# Kita Wengelsdorf
Angebotsaufforderung (GAEB 90, DA83)
DV-Nummer: HLS-Anla
Währung: EUR

## Los HLS Bauleistungen
Datum: 01.09.26

*Hinweis*
Allgemeine Angaben und Regelungen für Bauarbeiten
jeder Art

Soweit in der Leistungsbeschreibung auf technische
Spezifikationen, z. B. nationale Normen, mit denen
Europäische Normen umgesetzt werden, europäische
technische Zulassungen, gemeinsame technische
Spezifikationen, internationale Normen, Bezug genommen
wird, werden auch ohne den ausdrücklichen
Zusatz: oder gleichwertig, immer gleichwertige
technische Spezifikationen in Bezug genommen.

Umweltschutz (§ 4 Abs. 2 und 3 VOB/B) der
Auftragnehmer hat zum Schutz der Umwelt, Landschaft
und Gewässer die durch die Arbeiten verursachten
Beeinträchtigungen auf das unvermeidliche Mindestmaß
zu beschränken. Der Auftragnehmer hat behördliche
Anordnungen oder Ansprüche Dritter dem Auftraggeber
unverzüglich schriftlich mitzuteilen.

*Hinweis*
Verwendete Abrechnungseinheiten

Im Leistungsverzeichnis können folgende
Abrechnungseinheiten zur Anwendung kommen:

h = Stunde,
d = Tag,
Wo = Woche,
Mt = Monat,
cm = Zentimeter,
cm² = Quadratzentimeter,
m = Meter,
m² = Quadratmeter,
m³ = Kubikmeter,
St = Stück,
kg = Kilogramm,
t = Tonne,
mWo = Meter x Woche,
mMt = Meter x Monat,
m²Wo = Quadratmeter x Woche,
m²Mt = Quadratmeter x Monat,
m³Wo = Kubikmeter x Woche,
m³Mt = Kubikmeter x Monat,
StWo = Stück x Woche,
StMt = Stück x Monat.

Hinweise zum Aufmaß und Nachträge:
Nachträge sind vorher gegenüber dem Auftraggeber und
der örtlichen Bauleitung anzuzeigen.

a. Nachträge müssen, um prüfbar zu sein, Folgendes
enthalten:
Nachtragsbegründung,
Nachtrag,
Nachweise der Kalkulation (z.B. Händlernachweis),
Aufgliederung der Einheitspreise (EFB 223),

b. Aufmaße müssen, um prüfbar zu sein, Folgendes
enthalten:
Aufmaßblatt mit enthaltenen Ordnungszahlen aus dem
Leistungsverzeichnis der Position
zugeordnet,
dazugehöriger Aufmaßplan (Rotstrichplan) mit
gekennzeichneten aufgemessenem Umfang (z.B.
Aufmaß 1 - gelb markiert, Aufmaß 2 - blau markiert
usw.),
Aufmaßblätter müssen laufend durchnummeriert sein,
das Aufmaß hat, um nachvollziehbar zu sein,
bereichsweise (z. B. raumweise) zu erfolgen.

*Hinweis*
Termine

Baubeginn:  4.Januar.2027
Bauende:  3.September.2028

*Hinweis*
Weitervergabe an Nachunternehmer (§4 Abs.8 VOB/B)

Der Auftragnehmer darf Leistungen nur an
Nachunternehmer übertragen, die fachkundig,
leistungsfähig und
zuverlässig sind; dazu gehört auch,dass sie ihren
gesetzlichen Verpflichtungen zur Zahlung von Steuern
und
Sozialabgaben nachgekommen sind und die
gewerberechtlichen Voraussetzungen erfüllen.

Der Auftragnehmer hat vor der beabsichtigten
Übertragung Art und Umfang der Leistungen sowie Name,
Anschrift und Berufsgenossenschaft (einschließlich
Mitgliedsnummer) des hierfür vorgesehenen
Nachunternehmers dem Auftraggeber schriftlich bekannt
zu geben.

Beabsichtigt der Auftragnehmer Leistungen zu
übertragen, auf die sein Betrieb eingerichtet ist, hat
er vorher
die schriftliche Zustimmung des Auftraggebers gemäß §
4 Abs. 8 Nr. 1, Satz 2 VOB/B einzuholen.

Der Auftragnehmer muss sicherstellen, dass der
Nachunternehmer die ihm übertragenen Leistungen nicht
weitervergibt, es sei denn, der Auftraggeber hat zuvor
schriftlich zugestimmt.

*Hinweis*
ALLGEMEINE BAUBESCHREIBUNG

Neubau Kita Wengelsdorf, ein Ortsteil von der Stadt
Weißenfels

Die Baumaßnahme erfolgt im Auftrag der Stadt Weißenfels
vertreten durch den Fachbereich III, Hochbau
Markt 1 in 06667 Weißenfels

STANDORT GEBÄUDE:

Der Kindergarten wird über den Glashüttenweg
erschlossen. Spätere Feuerwehrzufahrt über die
Merseburger Straße.

Sämtliche vorhandenen Gebäudezugänge sind
ausschließlich über eben erschlossen. Das Gebäude ist
nicht
unterkellert.

VORBEMERKUNGEN

Für alle auszuführenden Leistungen gelten alle zum
Zeitpunkt der Ausführung gültigen
DIN-Vorschriften und sonstigen technischen Regelwerke.

Alle beschriebenen Leistungen beinhalten die
Lieferung, Verarbeitung und Montage aller notwendigen
Materialien und Befestigungsmittel einschl.
erforderlicher Stemm-arbeiten, Transport und Kosten
für Löhne
und Geräte, Betriebsstoffe, sofern hierfür keine
gesonderten Positionen vorhanden sind.

In die Leistung einzurechnen sind erforderlich
werdende Konstruktionen oder Anpassungen jeglicher Art
sowie Verschnitt.

Auf Grund der differenzierten Baumaßnahme hat sich der
Bieter über alle örtlichen und sachlichen
Verhältnisse zu dem vorliegenden Bauvorhaben vor
Angebotsabgabe zu informieren. Eine Besichtigung der
Baustelle/ des Grundstücks ist nach Absprache möglich.
Kontaktdaten sind bei der Vergabestelle
abzufragen.

Unklarheiten sind vor Angebotsabgabe zu klären.

Vor Beginn der Arbeiten hat sich der Auftragnehmer
über den Verlauf von Leitungen, Kabeln usw. (unter- und
überirdisch) zu informieren.

Bei An- und Abtransporten verpflichtet sich der AN,
die im Baugelände benachbarten Straßen und
Grundstücke unbedingt frei von Verunreinigungen und
Beschädigungen zu halten.

Mit Rücksicht auf die Lage des Baugrundstücks und den
Umfang der Bebauung und des Baumbewuchses
sowie die vorgesehenen baulichen Tätigkeiten, stehen
auf dem Baugrundstück im begrenztem, vordefinierten
Umfang Flächen für die Baustelleneinrichtung sowie
Lagerflächen für Baustoffe, Materialien und Geräte etc.
zur Verfügung. Der als Anlage beigefügte
Baustelleneinrichtungsplan gibt Auskunft über die
insgesamt zur
Verfügung stehenden Flächen. Hierbei ist zu
berücksichtigen, dass diese Flächen auch noch durch
andere
nachfolgende Auftragnehmer, sowie die besondere
Baustelleneinrichtung in Anspruch genommen werden.
Das heißt, Flächen stehen nur zeitweise, in
geringfügigen Mengen und in Absprache mit der
Objektüberwachung des AG zur Verfügung.

Die Materialtransporte innerhalb der
Baustelleneinrichtung erfolgen stets mit Rücksicht auf
den vorhandenen
Baumbewuchs.

Das Errichten der Baustelle, Antransport, und
Umsetzen, Kontrolle, Vorhalten, Unterhalten, Betreiben
und
Abtransportieren sämtlicher
Baustelleneinrichtungsgegenstände sind in die
jeweiligen Einheitspreise
einzurechnen.

Der An- und Abtransport, das Umsetzen, Vorhalten und
das Unterhalten, Betreiben, die Versorgung der Baumaschinen und Geräte mit Betriebsstoffen, die
Verbrauchskosten für Telefon usw. deren Zuleitungen zu
den
Entnahmestellen und Anschlusspunkten für die gesamte
Bauzeit ist ebenfalls Sache des AN. Die
erforderlichen Entnahmestellen und Anschlusspunkte
werden durch den AG bereitgestellt. (außer
Telefonanschluss)

Die Verbrauchskosten für Strom, Wasser und Abwasser
sind vom AN gem. besonderen
Vertragsbedingungen zu begleichen.

Auf dem Baustellengelände sind vom AG Videotürme zur
Überwachung der Baustelle installiert und werden
vom AG betrieben.

Die arbeitstägliche Reinigung der Arbeitsbereiche ist
durch den Auftragnehmer sicherzustellen. Anfallender
Baustoff- und Restmüll ist durch den AN arbeitstäglich
eigenverantwortlich und fachgerecht zu entfernen.

Der Auftraggeber hat einen Koordinator für die
Sicherheit und den Gesundheitsschutz (SiGeKo) nach
Baustellenordnung bestellt. Der Sicherheits-/
Gesundheitsschutzplan, die Baustellenordnung, die
Sicherheitsanweisung und die Brandschutzordnung sind
einzuhalten. Die Firmen haben eine Gefährdungsbeurteilung und die Unterweisung der Mitarbeiter für die
Arbeiten auf der Baustelle durchzuführen. Weiterhin hat
der Auftragnehmer für jedes Gewerk einen Ersthelfer
auf der Baustelle zu stellen. Der Ersthelfer muss auch
auf der Baustelle anwesend sein und ist bei Baubeginn
namentlich zu benennen. Mit dem Leistungsumfang
des Loses 21 darf u.a. erst nach Einweisung durch den
SiGeko auf der Baustelle begonnen werden.

Durch den Auftragnehmer ist ein entsprechend der
ausgeschriebenen Leistung fachkundiges, qualifiziertes,
deutschsprachiges Bauleitpersonal einzusetzen.

Bei allen auszuführenden Arbeiten der Auftragnehmer
ist davon auszugehen, dass andere Auftragnehmer
ebenfalls mit Leistungen beauftragt sind. Die
einzelnen Abläufe der Arbeiten werden in einem
Terminplan
erfasst und werden regelmäßig stattfindenden
Baustellengesprächen im Detail koordiniert. Die
Teilnahme
des verantwortlichen Bauleiters des AN oder seines
Bevollmächtigten an diesen Besprechungen ist zwingend
sicherzustellen. Alle hierfür erforderlichen
Aufwendungen sind in die Einheitspreise
einzukalkulieren.

Der Auftragnehmer hat täglich ein Bautagebuch zu
führen und wöchentlich der Bauleitung vorzulegen. Die
Bautage- bücher müssen alle Angaben enthalten, die für
die Ausführung oder Abrechnung des Vertrages von
Bedeutung sein können, z.B. beschäftigte
Arbeitskräfte, wichtige Bauabschnitte,
Witterungsverhältnisse etc.

Verkehrstechnisch ist das Grundstück voll erschlossen.
Die Zufahrt in den Baustellenbereich erfolgt über den
Glashüttenweg in Wengelsdorf.

Die An- und Abfahrtswege und Aufstellflächen von
Feuerwehr und Rettungsfahrzeugen sind uneingeschränkt
und ständig freizuhalten.

Auf dem Baustellengrundstück sind aktuell keine
Nutzungen aktiv.

Das Baugelände ist täglich nach Fertigstellung der
Arbeiten zu verschließen (Bauzaun).

Nacht-, Sonntags- und Feiertagsarbeit dürfen
(unbeschadet der sonst notwendigen Genehmigungen) nur
mit
Zustimmung des AG durchgeführt werden.

Es besteht generelles Rauch- und Alkoholverbot auf der
Baustelle.

Das arbeitstägliche Sichern des eigenen
Baustellenbereichs gegen das Betreten Unbefugter ist
Nebenleistung und in die Einheitspreise einzukalkulieren.

Die Baustelle ist täglich zum Arbeitsende in sauberen
Zustand zu verlassen.

Es ist zu beachten, dass außerhalb des
Baustellenbereiches ein Wohngebiet unmittelbar an das
Baufeld
angrenzt. Behinderungen und Unterbrechungen sind
einzukalkulieren.
Zu beachten ist, dass hier als Nachtzeit die Zeit
zwischen 22.00 Uhr und 7.00 Uhr gilt!

Der Auftragnehmer verpflichtet sich, den Auftraggeber
von allen Ansprüchen Dritter freizuhalten, die sich aus
der Nichteinhaltung der Lärmvorschriften ergeben. Der
Auftragnehmer hat die Baustelle so einzurichten und
zu unterhalten, dass die gesetzlichen Anforderungen
eingehalten werden. Die im Leistungsverzeichnis
beschriebenen Arbeiten erfolgen in den einzelnen, aus
technischen Gründen zeitlich zum Teil auseinander
liegenden Abschnitten. Es besteht kein Anspruch auf
ununterbrochene Ausführung der beschriebenen
Leistungen. Es erfolgt keine gesonderte Vergütung von
Anfahrten.

Aufmaße

Die Aufmaße sind der Objektüberwachung vor
Rechnungsstellung zur Prüfung vorzulegen. Nur
geprüfte Rechnungen werden an den Bauherrn
weitergeleitet. Die Aufmaße müssen bei Bedarf mit
erläuternden Aufmaßzeichnungen ergänzt werden.

Abrechnung

Alle Rechnungen sind kumulativ zu stellen, dabei ist
jeweils der gesamte Leistungsstand in Aufmaßplänen zu
belegen. Dabei sind die Leistungen der verschiedenen
Abschlagsrechnungen in geeigneter Weise kenntlich
zu machen. Ggf. sind Anlagen wie z.B. Zeichnungen
soweit erforderlich mit zuliefern. Mit dem AN
abgestimmte Rechnungskorrekturen des AG sind vor
Stellung den folgenden Abschlagsrechnung unbedingt
einzuarbeiten. Erfolgt dies nicht, behält sich der AG
vor, nicht prüffähige Rechnungen zurückzuweisen. Der
AN hat die Rechnungen nach der Struktur des LV zu
stellen. Abschnittssummen sind jeweils zu ermitteln.
Teilschlussrechnungen werden nur anerkannt, wenn sie
vorab mit dem AG vereinbart werden.
Aufmaßblätter, Stundenzettel etc. sind zu den AZ' s
als Originale mit Unterschrift des AN abzugeben.

Lohnstundenleistungen
Lohnstundenarbeiten sind dem Auftraggeber vor Beginn
der Arbeiten anzuzeigen bzw. eine Freigabe durch
den Bauherrn einzuholen (VOB/B, §15, Absatz 3).

### Titel 1 Abwasser-, Wasser-, Gasanlagen

*Hinweis*
Ausführungsbeschreibung Sanitärtechnische Anlagen

KG 411 Abwasseranlagen

Schmutzwasser

Für den neu zu errichtenden Kindergartenkomplex werden
die
neuen Sanitärobjekte an das zu erstellende
Schmutzwassernetz
angebunden. Für das Schmutzwassernetz innerhalb des
Gebäudes wird unter Beachtung des Schall- und
Brandschutzes
PP-Rohr verwendet. Die Planung und Installation des
Schmutzwassernetzes erfolgt unter Beachtung und
Einhaltung
u. A. der DIN EN 12056 und der DIN 1986-100.

Zur Entlüftung des Schmutzwassernetzes werden die
Entlüftungsleitungen bis über Dach geführt. Vom  Gewerk
Dacharbeiten (KG 300) werden die Dachdurchführungen
abgedichtet,

Anfallendes Schmutzwasser im Neubau wird über
Grundleitungen unter der neuen Bodenplatte geführt und
an die
außenliegende Schmutzwasserleitung (KG 500) angebunden.
Die Grundleitungen werden durch das Gewerk Rohbau (KG
300) hergestellt.

Alle Sanitärobjekte im Erdgeschoss des Neubaus können
direkt
an das Schmutzwassernetz angeschlossen werden, da die
Rückstauebene nach Angaben des Freianlagenplaners (KG
500) bei 111,46 m NHN liegt.

Übergabepunkt / Schnittstelle der unter den Gebäuden
geführten Grundleitungen zu den technischen Anlagen
ist der
Stutzen oberhalb der neu erstellten Bodenplatte
(Leistungsumfang KG 300 -Rohbau). Eine entsprechende
Zuarbeit über die anzuschließenden Dimensionen erfolgt
durch
das Gewerk Sanitär (KG 410).

KG 412 Wasseranlagen

Trinkwasseranlagen, kalt und warm

Für das Gebäude wird durch das Versorgungsunternehmer
Midewa eine neue Trinkwassereinspeisung hergestellt,
Es wird
ein Wasserzählerschacht im Stadt eigenen Gelände
gesetzt.
Die Trinkwasserleitung wird im 2. BA  über eine
Einspartenhauseinführung mit der NW DN 50 in den HLS
Raum
(1.21) verlegt.. Dort wird eine Hauptabsperrarmatur DN
50
montiert, Ein Leckageschutzsystem mit Filter sowie eine
Enthärtungsanlage installiert.. Übergabepunkt an das
Gewerk
Sanitärtechnische Anlagen ist das Absperrventil nach
dem
Hauseingang
Aufgrund des niedrigen anliegenden Versorgungsdruckes,
Fließdruck von 1,5 bar ist der Druck durch eine
Druckerhöhungsanlage zu erhöhen.
Da wir nicht aus den Trinkwassernetz durch die DEA
saugen
dürfen, wird ein Einlaufgefäß (Nutzvolumen 450 Liter)
in einen
separaten Raum im HLS Raum aufgestellt. Dieser kleine
Raum
wird mittels Split -Anlage auf 18° C gekühlt, die
Kühlung
gewährleistet uns die Trinkwassertemperatur nach der
Trinkwasserverordnung einzuhalten und wenn möglich zu
unterschreiten. Aus diesem Gefäß saugt die DEA das
Trinkwasser zur Versorgung des Gebäudes.

Die frostsicheren Außenzapfstellen an Achse 3  und
Achse 5.-6
- Südfassade werden mit Wasserzählern und Rohrtrennern
ausgestattet, die hinter Revisionsöffnungen angeordnet
werden.
Die beiden Wasserzähler sind vom Montagebetrieb HLS
beim
ZWA Bad-Dürrenberg abzuholen, dort zu bezahlen und
einzubauen. Siehe auch die entsprechende Position im
LV.

Die Planung und Installation des Trinkwassernetzes
erfolgt
unter Beachtung und Einhaltung u. a. der DIN 1988 und
DVGW-Richtlinien.
Als Material für das Trinkwassernetz wird DIN/ EN806
formstabiles Mehrschichtverbundrohr, diffusionsdicht,
Verbindung mit Verbindern aus Siliziumbronze, gepresst
verwendet. Die Dämmung wird aus diffusionsdichten
Materialien
erstellt und erfolgt unter Beachtung und Einhaltung der
GEG-Bestimmungen von 2024 sowie der DIN 1988-200.

Für das WC behindertengerecht werden Sanitärobjekte in
entsprechender Ausführung berücksichtigt. Weiterhin
werden
Stützklappgriffe für die Toilette in diesen Raum
installiert. Für
den Bedarfsfall werden diese mit Tastern zur
Alarmierung
ausgestattet.

Putzmittelräume werden mit Ausgussbecken,  Klapprost,
5 Liter
Übertischspeicher und ausreichender Platzfreiheit für
einen
10l-Eimer, montiert

Die Einrichtungsgegenstände sind vor der Montage zur
Bemusterung beim Bauherrn vorzustellen.

Alle vom Architekten vorgesehenen Waschbecken, Spülen,
Kinder WC´s, Töpfenbänke, Duschen, Waschmaschinen, WC
Personalanlagen, werden mit Kaltwasser, für die Kinder
auch
mit Warmwasser durch Druckspeicher oder
Durchlauferhitzer
versorgt. Auf eine zentrale Warmwasserversorgung wurde
aus
hygienischen Gründen (Legionellenproblematik)
verzichtet. Die
elektrischen Geräte können den selbst erzeugten Strom
von der
Photovoltaikanlage nutzen,

Das Leitungsnetz zu den einzelnen Verbrauchern wird
unter
dem Gesichtspunkt der Hygiene und der Vermeidung von
Stagnation aufgebaut. Die einzelnen Verbraucher werden
durchgeschliffen und die letzten Verbraucher der
einzelnen
Stränge werden mit automatischen Spülfunktionen
ausgestattet,
um auch in Zeiten ohne Nutzung den bestimmungsgemäßen
Gebrauch nach der Trinkwasserverordnung und den
aktuellen
Stand von Sicherheit und Technik anzuwenden.

Die Verlegung erfolgt möglichst getrennt von der
Heizungsinstallation, um eine Erwärmung des
Trinkwassers
durch dessen Abstrahlung zu vermeiden.
Die Ausstattung mit Wärmegeräten ist dem LV zu
entnehmen.

Dämmung

Die Wärmedämmung der Rohrleitungen für Trinkwasser,
Schmutzwasser erfolgt gemäß den Anforderungen des
Gebäudeenergiegesetzes (GEG), Anlage 8, in
Abhängigkeit von
Rohrdurchmesser, Medium und Lage der Leitungsführung
(siehe Dämm-Matrix auf den Ausführungsplänen).

Brandschutz

Entfällt weitestgehend, da das Gebäude nur einen
Brandabschnitt hat. Die
Schmutzwasserentlüftungsleitungen
über Dach erhalten unter dem Dach jeweils
eine Brandschutzmanschette. Damit wird bei einem
Dachbrand
ein Brandüberschlag auf das Gebäudeinnere verzögert.

Befestigungen / Dübelanweisungen im Bestandsgebäude

Für die Befestigung der Abhangdecken und
TGA-Installationen
UNTER den Rohdecken im Gebäude müssen konkrete
Auflagen beachtet werden.

Befestigung UNTER Rohdecke EG im Mittelteil des
Gebäudes
befindet sich eine Stahlbetondecke.(220 mm).
In die Decke darf gedübelt werden.
Es muss jedoch sicher ausgeschlossen sein, dass beim
Dübeln
Bewehrung zerstört wird.

#### Untertitel 1.1 Abwasseranlagen

##### Abschnitt 1.1.1 Schmutzwasser und Zubehör

**1.1.1.1 Rohrbelüfter DN 70 nach EN 12380 zur Belüftung**
Rohrbelüfter DN 70 nach EN 12380 zur Belüftung
von Abwasserleitungen zum Direktanschluß
an HT/PP-Rohren DN 100 mit Einschubstutzen zu
Rohrbelüfter DN 70/DN90
- Ventilscheibe aus Gummi
- abnehmbarem Insektengitter
  Material:
- Polypropylen, hochschlagfest
  Durchflußleistung: 32,7 l/s
  Typklasse: AI (Tabelle 1, EN 12380)
die CE - Kennzeichnungsplicht auf den Ventilen
oder zumindest auf den Etiketten muß ersichtlich sein.
Rohrbelüfter müssen senkrecht eingebaut werden.
Die Zufuhr von Frischluft muss immer gewährleistet
werden. Der Rohrbelüfter muss ständig zugängig
sein. Bei Anschlußleitungen ist der Rohrbelüfter
mindestens 10 cm oberhalb
der Rohrleitung und bei Fallleitungen mindestens 60 cm
oberhalb des am höchsten angeordneten Abzweiges zu
montieren.
Der Rohrbelüfter ist in der Bauphase bis zur Abnahme
gegen Verschmutzung zu schützen.

komplett liefern und montieren

Fabrikat:

Typ:
Menge: 1,000 St

**1.1.1.2 Rohrbelüfter DN 100 nach EN 12380,**
Rohrbelüfter DN 100 nach EN 12380,
zur Belüftung von Abwasserleitungen,
Zum Direktanschluß an PP-Rohre DN 100.
Durchflußleistung: 37 l/s,
mit Ventilscheibe aus Gummi und
abnehmbaren Insektengitter.
Material aus hochschlagfesten Polypropylen
Einbau des Rohrbelüfters unterhalb der
Decke an höchster Stelle.

Durchflußleistung: 37 l/s
Typklasse: AI (Tabelle 1, EN 12380)
die CE - Kennzeichnungsplicht auf den Ventilen
oder zumindest auf den Etiketten muß ersichtlich sein.
Rohrbelüfter müssen senkrecht eingebaut werden.
Die Zufuhr von Frischluft muss immer gewährleistet
sein. Der Rohrbelüfter muss ständig zugängig
sein. Bei Anschlußleitungen ist der Rohrbelüfter
mindestens 10 cm oberhalb
der Rohrleitung und bei Fallleitungen mindestens 60 cm
oberhalb des am höchsten angeordneten Abzweiges zu
montieren.
Der Rohrbelüfter ist in der Bauphase bis zur Abnahme
gegen Verschmutzung zu schützen.

komplett liefern und montieren

Fabrikat:

Typ:
Menge: 1,000 St

**1.1.1.3 Gummimanschette 40 x 32**
Gummimanschette 40 x 32
zum Anschluß
Messingrohr verchromt (Geruchverschluß)
an Abwasserleitung PP- Bogen bzw. Rohr.

Komplett liefern und montieren
Menge: 29,000 St

*Hinweis*
Fertigablauf aus PP mit Trichter für
Sicherheitsüberläufe usw., mit Rosette,
Clips, Geruchsverschluss und Wandbefestigung
WP, Heizungsverteiler, Rohrtrenner, Kondensatablauf für
Wandgeräteinnenteile der Kälteanlage im Technikraum
Elt und
dem Technikraum HLS u.a.

komplett liefern und montieren.

Fabrikat:

Typ:

**1.1.1.4 Fertigablauf aus PP, DN 50, sonst wie vor in vollem Wortlaut beschrieben.**
Menge: 6,000 St

*Hinweis*
Bauseits gelieferte Kücheneinrichtungen
wie Spüle u.ä.
abwassereitig anschliessen. In den
Einheitspreis sind die hierfür erforderlichen
Klein- und Dichtmaterialien einzukalkulieren.
Der Geruchsverschluss gehört zum bauseitigen
Lieferumfang des Gerätes.

**1.1.1.5 Küchenspüle abwasserseitig, DN 50 anschliessen,**
Küchenspüle abwasserseitig, DN 50
anschliessen,
sonst wie oben beschrieben
Menge: 2,000 St

**1.1.1.6 Abwasseranschluß für die Babybadewanne**
Abwasseranschluß für die Babybadewanne
im Raum Sanitär 1.17,
bestehend aus:
Ablauföffnung Durchmesser 52 mm für o.g.Wanne,
mit  Ablaufbogen 45° als Funktionseinheit, Ventil
verchromt, ohne Drehrosette und Ventilkegel aber mit
Gummistopfen.

komplett liefern und montieren

Fabrikat:

Typ:
Menge: 1,000 St

**1.1.1.7 Babybadewannen Ab- und Überlaufgarnitur**
Babybadewannen Ab- und Überlaufgarnitur
aus Kunststoff mit Siebeinsatz und Stopfen
aus Metall, alle sichtbaren Teile verschromt,
mit, Geruchverschluß raumsparend, Abgang DN 40/50,

Komplett liefern und montieren.

Fabrikat:

Typ:
Menge: 1,000 St

*Hinweis*
Abflussleitungen als Objektanbindungen
über dem Fussboden sowie  Unterzug und
Strangentwässerungsleitungen über
dem Fussboden, aus Mineralverstärkten PP-Rohren,
und gespritzten
Formstücken, in allen erforderlichen
Dimensionen und Baulängen von 150 mm bis 3000 mm
für drucklosen Ablauf innerhalb von Gebäuden nach den
Verarbeitungs- und Montagevorschriften des
Herstellers.
Rohr geeignet für Brandschutzmanschetten in F 90
Decken
und bei Querung von Brandwänden.
Bei Verlegung der Rohre in Fluchtwegen oberhalb der
abgehängten Decken sind zugelassene
Brandschutzdübel
zu verwenden. Es ist eine Menge von 10% der Dübel als
Brandschutzdübel in den Preis mit einzukalkulieren.
Rohre und Formstücke sind vor direkter
Sonneneistrahlung und Verschmutzung zu schützen.
Rohre so lagern, dass die Muffen und Steckenden frei
liegen und nicht verformt werden.

Adichtung durch in Sicken gelegte Profil-
Lippendichtring, entsprechend DIN 4060
und DIN EN 681-1,
Zur Vermeidung der Fliessgeräusche sind
grundsätzlich alle Rohrbefestigungen mit
Dämmeinlage nach DIN 4109 auszuführen.

Zuschlag für Befestigungsmaterial wie
verzinkte Rohrschellen, verzinkte
Fixpunktschellen mit Deckenflansch, Gehänge
und Rohrkonstruktionen,
Baulängen und Verschnitt, Futterrohre, Wand-
und Deckenhülsen aus feuerbeständigen
Halbschalen sowie Gleitmittel und
Schweissmaterial sind in die Einheitspreise
einzurechnen. Sämtliche Befestigungen am
Bauwerk müssen mit selbstbohrenden
Metalldübeln ausgeführt werden.

Enddrohre und Öffnungen sind während der
Rohbauzeit ordnungsgemäß gegen
Schmutzteile zu sichern. Die Rohrleitungen
müssen vor und hinter den Muffen,
Flanschenverbindungen bzw. Schweissnähten
befestigt werden.

Komplett liefern und verlegen

Fabrikat:

Typ:

*Hinweis*
PP Rohre und Formstücke
aus Copolymerer modifiziert mit Mineralstoff
entsprechen den Anforderungen der DIN EN 12056 in
Verbindung mit DIN 1986-100
geprüft und zugelassen mit Zulassung
mit EPDM Dichtungen, in den Nennweiten  bis DN 50.

komplett liefern und montieren

Fabrikat.

Typ:

**1.1.1.8 PP-Rohr DN 40,**
PP-Rohr DN 40,
sonst wie vor in vollem Wortlaut beschrieben.
Menge: 25,000 m

*Hinweis*
PP-Bogen mit einseitiger Muffe
in allen erforderlichen Dimensionen und
Gradstellungen, als Zulage.

komplett liefern und verlegen.

Fabrikat:

Typ:

**1.1.1.9 PP-Bogen DN 40,**
PP-Bogen DN 40, Gradstellung 45°
sonst wie vor in vollem Wortlaut beschrieben.
Menge: 62,000 St

**1.1.1.10 Anschlußbogen-Bogen DN 40,**
Anschlußbogen-Bogen DN 40,
sonst wie vor in vollem Wortlaut beschrieben.
Menge: 28,000 St

**1.1.1.11 Anschlußbogen-Bogen DN 50,**
Anschlußbogen-Bogen DN 50,
sonst wie vor in vollem Wortlaut beschrieben.
Menge: 8,000 St

*Hinweis*
PP-Einfachabzweig, in allen
erforderlichen Dimensionen, egal oder
reduziert, und in allen Gradstellungen, als
Zulage,

komplett liefern und verlegen.

Fabrikat:

Typ:

**1.1.1.12 PP-Einfachabzweig DN 50,**
PP-Einfachabzweig DN 50,
sonst wie vor in vollem Wortlaut beschrieben.
Menge: 14,000 St

*Hinweis*
Technische Vorbemerkung

Das Abwasserrohrsystem ist ein schalldämmendes
System
für die drucklose Gebäude- und
Grundstücksentwässerung
nach DIN EN 12056 und DIN 1986-100 im
Hochbaubereich.
Es kann sowohl als Standardentwässerungssystem ohne
spezielle Schallschutzanforderungen, als auch bei
erhöhten schallschutztechnischen Anforderungen (VDI-
Richtlinie 4100) eingesetzt werden.
Es ist ein 3-schichtiges Rohrsystem und
besteht aus einer PP-Außenschicht, einer Mittelschicht
aus mineralverstärktem Polypropylen und einer PP-
Innenschicht. Das Abflussrohrsystem mit
schalldämmenden Eigenschaften ist in den folgenden
Dimensionen zu verbauen: DN 56, DN 70, DN 100,
DN 125,  (Außendurchmesser = d58mm,
d78mm, d110mm, d135m) Das Abflussrohrsystem ist
heißwasserbeständig und
entspricht der DIN 4102, B2. Es verfügt über eine
allgemeine bauaufsichtliche Zulassung. Es sind
folgende DIN-Normen
und Vorschriften einzuhalten: DIN EN 12056, DIN 1986-
100, DIN 4109, DIN 4102, die Richtlinie zur Verwendung
brennbarer Baustoffe im Hochbau gemäß den
Landesbauordnungen.

Befestigung: Rohrschellen mit Gummieinlage,
Längenausdehnungskoeffizient: ca. 0,04 mm / m*K
Zugfestigkeit: 13 N / mm²
Chemische Beständigkeit: Beständig gegenüber
häuslichen
Abwässern sowie industriellen Abwässern pH 2 - pH 12
Zulässige Umgebungstemperatur: Zwischen -20°C und +
60°C
Zulässige Abwassertemperatur: Bei häuslichen
Abwässern
zwischen 0°C und +90°C, kurzzeitig bis ca.+97°C
Zur besseren Bauüberwachung und Prüfung der
eingesetzten bzw. verpreisten Rohre ist es erforderlich
Rohrmaterial einzusetzen welches die deutschen DIN und
Prüfnormen erfüllen, deshalb müssen nach DIN Norm die
Rohre folgende Kennzeichnung haben:

Herstellername, Markenname,
Rohrdurchmesser, Wandstärke, Normenangaben,
Materialangabe, Herstellungsdatum,
Herstellerland, EAN-Code,

Kennzeichnung von Formteile wie Bögen und Abzweige:
Herstellername, Durchmesser,
Winkelgrade, Normenangaben
Verbindung: Steckmuffen mit  eingelegten
Profildichtringen

Brandschutzmanschetten oder  Brandschutzband.
Bestätigung über bestandene
Feuerwiderstandsprüfungen, des eingesetzten
Rohrleitungsmaterials,
von der MPA, muß bei Bedarf vorgelegt werden.

komplett liefern und montieren

Fabrikat:

Typ:

**1.1.1.13 Rohr mit Muffe, d58 mm, Länge 150 mm**
Rohr mit Muffe, d58 mm, Länge 150 mm

komplett liefern und montieren
Menge: 12,000 St

**1.1.1.14 Rohr mit Muffe, d58 mm, Länge 250 mm**
Rohr mit Muffe, d58 mm, Länge 250 mm

komplett liefern und montieren
Menge: 10,000 St

**1.1.1.15 Rohr mit Muffe, d58 mm, Länge 500 mm**
Rohr mit Muffe, d58 mm, Länge 500 mm

komplett liefern und montieren
Menge: 6,000 St

**1.1.1.16 Rohr mit Muffe, d58 mm, Länge 1000 mm**
Rohr mit Muffe, d58 mm, Länge 1000 mm

komplett liefern und montieren
Menge: 12,000 St

**1.1.1.17 Rohr mit Muffe, d58 mm, Länge 2000 mm**
Rohr mit Muffe, d58 mm, Länge 2000 mm

komplett liefern und montieren
Menge: 2,000 St

**1.1.1.18 Rohr mit Muffe, d78 mm, Länge 150 mm**
Rohr mit Muffe, d78 mm, Länge 150 mm

komplett liefern und montieren
Menge: 1,000 St

**1.1.1.19 Rohr mit Muffe, d78 mm, Länge 250 mm**
Rohr mit Muffe, d78 mm, Länge 250 mm

komplett liefern und montieren
Menge: 1,000 St

**1.1.1.20 Rohr mit Muffe, d78 mm, Länge 500 mm**
Rohr mit Muffe, d78 mm, Länge 500 mm

komplett liefern und montieren
Menge: 2,000 St

**1.1.1.21 Rohr mit Muffe, d78 mm, Länge 1000 mm**
Rohr mit Muffe, d78 mm, Länge 1000 mm

komplett liefern und montieren
Menge: 2,000 St

**1.1.1.22 Rohr mit Muffe, d110 mm, Länge 150 mm**
Rohr mit Muffe, d110 mm, Länge 150 mm

komplett liefern und montieren
Menge: 18,000 St

**1.1.1.23 Rohr mit Muffe, d110 mm, Länge 250 mm**
Rohr mit Muffe, d110 mm, Länge 250 mm

komplett liefern und montieren
Menge: 16,000 St

**1.1.1.24 Rohr mit Muffe, d110 mm, Länge 500 mm**
Rohr mit Muffe, d110 mm, Länge 500 mm

komplett liefern und montieren
Menge: 12,000 St

**1.1.1.25 Rohr mit Muffe, d110 mm, Länge 1000 mm**
Rohr mit Muffe, d110 mm, Länge 1000 mm

komplett liefern und montieren
Menge: 69,000 St

**1.1.1.26 Rohr mit Muffe, d110 mm, Länge 2000 mm**
Rohr mit Muffe, d110 mm, Länge 2000 mm

komplett liefern und montieren
Menge: 9,000 St

**1.1.1.27 Rohr mit Muffe, d135 mm, Länge 150 mm**
Rohr mit Muffe, d135 mm, Länge 150 mm

komplett liefern und montieren
Menge: 6,000 St

**1.1.1.28 Rohr mit Muffe, d135 mm, Länge 250 mm**
Rohr mit Muffe, d135 mm, Länge 250 mm

komplett liefern und montieren
Menge: 4,000 St

**1.1.1.29 Rohr mit Muffe, d135 mm, Länge 500 mm**
Rohr mit Muffe, d135 mm, Länge 500 mm

komplett liefern und montieren
Menge: 8,000 St

**1.1.1.30 Rohr mit Muffe, d135 mm, Länge 1000 mm**
Rohr mit Muffe, d135 mm, Länge 1000 mm

komplett liefern und montieren
Menge: 38,000 St

**1.1.1.31 Rohr mit Muffe, d135 mm, Länge 2000 mm**
Rohr mit Muffe, d135 mm, Länge 2000 mm

komplett liefern und montieren
Menge: 4,000 St

**1.1.1.32 Rohr mit beidseitiger Muffe, d58 mm, Länge 500 mm**
Rohr mit beidseitiger Muffe, d58 mm, Länge 500 mm

komplett liefern und montieren
Menge: 6,000 St

**1.1.1.33 Rohr mit beidseitiger Muffe, d58 mm, Länge 1000 mm**
Rohr mit beidseitiger Muffe, d58 mm, Länge 1000 mm

komplett liefern und montieren
Menge: 4,000 St

**1.1.1.34 Rohr mit beidseitiger Muffe, d78 mm, Länge 500 mm**
Rohr mit beidseitiger Muffe, d78 mm, Länge 500 mm

komplett liefern und montieren
Menge: 1,000 St

**1.1.1.35 Rohr mit beidseitiger Muffe, d78 mm, Länge 1000 mm**
Rohr mit beidseitiger Muffe, d78 mm, Länge 1000 mm

komplett liefern und montieren
Menge: 1,000 St

**1.1.1.36 Rohr mit beidseitiger Muffe, d110 mm, Länge 500 mm**
Rohr mit beidseitiger Muffe, d110 mm, Länge 500 mm

komplett liefern und montieren
Menge: 8,000 St

**1.1.1.37 Rohr mit beidseitiger Muffe, d110 mm, Länge 1000 mm**
Rohr mit beidseitiger Muffe, d110 mm, Länge 1000 mm

komplett liefern und montieren
Menge: 8,000 St

**1.1.1.38 Bogen mit 15° d58 mm**
Bogen mit 15° d58 mm

komplett liefern und montieren
Menge: 6,000 St

**1.1.1.39 Bogen mit 15° d78 mm**
Bogen mit 15° d78 mm

komplett liefern und montieren
Menge: 6,000 St

**1.1.1.40 Bogen mit 15° d110 mm**
Bogen mit 15° d110 mm

komplett liefern und montieren
Menge: 5,000 St

**1.1.1.41 Bogen mit 30° d58 mm**
Bogen mit 30° d58 mm

komplett liefern und montieren
Menge: 4,000 St

**1.1.1.42 Bogen mit 30° d78 mm**
Bogen mit 30° d78 mm

komplett liefern und montieren
Menge: 8,000 St

**1.1.1.43 Bogen mit 45° d58 mm**
Bogen mit 45° d58 mm

komplett liefern und montieren
Menge: 28,000 St

**1.1.1.44 Bogen mit 45° d78 mm**
Bogen mit 45° d78 mm

komplett liefern und montieren
Menge: 6,000 St

**1.1.1.45 Bogen mit 45° d110 mm**
Bogen mit 45° d110 mm

komplett liefern und montieren
Menge: 68,000 St

**1.1.1.46 Bogen mit 67° d58 mm**
Bogen mit 67° d58 mm

komplett liefern und montieren
Menge: 4,000 St

**1.1.1.47 Bogen mit 67° d78 mm**
Bogen mit 67° d78 mm

komplett liefern und montieren
Menge: 2,000 St

**1.1.1.48 Bogen mit 67° d110 mm**
Bogen mit 67° d110 mm

komplett liefern und montieren
Menge: 6,000 St

**1.1.1.49 Bogen mit 87° d58 mm**
Bogen mit 87° d58 mm

komplett liefern und montieren
Menge: 28,000 St

**1.1.1.50 Bogen mit 87° d78 mm**
Bogen mit 87° d78 mm

komplett liefern und montieren
Menge: 1,000 St

**1.1.1.51 Bogen mit 87° d110 mm**
Bogen mit 87° d110 mm

komplett liefern und montieren
Menge: 45,000 St

**1.1.1.52 Doppelmuffe mit Innenanschlag d58 mm**
Doppelmuffe mit Innenanschlag d58 mm

komplett liefern und montieren
Menge: 5,000 St

**1.1.1.53 Doppelmuffe mit Innenanschlag d78 mm**
Doppelmuffe mit Innenanschlag d78 mm

komplett liefern und montieren
Menge: 4,000 St

**1.1.1.54 Doppelmuffe mit Innenanschlag d110 mm**
Doppelmuffe mit Innenanschlag d110 mm

komplett liefern und montieren
Menge: 3,000 St

**1.1.1.55 Überschiebmuffe d58 mm**
Überschiebmuffe d58 mm

komplett liefern und montieren
Menge: 2,000 St

**1.1.1.56 Überschiebmuffe d78 mm**
Überschiebmuffe d78 mm

komplett liefern und montieren
Menge: 1,000 St

**1.1.1.57 Überschiebmuffe d110 mm**
Überschiebmuffe d110 mm

komplett liefern und montieren
Menge: 6,000 St

**1.1.1.58 Muffenstopfen d58 mm**
Muffenstopfen d58 mm

komplett liefern und montieren
Menge: 5,000 St

**1.1.1.59 Muffenstopfen d78 mm**
Muffenstopfen d78 mm

komplett liefern und montieren
Menge: 4,000 St

**1.1.1.60 Muffenstopfen d110 mm**
Muffenstopfen d110 mm

komplett liefern und montieren
Menge: 10,000 St

**1.1.1.61 Abzweig 58 mm x 58 mm x 45°**
Abzweig 58 mm x 58 mm x 45°

komplett liefern und montieren
Menge: 12,000 St

**1.1.1.62 Abzweig 78 mm x 58 mm x 45°**
Abzweig 78 mm x 58 mm x 45°

komplett liefern und montieren
Menge: 8,000 St

**1.1.1.63 Abzweig 78 mm x 78 mm x 45°**
Abzweig 78 mm x 78 mm x 45°

komplett liefern und montieren
Menge: 10,000 St

**1.1.1.64 Abzweig 110 mm x 58 mm x 45°**
Abzweig 110 mm x 58 mm x 45°

komplett liefern und montieren
Menge: 12,000 St

**1.1.1.65 Abzweig 110 mm x 78 mm x 45°**
Abzweig 110 mm x 78 mm x 45°

komplett liefern und montieren
Menge: 10,000 St

**1.1.1.66 Abzweig 110 mm x 110 mm x 45°**
Abzweig 110 mm x 110 mm x 45°

komplett liefern und montieren
Menge: 40,000 St

**1.1.1.67 Abzweig 58 mm x 58 mm x 87°**
Abzweig 58 mm x 58 mm x 87°

komplett liefern und montieren
Menge: 8,000 St

**1.1.1.68 Abzweig 78 mm x 58 mm x 87°**
Abzweig 78 mm x 58 mm x 87°

komplett liefern und montieren
Menge: 6,000 St

**1.1.1.69 Abzweig 78 mm x 78 mm x 87°**
Abzweig 78 mm x 78 mm x 87°

komplett liefern und montieren
Menge: 9,000 St

**1.1.1.70 Abzweig 110 mm x 58 mm x 87°**
Abzweig 110 mm x 58 mm x 87°

komplett liefern und montieren
Menge: 4,000 St

**1.1.1.71 Abzweig 110 mm x 78 mm x 87°**
Abzweig 110 mm x 78 mm x 87°

komplett liefern und montieren
Menge: 6,000 St

**1.1.1.72 Abzweig 110 mm x 110 mm x 87°**
Abzweig 110 mm x 110 mm x 87°

komplett liefern und montieren
Menge: 8,000 St

**1.1.1.73 Doppelabzweig 110 mm x 110 mm x 87°**
Doppelabzweig 110 mm x 110 mm x 87°

komplett liefern und montieren
Menge: 1,000 St

**1.1.1.74 Parallelabzweig d110 mm**
Parallelabzweig d110 mm

komplett liefern und montieren
Menge: 1,000 St

**1.1.1.75 Anschluss an HT 58 mm x 50 mm**
Anschluss an HT 58 mm x 50 mm

komplett liefern und montieren
Menge: 1,000 St

**1.1.1.76 Anschluss an HT 78 mm x 75 mm**
Anschluss an HT 78 mm x 75 mm

komplett liefern und montieren
Menge: 1,000 St

**1.1.1.77 Siphonwinkel d58 mm x 50 mm**
Siphonwinkel d58 mm x 50 mm

komplett liefern und montieren
Menge: 32,000 St

**1.1.1.78 Reinigungsrohr d110 mm**
Reinigungsrohr d110 mm,
rechteckig

komplett liefern und montieren
Menge: 3,000 St

**1.1.1.79 Reinigungsrohr d135 mm,**
Reinigungsrohr d135 mm,
rechteckig

komplett liefern und montieren
Menge: 2,000 St

**1.1.1.80 Reinigungsrohr d78 mm**
Reinigungsrohr d78 mm,
kreisförmig.

komplett liefern und montieren
Menge: 1,000 St

**1.1.1.81 Bogen lang 45° d110 mm**
Bogen lang 45° d110 mm

komplett liefern und montieren
Menge: 1,000 St

**1.1.1.82 Langmuffe d110 mm**
Langmuffe d110 mm

komplett liefern und montieren
Menge: 2,000 St

*Hinweis*
Dunstrohre zur Be- und Entlüftung für
wärmegedämmte Dächer, zweiteilig, zur Sperrung
Dampfsperre und Dachabdichtung inclusive Dämmpaket
Rohrverlängerung ca. 40 cm wegen Dachdämmhöhe
Unterteil und Oberteil mit Bitumenmanschette,
einschliesslich aller benötigten
Anschlussmaterialien, in Abstimmung mit dem
Dachdecker und in Verbindung
mit der verwendeten Dachdeckung
oder dem Folientyp, für Flach- oder
Steildach. Dachneigung Flachdach max. 2°.

Einzukalkulieren ist die Lieferung einer
flexiblen Verbindung mit Klemmschellen und
Dichtung. Beiderseits Rohrmaterial Kunststoff.

komplett liefern und montieren.

Fabrikat:

Typ:

**1.1.1.83 Dunstrohr DN 70,**
Dunstrohr DN 70,
sonst wie vor in vollem Wortlaut beschrieben.
Menge: 1,000 St

**1.1.1.84 Dunstrohr DN 100**
Dunstrohr DN 100,
sonst wie vor in vollem Wortlaut beschrieben.
Menge: 5,000 St

**1.1.1.85 Dunstrohr DN 125,**
Dunstrohr DN 125,
sonst wie vor in vollem Wortlaut beschrieben.
Menge: 2,000 St

**1.1.1.86 Zweiteilige Brandschutzmanschette**
Zweiteilige Brandschutzmanschette
für PP Rohre DN 125, Deckenabschottung

zur Herstellung einer Rohrabschottung R90-Qualität nach
DIN 4102-11 bzw. EI 120 gemäß EN 13501 in Decken
(für  PP Rohre bis Ø 160 mm).
Eigenschaften:
Abschottung von Kunststoffrohrdurchführungen durch
Betondecken unter Verwendung der
Brandschutzmansche, klassifiziert gemäß der
Feuerwiderstandsklasse R 90
nach DIN 4102, Teil 11
bei Deckendurchführungen ist 1 Manschette an der
Deckenunterseite anzubringen
die Abschottungen müssen eine bauaufsichtliche
Zulassung nach DIN 4102, Teil 11 aufweisen
der Zulassungsbereich erstreckt sich auf die hier
ausgeschriebenen PP Rohre
mit Rohraußendurchmessern von 58 bis 160 mm
durch das Aufschäumen des Dämmschichtbildners wird
der Rohrquerschnitt dauerhaft und hermetisch gegen
den Durchtritt von Feuer, Rauch und Gas verschlossen
ein stabiler Blechmantel richtet den Blähdruck ins
Rohrinnere
bei Schallschutzanforderungen darf ein
Schaumstoffstreifen mit  4 mm Dicke zwischen Rohr
und Bauteil bzw. Manschette eingelegt werden
die Montage muss gemäß Zulassung
erfolgen
Schrägeinbau sowie Montage im Bereich von Rohrbögen
(2 x 45° Bögen) und
Steckmuffen bis Rohrdurchmesser 110 mm möglich
jede Rohrabschottung (oder jede Gruppe von
Rohrabschottungen) muss mit einem Ausführungsschild
dauerhaft gekennzeichnet werden
vom Deutschen Institut für Bautechnik (DIBt)
zugelassen.

komplett liefern und wie oben beschrieben montieren

Fabrikat:

Typ:
Menge: 2,000 St

**1.1.1.87 Zweiteilige Brandschutzmanschette**
Zweiteilige Brandschutzmanschette
für PP Rohre DN 100, Deckenabschottung

zur Herstellung einer Rohrabschottung R90-Qualität nach
DIN 4102-11 bzw. EI 120 gemäß EN 13501 in Decken
(für  PP Rohre bis Ø 160 mm).
Eigenschaften:
Abschottung von Kunststoffrohrdurchführungen durch
Betondecken unter Verwendung der
Brandschutzmansche, klassifiziert gemäß der
Feuerwiderstandsklasse R 90
nach DIN 4102, Teil 11
bei Deckendurchführungen ist 1 Manschette an der
Deckenunterseite anzubringen
die Abschottungen müssen eine bauaufsichtliche
Zulassung nach DIN 4102, Teil 11 aufweisen
der Zulassungsbereich erstreckt sich auf die hier
ausgeschriebenen PP Rohre
mit Rohraußendurchmessern von 58 bis 160 mm
durch das Aufschäumen des Dämmschichtbildners wird
der Rohrquerschnitt dauerhaft und hermetisch gegen
den Durchtritt von Feuer, Rauch und Gas verschlossen
ein stabiler Blechmantel richtet den Blähdruck ins
Rohrinnere
bei Schallschutzanforderungen darf ein
Schaumstoffstreifen mit  4 mm Dicke zwischen Rohr
und Bauteil bzw. Manschette eingelegt werden
die Montage muss gemäß Zulassung
erfolgen
Schrägeinbau sowie Montage im Bereich von Rohrbögen
(2 x 45° Bögen) und
Steckmuffen bis Rohrdurchmesser 110 mm möglich
jede Rohrabschottung (oder jede Gruppe von
Rohrabschottungen) muss mit einem Ausführungsschild
dauerhaft gekennzeichnet werden
vom Deutschen Institut für Bautechnik (DIBt)
zugelassen.

komplett liefern und wie oben beschrieben montieren

Fabrikat:

Typ:
Menge: 5,000 St

**1.1.1.88 Zweiteilige Brandschutzmanschette**
Zweiteilige Brandschutzmanschette
für PP Rohre DN 70, Deckenabschottung

zur Herstellung einer Rohrabschottung R90-Qualität nach
DIN 4102-11 bzw. EI 120 gemäß EN 13501 in Decken
(für  PP Rohre bis Ø 160 mm).
Eigenschaften:
Abschottung von Kunststoffrohrdurchführungen durch
Betondecken unter Verwendung der
Brandschutzmansche, klassifiziert gemäß der
Feuerwiderstandsklasse R 90
nach DIN 4102, Teil 11
bei Deckendurchführungen ist 1 Manschette an der
Deckenunterseite anzubringen
die Abschottungen müssen eine bauaufsichtliche
Zulassung nach DIN 4102, Teil 11 aufweisen
der Zulassungsbereich erstreckt sich auf die hier
ausgeschriebenen PP Rohre
mit Rohraußendurchmessern von 58 bis 160 mm
durch das Aufschäumen des Dämmschichtbildners wird
der Rohrquerschnitt dauerhaft und hermetisch gegen
den Durchtritt von Feuer, Rauch und Gas verschlossen
ein stabiler Blechmantel richtet den Blähdruck ins
Rohrinnere
bei Schallschutzanforderungen darf ein
Schaumstoffstreifen mit  4 mm Dicke zwischen Rohr
und Bauteil bzw. Manschette eingelegt werden
die Montage muss gemäß Zulassung.
erfolgen
Schrägeinbau sowie Montage im Bereich von Rohrbögen
(2 x 45° Bögen) und
Steckmuffen bis Rohrdurchmesser 110 mm möglich
jede Rohrabschottung (oder jede Gruppe von
Rohrabschottungen) muss mit einem Ausführungsschild
dauerhaft gekennzeichnet werden
vom Deutschen Institut für Bautechnik (DIBt)
zugelassen.

komplett liefern und wie oben beschrieben montieren

Fabrikat:

Typ:
Menge: 1,000 St

**1.1.1.89 Brandschutzbandage, selbstklebend**
Brandschutzbandage, selbstklebend
mit bauaufsichtlicher Zulassung, passend zum
ausgeschriebenen
Entwässerungsrohr.Bandagenabmessung:
Breite: 50 mm
Dicke:  2 mm
5 - lagige Anzahl pro Rohr
( für dr=78 mm, 110 mm und 125 mm).
Für Decken-und Wanddurchbrüche
Bei der Montage sind die Herstellerangaben zu beachten.

komplett liefern und wie oben beschrieben montieren

Fabrikat:

Typ:
Menge: 15,000 m

**1.1.1.90 Bodenablauf DN 100,**
Bodenablauf DN 100,
geprüft gemäß DIN EN 1253, aus Gußeisen,
Baustoffklasse A1 mit Geruchverschluß,
mit Klebeflansch mit Sickeröffnungen,
Stutzenneigung 90°,
mit herausnehmbaren Schmutzfang, Ablaufleistung
2 l/s

Aussparungsmaß 260 x 650 mm,

Masse ca. 18,6 Kg.

Komplett im Technikraum HLS (1.21) montieren

Fabrikat:

Typ:
Menge: 1,000 St

**1.1.1.91 Aufsatzstück für Fußbodenablauf 200 x 200 mm**
Aufsatzstück
(für den bereits eingebauten Fußbodenablauf) 200 x 200
mm
passend auf Bodeneinlauf DN 100 aus Gußeisen,
Stutzenneigung 90° mit Eimer, PE  mit Geruchverschluß
und
Klebeflansch mit Sickenöffnungen, Ablaufleistung 2
l/s. im
Technikraum HLS 1.21

liefern und montieren
Menge: 1,000 St

**1.1.1.92 Aufsatzrahmen mit Rost**
Aufsatzrahmen mit Rost
passend zu der zuvor genannten Position.

liefern und montieren
Menge: 1,000 St

**1.1.1.93 Duschablauf für Duschbord aus Kunststoff**
Duschablauf für Duschbord
Material: Kunststoff/Edelstahl
waagerechter Abgang, Einbautiefe 77 mm plus
Duschbordhöhe, Ablaufleistung 0,7 l/s nach DIN
EN1253, mit höhenverstellbaren um 360° drehbarem
Edelstahlrost, mit herausnehmbarem
Geruchverschluß, Abgang waagerecht Durchmesser
50 mm, mit Bauschutz

Komplett liefern und montieren

Fabrikat:

Typ:
Menge: 4,000 St

#### Untertitel 1.2 Wasseranlagen

##### Abschnitt 1.2.1 Ausstattung

*Hinweis*
Anlagen Behinderten WC 2

**1.2.1.1 Behinderten WC-Element**
Behinderten WC-Element
mit kleiner Revisionsöffnung,Betätigung von vorn,behindertengerecht, WC-Befestigung 60 mm höher,für
Wand-WC mit Ausladung >60cm, BH 1185mm,
selbstragende, pulverbeschichtete Stahlrahmenkonstruktion,TÜV-geprüft,
zur Trockenverkleidung, Einbau vor
Massivwand, in Leichtbau-Ständerwand
u.v.m., 4 Befestigungspunkte, komplett
vormontiert, inkl. Füße und Befestigungsmaterial, Breite: 450 mm, Verstellbereich Füße von Rohfußboden bis OKFFB:
0-200 mm,Tiefenverstellung Vorderkante
Element: 135-155 mm. Mit Verwendung von Wandhaltern.
schwitzwasserisolierter  UP-Spül-
kasten  mit 2-Mengen-
spülung (7,5 - 4,5 Liter), Übertragung der Tastenfunktion über flexible Kabeltechnik
zur Ablaufgarnitur,Verbindung zur Betätigungsplatte über Dreh-Klick-Verbindung,
mit Bauschutz f.Spülrohr, Füllventil Armaturengruppe I,Eckventil R1/2"
und Wanddurchführung R1/2" vormontiert,
Befestigungsschelle mehrfach verstellbar,
WC-Anschlussbogen
DN 100 (d:110) mit Bauschutz, WC-
Anschlussgarnitur DN 90 (d:90)/180 mm.
Bauschutzkasten für Revisionsöffnung kürzbar, flexibler Schlauch zum
Füllventil handverschraubbar, 2 WC-
Haltebolzen M 12 einstellbar 180 mm
mit Bauschutz und Muttern einschließlich Hutmuttern.
Montageanleitung, ohne Betätigungsplatte,

komplett liefern und montieren

Fabrikat:

Typ:
Menge: 1,000 St

**1.2.1.2 WC-Steuerung,**
WC-Steuerung für Behindertenanlage,
1 Kabel,nach DIN 18040,
WC-Spüleinrichtung kabelgebunden,für
UP-Spülkästen m. kleiner Revisionsöffnung,H/B 100x170 mm,
Betätigung von vorn,mit geräuscharmen Niederspannungsmotor als
Hebevorrichtung und Steuerelektronik,
Spannungseingang: mit Kabel und Stecker
für verwechslungssichere Montage,
Ausgang: Kabel und codierter Stecker
zur Spannungsversorgung und potenzialfreie
Schalteingänge f.weitere elektronische
Baugruppen,Anschlussmöglichkeit für
Druckspirale an der 2-Mengen Ablaufgarnitur,mit 1 Kabel Baulänge 2m mit
codiertem Stecker,zum Anschluss eines
bauseitigen E-Tasters mit Elektroklemmer,
mit 1 zusätzlichen Druckspirale,mit Haltewinkel für Niederspannungsmotor,ohne
Spannungsversorgung,
-zusätzliche  manuellen
Spülauslösung
-Spülmengen 4,5 - 9 Liter

- 0-108 h Zwangsspülung nach letzter
  Nutzung in 12 h Rhytmus.
  Trafo mit UP Dose und Leerrohr 1,7m

komplett liefern und montieren

Fabrikat:

Typ:
Menge: 1,000 St

**1.2.1.3 Hygienespülung**
Hygienespülung
WC-Spüleinrichtung für automatisch
codierte Funksignale, für UP-Spülkäs-
ten mit kleiner Revisionsöffnung H/B
100 x 170 mm
Betätigung von vorn/oben,mit Funkempfangsbaustein für automatisch codierte Funksignale mit integrierter Antenne zur Montage im UP-Spülkasten, mit einem
codierten Kabel und Stecker für verwechslungssichere Montage, mit zusätzlich frei
wählbarer Funktion, Funksignal allgemeine
Klassifizierung
Klasse 2, Funkfrequenz 868,4 MHz in
Europa dafür freigegeben,medizinisch unbedenklich,Herzschrittmacher unbedenklich,Eingehaltene Normen und Richtlinien: EN 300 220-3 V 1.1.1(Elektro
magnetische Verträglichkeit für Funkgeräte geringer Reichweite (SRD) im Frequenzbereich 25 MHz bis 1000 MHz mit
Leistungen bis 500 mW), (Elektromagnetische Verträglichkeit-Spezifische Bedingungen),
EN 60950-1 (Sicherheit bei Einrichtungen
der Informationstechnik), EN 50371
(Nachweis der Übereinstimmung von
elektronischen und elektrischen Geräten
kleiner Leistung mit Basisgrenzwerten f.
die Sicherheit von Personen in elektromagnetischen Feldern von 10 MHz bis
300 GHz),mit geräuscharmen Niederspannungsmotor als Hebevorrichtung
und Steuerelektronik,Spannungseingang:
mit Kabel und Stecker für verwechslungssichere Montage, Ausgang: Kabel und codierter Stecker für verwechslungssichere
Montage zur Spannungsversorgung und
potenzialfreie Schalteingänge f. weitere
elektronische Baugruppen,Anschlussmöglichkeit für Druckspirale an der
Betätigungsplatte  für zusätzliche
Einmalspülung,mit Haltewinkel für Niederspannungsmotor, mit Betätigungs- und
Abdeckplatten
-Frequenz: Frequenz 868,4 MHz (ISM
Bereich,anmeldefrei,nicht gebührenpflichtig)
-Übertragungssicherheit durch automatisches Codierungsverfahren
-Leistung: < 5 mW - Reichweite 10 m
-Umgebungstemperatur -20°C bis +65°C
-Ausgang f. frei verfügbare Funktion: potenzialfreier Ausgang,Belastbarkeit 42V/
/0,5 A,Impulsdauer 0,5 s, Anschluss/Auf-
schaltung  über 30 Funksendern möglich
-Zusätzliche Möglichkeit zur manuellen
Spülauslösung
-Spülmengen 6L oder 9L oder 4,5L über
Funksignal oder manuell
-Automatische Zwangsspülung/Hygiene-
spülung werkseitig "ein"
Einstellmöglichkeiten am Niederspannungsmotor über Wartungs- und Service-Fern-
bedienung :
- 0 - 108 h Zwangsspülung
nach letzter Nutzung. Sehr wichtige Funktion
zur Bereitstellung von hygienisch einwandfreien
Trinkwasser. Stagnationsvermeidung, dadurch keine
Gefahr für unsere Kinder in der Kita Wengelsdorf
In den Räumen 1,07 (2x), 1,08 (2x), 117 (2x), 1,24
(1x) und
1,27 (1x).

Komplett liefern und montieren

Fabrikat:

Typ:
Menge: 8,000 St

**1.2.1.4 Betätigungsplatte, für UP-Spülkasten**
Betätigungsplatte, für UP-Spülkasten
mit kleiner Revisionsöffnung, 1- Mengen-Spülung
Länge ca. 207 mm
Breite ca. 143 mm
Länge ca.  22 mm, Betätigung von vorn, passend für
ausgeschriebenes
Vorwandelement im Behinderten WC, bestehend aus
Betätigungstaste,Tastenrahmen, Einhängerahmen, Befestigungsbolzen und
Sicherungsschraube,
Material: Edelstahl gebürstet

Komplett liefern und montieren

Fabrikat:

Typ:
Menge: 1,000 St

**1.2.1.5 Behinderten-Tiefspül - WC, 6 Liter,**
Behinderten-Tiefspül - WC, 6 Liter,
wandhängend, spülrandlos mit 700 mm.
Ausladung rollstuhlgerecht, erhöhte Montage
erforderlich zur Erreichung einer Sitzhöhe von 48 cm,
nach CE, EN 997, EN 38, DIN 18024, DIN 18025, für
Vorwandelement mit WE-Kasten, incl. verlängertes
Spülrohr.
Material:  Sanitärporzellan
Befestigung:  Gewindestangen M 12 x 150 mm
Gewindestangen müssen 100 mm aus fertig gefliester
Wand hervorragen.
Zur Befestigung am Vorwandelement .einschließlich
Befestigungsmaterial, mit Schallschutzset.und
verchromten Hutmuttern.

Wandanschlußfugen sind umlaufend mit farbigem
Silicon dauerelastisch verschlossen.

komplett liefern und montieren

Fabrikat:

Typ:
Menge: 1,000 St

**1.2.1.6 Klosettsitz aus Duroplast**
Klosettsitz aus Duroplast
ohne Deckel (wegen Rückenstütze) und
Edelstahlscharnieren, Farbe weiss-alpin,
passend auf das zuvor beschriebene
Behinderten WC.

komplett liefern und montieren.

Fabrikat:

Typ:
Menge: 1,000 St

**1.2.1.7 Befestigungs-Element für Griff-und**
Befestigungs-Element für Griff-und
Haltesysteme, Bauhöhe 1185 mm,
Variante links, selbsttragende, pulverbeschichtete
Stahlrahmenkonstruktion, TÜV-geprüft,
zur Trockenverkleidung, Einbau vor
Massivwand, in Leichtbau-Ständerwand
u.v.m., 2 Befestigungspunkte, komplett
vormontiert, inklusive Fuß und Befestigungsmaterial, mit wassserfester, mehrfach
verleimter Schichtholzplatte, universell
höhenverstellbar, Breite: 296 mm,
Verstellbereich Fuß von Rohfußboden bis
OKFFB: 0-200 mm, Tiefenverstellung
Vorderkante Element: 135-205 mm,

komplett liefern und montieren

Fabrikat:

Typ:
Menge: 1,000 St

**1.2.1.8 Befestigungs-Element für Griff-und**
Befestigungs-Element für Griff-und
Haltesysteme, Bauhöhe ca. 1185 mm,
Variante rechts, selbsttragende, pulverbeschichtete
Stahlrahmenkonstruktion, TÜV-geprüft,
zur Trockenverkleidung, Einbau vor
Massivwand, in Leichtbau-Ständerwand
u.v.m., 2 Befestigungspunkte, komplett
vormontiert, inklusive Fuß und Befestigungsmaterial,mit wassserfester,mehrfach
verleimter Schichtholzplatte, universell
höhenverstellbar, Breite: ca. 296 mm,
Verstellbereich Fuß von Rohfußboden bis
OKFFB: 0-200 mm, Tiefenverstellung
Vorderkante Element: ca. 135-205 mm.

Komplett liefern und montieren

Fabrikat:

Typ:
Menge: 1,000 St

**1.2.1.9 Stützklappgriff**
Stützklappgriff aus Polyamid, Durchmesser 33 mm,
mit korrosionsgeschütztem Stahlkern, gebremst nach
oben
und unten klappbar, in oberer Stellung zur Wand dreh-
und verriegelbar, rechts/links verwendbar, mit
integrierter Wandplatte aus Stahl, mit
Befestigungselementen.
Zwei parallele, übereinander angeordnete, durch einen
Verbindungsbogen zusammengefügte Stangen, belastbar
nach DIN  18040.
Ausladung: 850 mm

Farbe nach Wahl des Bauherren, kalkuliert ist
reinweiss.

Komplett liefern und montieren

Fabrikat:

Typ:
Menge: 2,000 St

**1.2.1.10 Befestigungsmaterial für Montage des Stützklappgriffes.**
Befestigungsmaterial für Montage des Stützklappgriffes.
Zur Befestigung an Schichtholzplatte oder Hartholz min.
20 mm Stärke erforderlich in Tragständer oder
Vorwandinstallation.

Komplett liefern und montieren

Fabrikat:

Typ:
Menge: 2,000 St

**1.2.1.11 Rückenstütze,**
Rückenstütze,
gepolsterte Lehne mit beidseitig angebrachten,
rechtwinkligen gebogenen Befestigungsstangen,
mit durchgehendem, korrosionsgeschützten Stahlkern.
Zur Befestigung an Stützklappgriffen mit Wandplatte
Die Rückenstütze erfüllt die Anforderungen der DIN
18040.
Achsmaß von ca.670 - 730 mm ist bauseits verstellbar,
ca. 150 mm tief, Stangen Durchmesser ca. 33 mm.
Rückenstützen-Polster ca. 350 mm breit und ca. 220 mm
hoch,
Polster muß ausweichem Material bestehen.
Die Rückenstütze kann nur in Kombination mit
Stützklapp- bzw. Wandstützgriffen
montiert werden.

Komplett liefern und montieren

Fabrikat:

Typ:
Menge: 1,000 St

**1.2.1.12 Befestigungsmaterial für Montage der Rückenstütze.**
Befestigungsmaterial für Montage der Rückenstütze.
Zur Befestigung an Schichtholzplatte oder Hartholz min.
20 mm Stärke erforderlich in Tragständer oder
Vorwandinstallation.

Komplett liefern und montieren

Fabrikat:

Typ:
Menge: 2,000 St

**1.2.1.13 Aufrüstsatz WC-Papierhalter,**
Aufrüstsatz WC-Papierhalter,
rechtwinklig angeordneter Aufsatzrollenhalter,
zur Montage an den Stützklappgriffen .
Mit integrierter Rollenbremse für handelsübliche
WC-Papierrollen, ca. 35 mm breit, ca. 131 mm hoch, ca.
136 mm tief.

Komplett liefern und montieren

Fabrikat

Typ:
Menge: 2,000 St

**1.2.1.14 Aufrüstsatz WC-Spülauslösung (Funk),**
Aufrüstsatz WC-Spülauslösung (Funk),
Spülauslösung zur einfachen Montage an
Stützklappgriffen, ca. 50 mm breit, ca. 68 mm hoch,
ca.105 mm lang,
rechts und links am Stützklappgriff zu montieren.
Sendefrequenz 868,4 MHz, aus Polyamid,
passend zum ausgeschriebenen WC-Spülsystem.

Komplett liefern und montieren

Fabrikat:

Typ:
Menge: 2,000 St

**1.2.1.15 Wandstützgriff aus Polyamid,**
Wandstützgriff aus Polyamid,
Durchmesser ca. 33 mm,
mit korrosionsgeschütztem Stahlkern mit integrierter
Wandplatte aus Stahl, rechts/links verwendbar.
Zwei parallele, übereinander angeordnete, durch einen
Verbindungsbogen zusammengefügte Stangen, belastbar
nach DIN  18040.
Kann nach oben und gebremst nach unten geklappt
werden.
ca. 78 mm breit
Ausladung ca. 850 mm
Farbe nach Wahl des Bauherren, kalkuliert ist
reinweiss.

Komplett liefern und montieren

Fabrikat:

Typ:
Menge: 1,000 St

**1.2.1.16 Waschtisch-Element,**
Waschtisch-Element,
behindertengerecht,  für Einloch-
oder AP-Wandarmaturen,
H/B/T: ca. 1120/ ca. 525/ ca.98 mm
max. Bauhöhe: ca. 1185 mm,
selbstragende pulverbeschichtete
Stahlrahmenkonstruktion,TÜV-geprüft, zur
Trockenverkleidung,
Einbau vor Massivwand, in Leichtbau-
Ständerwand u.v.m., ca. 4 Befestigungspunkte,
komplett vormontiert, inklusive Füße und
Befestigungsmaterial, universell einsetzbar für Waschtische, Breite: 525 mm,
Verstellbereich Füße von Rohfußboden
bis OKFFB: 0 - 200 mm,Tiefenverstellung
Vorderkante Element: ca. 135 - 205 mm,
(nur bei Wandhaltermontage) mit verleimter
Schichtholzplatte zur Halterung von Wandscheiben.
mit  Wandeinbau-Geruchverschluss
höhenverstellbar
DN 50 (d:50)/ DN 40 (d:40), mit 2 Waschtischbefestigungsbolzen M 10 inklusive
Bauschutz und Waschtisch-Befestigung,
mit Fertigbauset und Standrohr.

Komplett liefern und montieren

Fabrikat:

Typ:
Menge: 1,000 St

**1.2.1.17 Behindertenwaschtisch**
Behindertenwaschtisch
für Montage nach DIN 18040 geeignet.
Waschtisch mit Überlauf, zur befestigung am
Vorwandelement.
Maße:  550 x 550 mm
Material:  Sanitärporzellan
Befestigung: Stockschrauben M 10 x 120 mm
Ablaufgarnitur bestehend aus, Ventil mit Standrohr,
Kunststoff--Wandeinbau-Siphon in Weiß, Ablaufrohr
mit Bogen.
Montagehöhe  Waschtisch OKFFB + 800 mm,
Einbau Eckventile,  OKFFB + 550 mm.

Komplett liefern und montieren

Fabrikat:

Typ:
Menge: 1,000 St

**1.2.1.18 Kippspiegel in Behinderten - Ausführung bestehend**
Kippspiegel in  Behinderten -  Ausführung bestehend
aus: Sicherheitsglas, ESG
6 mm -Kristallspiegel 600 mm breit, 540 mm hoch
mit Polyamid-Halteelemten.
Neigung des Spiegel leicht individuell maximal ca. 28
mal verstellbar. Verstellbar mit Seil und Drehgriff aus
Polyamid, zur Vorwandmontage Seilumlenkung
vorhanden.

Komplett liefern und montieren

Fabrikat:

Typ:
Menge: 1,000 St

**1.2.1.19 WC-Bürstengarnitur, behindertengerecht,**
WC-Bürstengarnitur, behindertengerecht,
langer Bürstenstiel mit ergonomischem Griff,
Bürstenkopf aus schwarzem Polyamid, kekelförmig
zulaufender Behälter mit großer Einführöffnung.
Bürstenkopf einfach austauschbar durch
Bajonettverschluß.
Bürste wird  beim Einstecken in den Behälter geführt,
automatisch zentriert und steht selbstständig aufrecht.
Mit Innenreservoir im Behälter zur Aufnahme von
Desinfektionsmitteln.
Der Behälter ist abnehmbar, zur Wandmontage.
ca. 575 mm hoch, ca. 130 mm breit und ca. 140 mm tief
aus Polyamid.

Komplett liefern und montieren

Fabrikat:

Typ:
Menge: 1,000 St

**1.2.1.20 Eingriffmischbatterie,**
Eingriffmischbatterie,
Material Ms, Oberfläche
verchromt, mit absperrbaren S- Anschlüssen
und Rosetten. mit langen Hebel für barrierefreies WC.
zur Montage auf dem Behinderten WT
Montage im  Raum WC 2

komplett liefern und montieren.

Fabrikat:

Typ:
Menge: 1,000 St

**1.2.1.21 WC-Element**
WC-Element
mit kleiner Revisionsöffnung
Höhe:  ca. 1120 mm
Breite: ca.  525 mm
Tiefe:  ca. 130 mm
Betätigung von vorn, selbstragende, pulverbeschichtete
Stahlrahmenkonstruktion, zur Trockenverkleidun, Einbau
vor Massivwand, in Leichtbau-Ständerwand, incl. Füße
und Befestigungsmaterial, Verstellbereich der Füße,
Rohfußboden bis OKFFB 0- ca. 200 mm, Verstellung
Tiefe mit Wandhaltern(1 Paar) bis Vorderkante Element:
ca. 135-205 mm.
Mit schwitzwasserisolierten Unterputzspülkasten mit
2-Mengenspülung(7,5-4,5 Liter) Übertragung des
Spülvorganges über flexible Kabeltechnik zur
Ablaufgarnitur mittels Dreh - Klick Verbindung zur
Betätigungsplatte, mit Eckventil, Kombischelle,
WC-Anschlußbogen 90° DN 100,  incl. Bauschutz und
Bauschutzkasten für Reviöffnung.
2 WC Haltebolzen M12 mit Bauschutz und Muttern.
Zur Montage in den Räumen 1.24 (WC 3) und 1.28 (WC1)

komplett liefern und montieren

Fabrikat:

Typ:
Menge: 2,000 St

**1.2.1.22 Wandhängendes WC-Becken,**
Wandhängendes WC-Becken,
spülrandlos, seitlicher Einlauf im
Wirbelstromverfahren C. 355
mm breit und ca. 540 mm lang für
4,5/6 Liter geeignet
Material: Sanitärporzellan
Befestigung:  Gewindestangen M 12 x 150 mm
Gewindestangen müssen 100 mm aus fertig gefliester
Wand hervorragen.
Zur Befestigung am Vorwandelement .einschließlich
Befestigungsmaterial, mit Schallschutzset.und
verchromten Hutmuttern.
Zur Montage in den Räumen 1.24 (WC 3) und 1.28 (WC1)
Wandanschlußfugen sind umlaufend mit farbigem
Silicon dauerelastisch verschlossen.

komplett liefern und montieren

Fabrikat:

Typ:
Menge: 2,000 St

**1.2.1.23 WC Deckel mit Absenkautomatik,**
WC Deckel mit Absenkautomatik,
passend zum Wandhängenden WC-Becken in vorher
genannter Position.

Komplett liefern und montieren
Menge: 2,000 St

**1.2.1.24 Waschtisch-Element**
Waschtisch-Element
H/B/T:  ca. 985/ ca. 525/ ca. 75 mm
für Einlocharmaturen, max. Bauhöhe ca. 1.185 mm,
selbsttragende, pulverbeschichtete
Stahlrahmenkonstruktion,TÜV-geprüft,
Einbau vor Massivwand und in Leichtbauständerwand,
zur Trockenverkleidung, 4 Befestigungspunkte, komplett vormontiert, inkl. Füße
u. Befestigungsmaterial, mit Wandhalter,
universell einsetzbar für Waschtische
und Handwaschbecken, Verstellbereich Füße von Rohfußboden bis OKFFB: 0-200 mm,Tiefenverstellung Vorderkante Element: ca.135 - ca. 205
mm, mit 2 Waschtischbefestigungsbolzen M 10, mit verleimter Schichtholzplatte,
inklusive Bauschutz und
Waschtisch-Befestigung, mit Universalablaufbogen DN 50 (d:50)
inklusive Gummimanschette für Geruchverschluß
Ablaufstutzen
DN 40 (d:40), Bauschutzstopfen und schallgedämmter Ablaufschelle.
Raum 1.07(7x), 1.08(7x), 1.17(1x), 1,24(1x), 1.27(1x),
1.28(1x)

Komplett liefern und montieren

Fabrikat:

Typ:
Menge: 18,000 St

*Hinweis*
Waschtischanlage, bestehend aus:

1 Waschtisch aus Kristallporzellan, ohne Überlauf
  Größe: wie in nachfolgenden Positionen beschrieben
  Farbe: wie in nachfolgenden Positionen beschrieben

  Farbe: weiss-alpin

1 Satz Befestigungsmaterial für Waschtisch
2 Eckvorregulierungsventil aus Messing, verchromt,
  DN 15, mit Schubrosette und Verschraubung je 1 Stück
  Kennzeichnung "kalt", 1Stück Kennzeichnung "warm"
1 Röhrengeruchsverschluss aus Messing,
  hochglanzverchromt, DN 32 / 1 1/4" mit Schiebestück,
  Anschlußrohr und Rosette

Wandanschlußfugen sind umlaufend mit farbigem
Silikon dauerelastisch verschlossen.

Waschtischanlage komplett liefern und montieren.

Fabrikat:

Typ:

**1.2.1.25 Waschtischanlage,**
Waschtischanlage,
wie zuvor beschrieben,
jedoch Gr. 55, mit 550 mm x 480 mm
Verwendung als Hygienewaschtisch im Raum 1.07 Bad 1,
Raum 1.08 Bad 2 und Raum 1.17, Bad 1 + 2

Raum 1.24, WC 3, Raum 1,28, WC 1 und Raum 1.29, Küche
Menge: 6,000 St

**1.2.1.26 Da im Raum 1.29 (Küche) kein Vorwandelement gestellt werden kann**
Da im Raum 1.29 kein Vorwandelement gestellt
werden kann
wird der Waschtisch mittels Befestigungsset an der
Wand installiert.
Befestigungsset bestehend aus: 2 St. Metalldübel, 2
St. Gewindestange M 8 x 80 mm, " St. Mutter M 8, 2
St. Unterlegscheibe und 2 Bundhülsen zur
Höhenregulierbarkeit

Komplett liefern und montieren
Menge: 1,000 St

*Hinweis*
Kind - Waschtischanlage, bestehend aus:

1 Waschtisch aus Sanitärporzellan, ohne Überlauf, mit
  Hahnloch.
  Größe: wie in nachfolgenden Positionen beschrieben
  Farbe: wie in nachfolgenden Positionen beschrieben

  Farbe: weiss-alpin

1 Satz Befestigungsmaterial für Kind Waschtisch
2 Eckvorregulierungsventil aus Messing, verchromt,
  DN 15, mit Schubrosette und Verschraubung je 1 Stück
  Kennzeichnung "kalt", 1 Stück Kennzeichnung "warm"
1 Röhrengeruchsverschluss aus Messing,
  hochglanzverchromt, DN 32 / 1 1/4" mit Schiebestück,
  Anschlußrohr und Rosette

Wandanschlußfugen sind umlaufend mit farbigem
Silikon dauerelastisch verschlossen.

Waschtischanlage komplett liefern und montieren.

Fabrikat:

Typ:

**1.2.1.27 Kind Waschtisch**
Kind Waschtisch
wie zuvor beschrieben
im Wellendesign. Ausladung von 400 mm.
Größe:
Breite: ca. 600 mm
Höhe:  ca. 150 mm
Tiefe:  ca. 400 mm

Masse: ca. 21 Kg

komplett liefern und montieren.
Menge: 18,000 St

**1.2.1.28 Kind - Halbsäule,**
Kind - Halbsäule,
passend zum vorgenannten
Kindwaschtisch, damit die Kinder nicht an die
Eckventile
gelangen.
Farbe: weiss-alpin

komplett mit Befestigungsmaterial liefern und unter den
Kinderwaschbecken montieren.

Fabrikat:

Typ:
Menge: 18,000 St

**1.2.1.29 Waschtisch-Armatur, Einhebel-Einlocharmatur**
Waschtisch-Armatur, Einhebel-Einlocharmatur
Einhebelmischer Hochdruck Mischwasser,
Für die Kinderwaschbecken und alle anderen
Waschbecken in der Kita Wengelsdorf
weil immer, auch unter größter Aufmerksamkeit des
Personals, eine Benutzung durch Kinder möglich sein
kann und eine Verbrühung technisch dadurch vermieden
wird.

Lieferumfang

- Einhebel-Einlocharmatur
- Einhebelmischer
- Keramikkartusche mit
Temperatursperre 38°C,
Verbrühungsschutz bei Ausfall der
Kaltwasserversorgung
- Strahlregler
- 2 flexible Anschlussschläuche  G 3/8 IG x 440 mm, mit
integrierten Rückflussverhinderer (RV,EN 1717: EB)
und Vorfilter
- Befestigungsmaterial für
Waschtischmontage

Technische Daten

- Durchfluss: max. 5 l/min
druckunabhängig
- Fließdruck: 1,0 - 5,0 bar
- Max. Ruhedruck: 8 bar
- Max. Betriebstemperatur: 70 °C
- Max. Auslauftemperatur: 38  °C
- Werkstoff: Betätigung Zinkdruckguss,
Gehäuse Messing konform TrinkwV
- Oberfläche: chrom
- Anschluss: 2x G 3/8 IG
- Zertifikate: P-IX 29002/IO, DIN-DVGW,
- Geräuschklasse: I
- Durchflussklasse: O

Komplett liefern und montieren

Fabrikat:

Typ:
Menge: 21,000 St

**1.2.1.30 Hahnverlängerung 1/2" x 15 mm, Rotguss**
Hahnverlängerung 1/2" x 15 mm, Rotguss
m. konischem AG u.zylindr. IG

komplett liefern und montieren
Menge: 24,000 St

**1.2.1.31 Hahnverlängerung 1/2" x 20 mm, Rotguss**
Hahnverlängerung 1/2" x 20 mm, Rotguss
m. konischem AG u.zylindr. IG

komplett liefern und montieren
Menge: 18,000 St

**1.2.1.32 Hahnverlängerung 1/2" x 25 mm, Rotguss**
Hahnverlängerung 1/2" x 25 mm, Rotguss
m. konischem AG u.zylindr. IG

komplett liefern und montieren
Menge: 25,000 St

**1.2.1.33 Hahnverlängerung 1/2" x 30 mm, Rotguss**
Hahnverlängerung 1/2" x 30 mm, Rotguss
m. konischem AG u.zylindr. IG

komplett liefern und montieren
Menge: 12,000 St

**1.2.1.34 Hahnverlängerung 1/2" x 40 mm, Rotguss**
Hahnverlängerung 1/2" x 40 mm, Rotguss
m. konischem AG u.zylindr. IG

komplett liefern und montieren
Menge: 14,000 St

**1.2.1.35 Hahnverlängerung 1/2" x 50 mm, Rotguss**
Hahnverlängerung 1/2" x 50 mm, Rotguss
m. konischem AG u.zylindr. IG

komplett liefern und montieren
Menge: 5,000 St

**1.2.1.36 Hahnverlängerung 1/2" x 65 mm, Rotguss**
Hahnverlängerung 1/2" x 65 mm, Rotguss
m. konischem AG u.zylindr. IG

komplett liefern und montieren
Menge: 6,000 St

**1.2.1.37 Eckventil mit Regulierfunktion**
Eckventil mit Regulierfunktion
Griff. Gemäß DIN 3227.

Lieferumfang

- Eckventil
- Langer Schubschaft
- Zugfeste Messing-Konus-
Quetschverschraubung mit Längenausgleich
- Schubrosette d: 54 mm
Farbmarkierung rot oder blau
(preisgleich).

Technische Daten

- Werkstoff: Messing konform TrinkwV
- Oberfläche: chrom
- Anschluss: DN 15 G 1/2 AG
- Abgang:  DN 10 G 3/8 AG)
- Zertifikate:  DIN-DVGW,

- Geräuschklasse: I
- Durchflussklasse: A

Komplett liefern und montieren

Fabrikat:

Typ:
Menge: 55,000 St

**1.2.1.38 Kind WC-Element**
Kind WC-Element
für Kind Tiefspül WC-Wandhängend
Montage vor Massivwand, in Leichtbau-Ständerwand, zur
Trockenverkleidung u.v.m.Bauhöhe 1030 mm Rahmen
selbsttragend,  pulverbeschichtet,
Breite:  40 cm,
Wandbefestigung inklusive,
Höhenverstellbare Füße,  0 - 20 cm
Rutschsicher bei Höhenverstellung
WC Ablaufbogen stufenlos tiefenverstellbar,
65 -105 mm.
Spülkasten Schwitzwasser isoliert
Spülkasten für 2-Mengen Spülung, Betätigung von vorne
Spülmenge: 3 - 6 Liter . Fließdruck
Einsatzbereich 0,2 - 10 bar. Wasseranschluss oben
links, oben rechts, Seite links, rechts, hinten rechts
oder links möglich. Entspricht der Norm EN 14055
Wasseranschluss R 1/2" mit
integriertem Eckventil,Spülrohr,
Bauschutz, Spüldrossel, 2 Wandhalter Wand WC
Anschlussbogen DN 90 mit Adapter DN 100 mit
Schutzstopfen, Befestigungsmaterial,
Montageanleitung
und Anschlussset, DN 90. Für
Kind Hänge - WC. Mit Ablaufstutzen DN 90, 250 mm lang,
mit
Flachrosette DN 90 Ablaufrohr Ø 44 mm, 300 mm lang,
Spülrohrverbinder und Abdeckrosette CV-Verbinder Ø 70
mm, für WC-Abgangsstutzen kleiner Ø 100 mm. Mit
WC  Betätigungsplatte:
mit Zweimengen-Spülung inkl. Betätigungsstangen und
Befestigungsmaterial,
mit Betätigungsplatte weiß-alpin

komplett liefern und montieren

Fabrikat:

Typ:
Menge: 9,000 St

**1.2.1.39 Kind Tiefspül-WC mit Fußstützen**
Kind Tiefspül-WC mit Fußstützen
und mit 2-teiligen,
abnehmbaren Sitzflächen in Grau,
bodenstehend,
Sitzhöhe 320 mm, mit Ablaufanschlußset,
passend für Kinder unterschiedlicher
Altersstufen und Größe.1 WC bei den Kleinen im Raum
1.17
und 1 WC bei der mittleren Gruppe im Raum 1.07.

komplett liefern und montieren.

Fabrikat:

Typ:
Menge: 2,000 St

**1.2.1.40 Kind Tiefspül-WC, wandhängend**
Kind Tiefspül-WC, wandhängend
mit 2-teiligen,
abnehmbaren Sitzflächen in Grau oder Rot,
Farbfestlegung
durch Bauherren.
Wandhängend
Sitzhöhe nach Festlegung durch Bauherrschaft und
Betreiber
passend für Kinder unterschiedlicher
Altersstufen und Größe.4 WC in der großen Gruppe im
Raum
1.08 und
3 WC in der mittleren Gruppe Raum 1.07

komplett liefern und montieren.

Fabrikat:

Typ:
Menge: 7,000 St

**1.2.1.41 Baby - WC-Element**
Baby - WC-Element
für Baby Stand WC.. Montage
vor Massivwand, in Leichtbau-Ständerwand, zur
Trockenverkleidung u.v.m.Bauhöhe 1030 mm Rahmen
selbsttragend,  pulverbeschichtet, Platzsparende
Breite:  40 cm,
Höhenverstellbare Füße,  0 - 20 cm
Rutschsicher bei Höhenverstellung
WC Ablaufbogen stufenlos tiefenverstellbar,
65 -105 mm Spülkasten Schwitzwasser isoliert
Spülkasten für 2-Mengen Spülung, Betätigung von vorne
Spülmenge:  6 / 3 l Fließdruck Einsatzbereich 0,2 - 10
bar. Wasseranschluss oben
links, oben rechts, Seite links, rechts, hinten rechts
oder links möglich. Entspricht der Norm EN 14055.
Wasseranschluss R 1/2" mit
integriertem Eckventil,Spülrohr,
Bauschutz, Spüldrossel, 2 Wandhalter Wand WC
Anschlussbogen DN 90 mit Adapter DN 100 mit
Schutzstopfen, Befestigungsmaterial,
Montageanleitung mit
Ablaufrohrset für Baby Stand WC
und Anschlussset, DN 90.
mit Ablaufstutzen DN 90, 250 mm lang, mit
Flachrosette DN 90Ablaufrohr Ø 44 mm, 300 mm lang,
Spülrohrverbinder und Abdeckrosette CV-Verbinder Ø 70
mm, für WC-Abgangsstutzen kleiner Ø 100 mm
WC  Betätigungsplatte,
mit Zweimengen-Spülung inkl. Betätigungsstangen und
Befestigungsmaterial,
Betätigungsplatte  weiß mit rot + blauer Taste
oder nach Wahl des Bauherrn

komplett liefern und montieren

Fabrikat:

Typ:
Menge: 3,000 St

**1.2.1.42 Baby Tiefspül-WC,**
Baby Tiefspül-WC,
bodenstehend, Sitzhöhe 280 mm
mit WC-Sitzring in Grau

Sitzringform wie beim Töpfchen, aus hygenischen
Gründen abnehmbarer Sitzring für gründliche Reinigung.
Mit Ablaufanschlußset passend zum Baby Tiefspül - WC.
Montage im Raum 1.17, kleine Gruppe

komplett liefern und montieren

Fabrikat:

Typ:
Menge: 3,000 St

**1.2.1.43 Stütz- und Haltegriff-Element**
Stütz- und Haltegriff-Element
(Trockenbau) Montage vor Massivwand, in
Leichtbau-Ständerwand, zur Trockenverkleidung.
Bauhöhe 1130 mm Zur Befestigung von Halte- und
Stützgriffen. Rahmen selbsttragend,  pulverbeschichtet,
Breite ca. 300 mm Wandbefestigung
inklusive, mit Nachjustiermöglichkeit von vorne und
Schnellfixierung,  360° drehbar. Wandbefestigung  auch
für Eckmontage geeignet, Tiefenverstellung Vorderkante
Element ca. 140 - 235 mm, Höhenverstellbare Füße,  0 -
20 mm,
Rutschsicher bei Höhenverstellung
Befestigungsplatte
aus wasserfestem Furnierholz.
incl. Befestigungsmaterial, mit 2 Wandhalter

komplett liefern und montieren

Fabrikat:

Typ:
Menge: 2,000 St

**1.2.1.44 Fäkal-Ausgussbecken Element**
Fäkal-Ausgussbecken Element
H/B/T: ca.1500/ ca. 525/ ca. 155 mm,
(Trockenbau) für Montage vor Massivwand, in
Leichtbau-Ständerwand, zur Trockenverkleidung
u.v.m. Rahmen selbsttragend,
pulverbeschichtet, mehrere Befestigungspunkte,
Höhenverstellbare Füße,  0 - 20 cm.
Tiefenverstellung 155-205 mm Vorderkannte
Fäkalausgußelement.
Spülkasten Schwitzwasser isoliert Spülkasten für
2-Mengen Spülung, Betätigung von vorne.Spülmenge:
9 / 3 Liter, Einstellung auf 6 / 3 Liter möglich.
Wasseranschluss wahlweise oben links,
oben rechts, Seite links, rechts, hinten rechts oder
links möglich.
Tastenfunktion mittels flexibler Kabeltechnik zur
Ablaufgarnitur. Verbindung zur Betätigungsplatte über Dreh-Klick-Verbindung,
mit Bauschutz f.Spülrohr, Füllventil, Eckventil R1/2", mit verstellbarer Ablaufschelle,
WC - Anschlußbogen 90° mit Übergangsmuffe,
Bauschutzkasten kürzbar, mit 2 Haltebolzen M12
einstellbar auf ca. 180/2340 mm incl. M12 Muttern
und Bauschutz.
Eine Traverse für die Aufputzmischbatterie mit 2
schallgedämmten Wanddurchführungen 1/2" IG x 1/2"
AG.
mit Befestigungsmaterial,
und mit passender Betätigungsplatte Edelstahl matt
gebürstet
Montage im Raum 1.17

komplett liefern und montieren

Fabrikat:

Typ:
Menge: 1,000 St

**1.2.1.45 Fäkalausguß,**
Fäkalausguß,
aus Sanitärporzelan.
Wandhängend, 6 Liter Geruchverschluß,
Befestigung an zuvor genannten Vorwandelement.
mit Edelstahlklapprost
Farbe: Weiß alpin
Montage im raum 1.17

komplett liefern und montieren.

Fabrikat:

Typ:
Menge: 1,000 St

**1.2.1.46 Aufputz-Duscharmatur mit**
Aufputz-Duscharmatur
mit Brausegarnitur
Mischwasser, mit Thermostat, Kindersicher
Manuelle Auf/Zu-Betätigung.,eigensicher gegen
Rückfließen.

Lieferumfang:
- Auf/Zu-Aufputz-Duscharmatur
- Betätigungsknopf Auf/Zu
- Thermostat nach EN
1111, entriegelbare/arretierbare
Temperatursperre 38°C,
Verbrühungsschutz bei Ausfall der
Kaltwasserversorgung
- Auf/Zu-Keramikkartusche
- 2 Rückflussverhinderer RV (EN 1717:
EB)
- Handbrause mit Antikalknoppen, 3-fach
verstellbar
- Brauseschlauch mit Verdrehschutz
- 2 S-Anschlüsse und Rosetten
(tiefeneinstellbar)
- Brausestange
- Befestigungsmaterial

Technische Daten:

- Strahlarten: Soft, Vital, Power
- Max. Betriebstemperatur: 65°C
(für thermische Desinfektion 80°C
max. 10 min./Tag)
- Max. Auslauftemperatur: 38 °C
einstellbar
- Werkstoff: Gehäuse Messing konform
TrinkwV
- Oberfläche: chrom, Edelstahl poliert
- Länge Brauseschlauch: 1500 mm
- Länge Brausestange: 900 mm
- Anschluss: 2x DN 15 G 1/2 AG
- Abgang: DN 15 G 1/2 AG (unten)

Zur Montage in den Räumen 1.07 (1x), 1.08 (1x), 1.17
(2x) und
1.24 (1x)

komplett liefern und montieren.

Fabrikat:

Typ:
Menge: 5,000 St

**1.2.1.47 Duschbord einteilig**
Duschbord einteilig
zur Aufnahme von Fliesen
für bodengleiche Duschen in den Sanitärräumen 1,07,
1,08,
1.17; und 1.24, bestehend aus Gefälleelement mit ca. 2%
Gefälle(60 Kg/m³); mit fest verbundener Verteilplatte
Höhe ca. 3 mm mit Abdichtfolie und Ausgleichsplatte,
Höhe ca. 20 mm, mit Punktablauf mittig Bauhöhe 82
mm und Unterbauelement mit einer Höhe von ca. 55 mm.

Abmessungen:

Länge:  800 mm
Breite:  800 mm
Tiefe;  82 mm

Komplett liefern und montieren
Menge: 4,000 St

**1.2.1.48 Brause-Element**
Brause-Element
für die Montage in den Räumen 1.07 (1x), 1.08 (1x),
1.17 (1x)
und 1.24 (1x)
für Aufputzwandarmaturen, max. BH 1185 mm,
selbsttragende, pulverbeschichtete
Stahlrahmenkonstruktion, TÜV-geprüft,
zur Trockenverkleidung, Einbau vor
Massivwand, in Leichtbau-Ständerwand
u.v.m.,4 Befestigungspunkte, komplett
vormontiert, inklusive Füße und Befestigungsmaterial, universell einstellbar, Höhe 1120
Breite 525 mm, Tiefe 75 mm, verstellbereich Füße
von Rohfußboden bis OKFFB:0 - 200 mm,
Tiefenverstellung Vorderkante Element:
ca. 135-205 mm,
mit wasserfesten Schichtholz, zur Befestigung von
Wandscheiben.

komplett liefern und montieren
Menge: 4,000 St

**1.2.1.49 Spültischbatterie 1/2", Ausladung 200 mm, schwenkbarer**
Spültischbatterie 1/2", Ausladung 200 mm, schwenkbarer
Rohrauslauf mit Luftsprudler, Auslaufhöhe 135 mm,
mit flexiblen Anschlußschläuchen,
einschließlich Dicht- und Befestigungsmaterial.
Zur Montage über dem Gipsfangbecken und
Fäkalausgußspüle.

komplett liefern und montieren

Fabrikat:

Typ:
Menge: 2,000 St

**1.2.1.50 Elektronische Küchenarmatur Hochdruck Mischwasser**
Elektronische Küchenarmatur Hochdruck Mischwasser
Infrarot-Sensor gesteuert. Zusätzliche
Einhebelbedienung. Netzbetrieb.
Stagnationsspülung im
Mischungsverhältnis der berührungslosen
Auslösung, unabhängig der
Einhebelstellung.
Lieferumfang
- Infrarot-Sensor-Küchenarmatur
- Einhebelmischer
- Infrarot-Sensor-Elektronik,
programmierbar
- Magnetventil 6 V mit Vorfilter
- Keramikkartusche mit
Heißwasserbegrenzung
- Schwenkbarer Auslauf mit
einstellbarem Schwenkbereich
- Strahlregler
- 2 flexible Anschlussschläuche G 3/8
IG x 450 mm, mit Rückflussverhinderer
(RV, DIN EN 1717: EB) und Vorfilter
- Steckernetzteil 9 VDC, 100 - 240 VAC,
50 - 60 Hz
Technische Daten
- Hahnlochdurchmesser: 35 - 37 mm
- Max. Laufzeit (1 - 600 s)
- Stagnationsspülung (Aus / 5 - 600 s,
alle 1 - 24 h nach letzter Spülung /
alle 1 - 24 h)
- Energiesparmodus
- Max. Laufzeit (4 - 240 s, 12
Programmstufen)
- Stagnationsspülung (Aus / nach
letzter Spülung / festes Intervall)
- Durchfluss: max. 10 l/min
- Fließdruck: 1,0 - 5,0 bar
- Max. Ruhedruck: 8 bar
- Max. Betriebstemperatur: 70 °C (80
  °C für thermische Desinfektion)
- Werkstoff: Gehäuse Messing konform
TrinkwV
- Oberfläche: chrom
- Anschluss: 2x G 3/8 IG
- Geräuschklasse: I
- Durchflussklasse: O

komplett liefern und montieren

Fabrikat:

Typ:
Menge: 1,000 St

**1.2.1.51 Edelstahlflexschlauch DN 15, DVGW geprüft nach W 570 und**
Edelstahlflexschlauch DN 15, DVGW geprüft nach W 570
und
543,
mit 2 x 3/8" IG, Überwurfmutter IG x IG,
Panzerschlauch 500
mm lang.

komplett liefern und montieren

Fabrikat:

Typ:
Menge: 4,000 St

**1.2.1.52 Standventil, DN 15 mit Metallgriff**
Standventil, DN 15 mit Metallgriff
wärmeisoliert, verschraubbar, Markierung blau,
Longlife-Oberteil, Gussauslauf mit
Mousseur. Anschlussmutter 1/2" mit 10,5 mm-Bohrung.
Einschließlich 1 Stück 3/8 passender flexsibler
Anschlußschlauch, Druckdicht mit beidseitiger
Verschraubung plus Eckventil für Kaltwasser mit
Schubrosette.
Für Raum 1.24 und 1.28

komplett liefern und montieren

Fabrikat:

Typ:
Menge: 2,000 St

**1.2.1.53 Gipsfangbecken zur Montage mit passenden**
Gipsfangbecken
zur Montage mit passenden
T-Eisenkonsolen, es sind 35 Kg Formstahl zur
Befestigung zu kalkulieren
bestehend aus Oberteil:

Maße:  780 x 515 mm
Masse:  67,3 Kg

und Unterteil:

Maße:  250 x 350 mm
Masse:  17,0 Kg
mit passenden Zubehör :
Gipsfanggarnitur komplett, 11/2" aus
Kunststoff,

bestehend aus:
Ablaufgarnitur für Gipsfangbecken(Oberteil)
11/2"
Ablaufgarnitur für Gipsfangbecken(Unterteil)
11/2"
Kunststoff, alle Ventile verchromt einschließlich
Geruchverschluß, Kunststoff,
11/2" x 40 mm oder 11/2" x 50 mm.
Montage vor dem Förderraum.

komplett liefern und montieren

Fabrikat:

Typ:
Menge: 1,000 St

**1.2.1.54 Thermostat-Wannenbatterie für Wandmontage,**
Thermostat-Wannenbatterie für Wandmontage,
mit Keramik-Oberteil 1/2", 180°, Anschluß DN 15
Brauseabgang unten1/2", verdeckte S- Anschlüsse,
Rosetten mit Wandabdichtung.
Messing verchromt, mit Prüfzeichen, ergonomisch
geformte Griffe, Sicherheitssperre bei 38°C
mit eingebauten Rückflußverhinderer, Schmutzfangsiebe,
eigensicher gegen Rückfließen,
Umstellung Wanne/Brause, Brausaeabgang unten 1/2",
zur Montage im Förderraum 1.10

komplett liefern und montieren.

Fabrikat:

Typ:
Menge: 1,000 St

**1.2.1.55 Brausegarnitur**
Brausegarnitur
passend zu der zuvor beschriebener
Mischbatterie, bestehend aus:

1 Brauseschlauch DN 15 x 15, 1500 mm lang,
  mit 2 konischen Muttern, verdrehsicher,
  aus Metall, verchromt.
1 Handbrause, verchromt, Normalstrahl.
1 Brausestange 600 mm, mit Brausehalter, Halter
  höhenverstellbar.

Komplett liefern und montieren.

Fabrikat:

Typ:
Menge: 2,000 St

**1.2.1.56 Ausguss-Element für Wandarmaturen,**
Ausguss-Element  für Wandarmaturen,
BH 1185 mm, selbsttragende, pulverbeschichtete Stahlrahmenkonstruktion, TÜV-
geprüft, zur Trockenverkleidung, Einbau
vor Massivwand, in Leichtbau-Ständer-
wand u.v.m., 4 Befestigungspunkte,
komplett vormontiert, inklusive Füße und
Befestigungsmaterial, universell einstellbar für Ausgussbecken, Breite: 525
boden bis OKFFB:0-200 mm, Tiefenverstellung Vorderkante Element: 135-205 mm,
mit 2 schallgedämmten Wanddurchführungen 1/2" IG/1/2" AG
mit Ablaufbogen DN 50 (d:50) und schallgedämmter Ablaufschelle, mit Gewindestab
M8 x 300 mm, mit wasserfester mehrfach
verleimter Schichtholzplatte, alle Traversen vormontiert.
1 Gumminippel DN 50/40 oder 50/50.

komplett liefern und montieren

Fabrikat:

Typ:
Menge: 3,000 St

**1.2.1.57 Modul für Aufputzwandbatterien,**
Modul für Aufputzwandbatterien,
Breite/Höhe/Tiefe: 444/60/30 mm, zur
Ergänzung von Leerelementen oder zur
direkten Montage in Leichtbau-Ständer-
wänden, Stahl verzinkt, ohne Wanddurchführungen, inkl. Befestigungsmaterial,

komplett liefern und montieren

Fabrikat:

Typ:
Menge: 3,000 St

**1.2.1.58 Ausgußbecken-Anlage**
Ausgußbecken-Anlage
Größe  495 x 335 mm
bestehend aus:
1 Ausgußbecken aus emailliertem Stahl, weiß,
  wandhängend, mit gummierten Puffern
  mit
  Ausguß - Alu Klapprost, Befestigung am
  Vorwandelement, mit Überlauf.

1 Siphon mit Ablaufgarnitur mit Stopfen und
  Kette für Ausgußbecken R 1 1/2" x DN 40/50
  aus Kunststoff, heißwasserbeständig, mit
  Anschlußbogen
Montage im Raum 1,05 Putzmittel und im Raum 1,23, HWR
und im HLS-Technik Raum 1,21

komplett liefern und montieren.

Fabrikat:

Typ:
Menge: 3,000 St

**1.2.1.59 Wandhalter (Paar), Stahl verzinkt,**
Wandhalter (Paar), Stahl verzinkt,
verstellbar, zur Montage der Elemente
vor einer Massivwand sowie zur
Eckmontage in beliebigem Winkel,
inkl. Befestigungsmaterial,

komplett liefern und montieren

Fabrikat:

Typ:
Menge: 18,000 Paar

**1.2.1.60 Kombinationseckventil, DN 15**
Kombinationseckventil, DN 15
aus Messing verchromt, mit Rückflußverhinderer, mit
Rosette, mit Rohrbelüfter, zum späteren Anschluß eines
Geschirrspülers, Maschmaschine und andere Verbraucher.

komplett liefern und montieren.

Fabrikat:

Typ:
Menge: 4,000 St

**1.2.1.61 Ab- und Überlaufgarnitur**
Ab- und Überlaufgarnitur
für Spültisch, Doppelbecken,
aus  PP mit Verschraubung 1 1/2" x 50
mit  Geruchverschluß und Geräteanschluß
R1"  für Geschirrspülmaschine inkl. Blindkappe und Winkel-Schlauchtülle, weiß
mit Geruchverschluß.
Mit Stopfen und Kette.

komplett liefern und montieren.

Fabrikat:

Typ:
Menge: 2,000 St

**1.2.1.62 Geruchverschluß für Waschtisch,**
Geruchverschluß
für Waschtisch, Ausgußbecken u.ä.
Hersteller/Typ
1 1/4"
mit Verstellrohr 38,6 mm,
als Röhrengeruchverschluß, mit Tauchrohr und
Wandanschlußrohr mit Rosette.

komplett liefern und montieren.

Fabrikat:

Typ:
Menge: 10,000 St

**1.2.1.63 Röhrengeruchverschluß aus Kunststoff, DN 50,**
Röhrengeruchverschluß aus Kunststoff, DN 50,
mit Tülle und Überwurf für einen Spülmaschinenanschluß einschließlich
Wandhalterung

komplett liefern und montieren.

Fabrikat:

Typ:
Menge: 3,000 St

**1.2.1.64 Einhand-Thermostat Spültischbatterie, DN 15**
Einhand-Thermostat Spültischbatterie, DN 15
Einlochmontage mit 46 mm Keramikkartusche.
Chromoberflächen, schwenkbarer Gußauslauf mit
Anschlagbegrenzung, integrierte, herausziebare Brause
mit Rückholhilfe.
Automatische Umstellung: Mousseur/Brausestrahl
flexible Anschlußschläuche und Schnell-Montage-System.
Zur Montage auf Spülbecken in den Küchen
und für die
Kinderbadewanne einschließlich Rundlochherstellung
Durchmesser 30 mm in Edelstahlblech, auf der bauseits
gestellten Spüle und Durchmesser 30 mm Bohrung in die
Melaminplatte.

Komplett liefern und einbauen.

Fabrikat:

Typ:
Menge: 3,000 St

**1.2.1.65 Wandeinbau-Waschgeräte-Siphon nach DIN 19541**
Wandeinbau-Waschgeräte-Siphon nach DIN 19541
mit integrierter Wasserversorgung
zum Einbau an die der Vorwand in den Raum
1.23, Hauswirtschaftsraum
Anschluß für Waschmaschine, Abwasserschlauch
und Zapfventil mit Schlauchverschraubung 90°,
verchromt, sowie Rückflußverhinderer und Rohrbelüfter,
Winkelschlauchtülle, verchromt,
Abdeckplatte aus Kunststoff 190 x 110 mm.
Syphongehäuse aus Polyethylen, schweißbar.

Komplett liefern und montieren

Fabrikat:

Typ:
Menge: 1,000 St

**1.2.1.66 Kleinspeicher**
Kleinspeicher
5 Liter, übertisch, druckfest. Montage über dem
Ausgusbecken.
Mechanische Temperaturbegrenzung als Verbrühschutz
(rückstellbarer STB) wahlweise bei 38°C oder 45°C
möglich.
Technische Daten:
Nenninhalt: 5 L
Netzanschluß: 1/N/PE (Schutzkontaktsteckdose)
Nennspannung: 230 V
Frequenz: 50/60 Hz
Bereitschaftsstromverbrauch/ 24h: 0,29 Kwh
Schutzart: IP24
Farbe:  weiß
Masse: ca. 5,2 Kg
Montage im Raum 1.05, Gipsfangbecken 1,10, 1.23, 1.17
Fäkalausguß

Komplett liefern und einbauen

Fabrikat:

Typ:
Menge: 4,000 St

**1.2.1.67 Kleinspeicher**
Kleinspeicher
5 Liter, untertisch, druckfest.
Mechanische Temperaturbegrenzung als Verbrühschutz
(rückstellbarer STB) wahlweise bei 38°C oder 45°C
möglich.
Technische Daten:
Nenninhalt: 5 L
Netzanschluß: 1/N/PE (Schutzkontaktsteckdose)
Nennspannung: 230 V
Frequenz: 50/60 Hz
Bereitschaftsstromverbrauch/ 24h: 0,29 Kwh
Schutzart: IP24
Farbe:  weiß
Masse: ca. 5,2 Kg
Montage im Raum 1.09, 1.27, 1.29

Komplett liefern und einbauen

Fabrikat:

Typ:
Menge: 3,000 St

**1.2.1.68 Sicherheitsgruppe für vorgenannten druckfesten**
Sicherheitsgruppe für vorgenannten druckfesten
Übertisch/Untertisch - Kleinspeicher mit 5 Liter
Inhalt.
Druckbegrenzungsventil mit max. Eingangsdruck
von 16 bar, Ausgandsdruck 3 bar, Mengenregelventil mit
Manometeranschluß 1/4", Ablauftrichter mit
Rückstauverhinderer, Gehäuse aus Messing,
verchromte Oberfläche.
mit allen erforderlichen Klein -und
Dichtungsmaterialien

Komplett liefern und einbauen
Menge: 7,000 St

*Hinweis*
Druckfester, vollelektronisch geregelter
Durchlauferhitzer,für die Versorgung einer oder
mehrerer Entnahmestellen.
Die Warmwassertemperatur kann stufenlos
vorgewählt werden. Gradgenaue Wunschtemperatur durch
elektronische Regelung mit Motorventil. Das Blankdraht
Heizsystem im druckfesten Kupfermantel ist für kalkarme
und kalkhaltige Wässer geeignet. Mit elektronisch
gesteuerten Durchflußmengen Begrenzungsventil.
Einsatz von Druckarmaturen.
Wasser-Schraubanschlüsse unterputz oder aufputz
möglich.
3-Wege Kugelabsperrung
Bedienfeld mit LCD-Multifunktions-Display und
Hintergrundbeleuchtung.
Anzeige von Temperatur oder Durchflußmenge,
Energieverbrauch und  Uhrzeit.
2 Speichertasten für Wunschtemperaturen
Drehbare Gerätekappe für Bedienfeld oben.
Mit Sicherheitsfunktionen für:
Temperaturwarnblinker
Verbrühgefahr-Anzeige
Kindersicherung
Verbrüschutz

Elektronisches Sicherheitskonzept und Lufterkennung
mit Differenzial-Analyse-System
Bei der Installation mit Kunststoff-Rohrsystemen sind
dessen Herstellerangaben zu beachten.
Der Elektroanschluß befindet sich im unteren oder
oberen Gerätebereich

Technische Daten:

Elektroanschluß:  3/PE
Nennspannung:  400 V
Temnperatureinstellung: 20-60°C
Leitfähigkeitb bei 15°C :  111mS/m
Spezifischer Widerstand: 900 Ohm/cm
Schutzart:  IP25
Farbe:  weiß
Höhe:  478 mm
Breite:  225 mm
Tiefe:  105 mm

Auflegen der Elt-Kabel ist mit zu kalkulieren aber nur
vom zugelassenen Elektroinstallationsunternehmen
auszuführen!

komplett liefern und montieren

Fabrikat:

Typ:

**1.2.1.69 Druckfester, vollelektronisch geregelter**
Druckfester, vollelektronisch geregelter
Durchlauferhitzer,Nennleistung 18 KW,
Nennstrom  29 A,
Absicherung 32 A,
sonst wie vorher beschrieben
Montage im Raum 1.07, 1.08, 1.17,

komplett liefern und montieren
Menge: 5,000 St

**1.2.1.70 Druckfester, vollelektronisch geregelter**
Druckfester, vollelektronisch geregelter
Durchlauferhitzer,Nennleistung 21 KW,
Nennstrom  33 A,
Absicherung 32 A,
sonst wie vorher beschrieben
Montage im Raum 1.07, 1.17, 1.24

komplett liefern und montieren
Menge: 4,000 St

**1.2.1.71 Druckfester, vollelektronisch geregelter**
Druckfester, vollelektronisch geregelter
Durchlauferhitzer,Nennleistung 24 KW,
Nennstrom  35 A,
Absicherung 35 A,
sonst wie vorher beschrieben
Montage im Raum 1.08, 1.17,

komplett liefern und montieren
Menge: 4,000 St

**1.2.1.72 Druckfester, vollelektronisch geregelter**
Druckfester, vollelektronisch geregelter
Durchlauferhitzer,Nennleistung 27 KW,
Nennstrom  35 A,
Absicherung 35 A,
sonst wie vorher beschrieben
Montage im Raum 1.29 Küche

komplett liefern und montieren
Menge: 1,000 St

*Hinweis*
Hygieneausstattung

**1.2.1.73 Handtuchhalter zweiarmig, verchromt,**
Handtuchhalter
zweiarmig, verchromt,
mit Wandbefestigung,
Zum Einbau in der Küche

komplett liefern und montieren.

Fabrikat:

Typ:
Menge: 2,000 St

**1.2.1.74 Seifenkorb**
Seifenkorb
Edelstahl, mit Befestigung an der Wand,
zur Montage in den Duschen.

komplett liefern und montieren.

Fabrikat:

Typ:
Menge: 4,000 St

**1.2.1.75 WC-Papierhalter**
Toilettenpapierhalter, aus Polyamid,
verdeckte Verschraubung, Durchmesser 20 mm
einschließlich Wandbefestigung
komplett liefern und montieren.

Fabrikat:

Typ:
Menge: 14,000 St

**1.2.1.76 WC- Bürstengarnitur,**
WC- Bürstengarnitur, aus Kunststoff, weiß, rund
bestehend aus Bürstengriff, Behälter und Bürste.
mit Bürstenhalterung, das 15. für das
Fäkalausgußbecken.
Höhe  ca. 47 cm
Tiefe  ca. 14 cm
Breite  ca. 14 cm

Komplett an Wand befestigen mit Befestigungsmaterial.

Fabrikat:

Typ:
Menge: 15,000 St

**1.2.1.77 Papierhandtuchspender mit abschließbarem Gehäuse für**
Papierhandtuchspender mit abschließbarem Gehäuse für
Aufputzmontage aus Kunststoff, Farbe Weiß oder andere
Basic
Farbe nach Wahl des Bauherrn
Behälter für 500 Papiertücher
Sichtschlitze zur
Füllstandskontrolle,

Einbaugröße: Breite: 298 mm
  Länge:  298 mm
  Tiefe:  110 mm

komplett einschließlich Befestigungsmaterial und
Erstbefüllung
lliefern und montieren.

Fabrikat:

Typ:
Menge: 14,000 St

**1.2.1.78 Hygienebeutelspender/Abfallbehälter-Kombination,**
Hygienebeutelspender reinweiß aus Kunststoff
zur Montage seitlich vor dem WC- Becken
Wandbefestigung
Genaue Fixierung des Behälter im WC ist mit dem
Architekten abzusprechen.
Wandanschlussfugen sind umlaufend mit farbigem Silikon
dauerelastisch verschlossen,

komplett einschließlich Befestigungsmaterial liefern
und montieren.

Fabrikat:

Typ:
Menge: 3,000 St

**1.2.1.79 Handdesinfektionsmittelspender, weiß,**
Handdesinfektionsmittelspender, aus Kunststoff, weiß,
mit Zylinderschloss zur Wandbefestigung,
für 500 ml Fassungsvermögen, mit Panel für eine
tropffreie
Anwendung.
Zur Verwendung von  Desinfektionsmitteln. Ohne
Erstbefüllung. Desinfektionsmittel werden nur an
Verbraucher direkt geliefert.

Montage in folgenden Räumen:
R 1.01: 1 St.
R 1.02: 1 St.
R 1.07: 1 St.
R 1.08: 1 St
R 1.12: 1 St.
R 1.15: 1 St.
R 1.17: 1 St.
R 1.18: 1 St.
R 1.24: 1 St.
R 1.27: 1 St.
R 1.28: 1 St..
R 1.29: 1 St.

Komplett, einschließlich Befestigungsmaterial, liefern
und
montieren.

Fabrikat:

Typ:
Menge: 12,000 St

**1.2.1.80 Seifenspender für 500 ml zur**
Seifenspender für 500 ml zur
Wandmontage, aus Kunststoff, weiß.

Montage in folgenden Räumen:
R 1.07: 4 St.
R 1.08: 4 St
R 1.17: 5 St.
R 1.24: 1 St.
R 1.27: 1 St.
R 1.28: 1 St..
R 1.29: 1 St.

Komplett einschließlich Erstbefüllung mit 500 ml
und Befestigungsmaterial,liefern und montieren.

Fabrikat:

Typ:
Menge: 17,000 St

**1.2.1.81 Papierkorb, Außenformat 410 x 250 x 620 mm, Material**
Papierkorb, Außenformat 410 x 250 x 620 mm, Material
Edelstahlgeflecht, zusammenklappbar, liefern und mit
Polybeutel aufstellen.

Fabrikat:

Typ:
Menge: 12,000 St

*Hinweis*
Bad 1 Raum 1.07

*Hinweis*
Trennwandanlagen aus 30 mm starker
melaminharzbeschichteter Vollspanplatte),
alle sichtbaren Kanten mit 3 mm  Umleimer
geschützt. Die beschriebene Konstruktion ist für
ausgesprochene Nassräume nicht geeignet.

Alle Profile aus Aluminium farbig gepulvert.
(in Lichtgrau RAL 7035)

Die einzubauenden Trennwandanlagen müssen TÜV
zertifiziert sein und das GS (geprüfte Sicherheit)
Zeichen besitzen.

Leistung inclusive Aufmaß.

komplett liefern und montieren

Fabrikat:

Typ:

**1.2.1.82 In dem Bad Raum 1.07**
In Bad 1  Raum 1.07
werden Seitenwände aus 30 mm starken
melaminharzbeschichteter Vollspanplatte
als Trennwand zwischen den Kinder WC Becken montiert.
Umleimer aus Aluminiumband
oder in Alluminiumoptik.
sonst wie zuvor beschrieben

Anlage bestehend aus:

4 WC Kabinen

3 Zwischenwänden je 1.250 mm tief und 1400 mm hoch.
1 Vorderwand Breite 3.585 mm, Höhe 1400 mm.
(Incl. 120 mm Bodenfreiheit)
3 Türen, 570 mm breit und 1400 mm hoch. Die lustigen,
kindgerechten Griffe an der WC - Tür kann man auch als
Kleckse bezeichnen. der Bauherr wünscht vor der
endgültigen Bestellung durch die Ausführungsfirma eine
Bemusterung der Griffe.

Leistung inclusive Aufmaß.

Komplett liefern und montieren

Fabrikat:

sonst wie oben beschrieben.

Komplett liefern und montieren
Menge: 1,000 St

**1.2.1.83 Zahnputzbecherleisten,**
Zahnputzbecherleisten,
Handtuchhakenleisten und
Ablagen, zur Montage im Raum 1.05,
aus zwei 13 mm starken HPL-Vollkernplatten, L-förmig
verschraubt, alle Ecken zur
Vermeidung von Verletzungen gerundet. Ablagen werden
mit Schrauben incl. Schraubenabdeckungen sichtbar an
der Wand befestigt.
Abmessung:
Gesamttiefe:  160 mm
Gesamthöhe:  80 mm
Maximale Länge aus einem Stück: 2.500 mm
Farben: Standardfarbe nach RAL und Wahl des Bauherrn
Zubehör: Zahnputzbecher Standard nach RAL, Farbe: Nach
Wahl des Bauherrn
Erkennungsbilder selbstklebend
nach Wahl des Bauherren

3,60 lfdm. Zahnputzbecherleisten aus HPL, 13 mm stark, (1 x 2,50 m und 1 x 1,85
m lange
Zahnputzbecherleisten)
mit Bohrungen für Zahnputzbecher,
Achsabstand 150 mm, mit Nylon-Dreifachhaken.
Gesamt 24 Stück Zahnputzbecher und
24 Erkennungsbild(er)

Komplett liefern und montieren

Fabrikat:

Typ:
Menge: 1,000 St

*Hinweis*
Bad 2 Raum 1.08

*Hinweis*
Trennwandanlagen aus 30 mm starker
melaminharzbeschichteter Vollspanplatte),
alle sichtbaren Kanten mit 3 mm  Umleimer
geschützt. Die beschriebene Konstruktion ist für
ausgesprochene Nassräume nicht geeignet.

Alle Profile aus Aluminium farbig gepulvert.
(in Lichtgrau RAL 7035)

Die einzubauenden Trennwandanlagen müssen TÜV
zertifiziert sein und das GS (geprüfte Sicherheit)
Zeichen besitzen.
Türen:  Selbstschließende, nach außen öffnende
  Türen mit
  besonderen Weichlippen, die mit einem
  kindgerechten Verschlußhebel verriegelt
  werden können.
  beidseitig Klemmschutz,
  dreirollensicherheitsfederband
  selbsschliesend mit Fingerklemmschutzrohr
  Profile u.Füße:Aluminium,
  120 mm Bodenfreiheit
  pulverbeschichtet in AluFarbe
  Standard, Farbe nach Wahl des Bauherren

Leistung inclusive Aufmaß.

komplett liefern und montieren

Fabrikat:

Typ:

**1.2.1.84 WC 2 Raum 1.08**
WC 2 Raum 1.08
werden Seitenwände aus 30 mm starken
melaminharzbeschichteter Vollspanplatte
als Trennwand montiert.Umleimer aus Aluminiumband
oder in Aluminiumoptik.

sonst wie zuvor beschrieben.

Anlage bestehend aus:

4 WC Kabinen

3 Zwischenwänden je 1.250 mm tief und 1400 mm hoch.
1 Vorderwand Breite 3.585 mm, Höhe 1400 mm.
(Incl. 120 mm Bodenfreiheit)
4 Türen, 570 mm breit und 1400 mm hoch. Die lustigen,
kindgerechten Griffe an der WC - Tür kann man auch als
Kleckse bezeichnen. der Bauherr wünscht vor der
endgültigen Bestellung durch die Ausführungsfirma eine
Bemusterung der Griffe.

Leistung inclusive Aufmaß.

Komplett liefern und montieren

Fabrikat:
Menge: 1,000 St

**1.2.1.85 Zahnputzbecherleisten,**
Zahnputzbecherleisten,
Handtuchhakenleisten und
Ablagen, zur Montage im Raum  1.08,
aus zwei 13 mm starken HPL-Vollkernplatten, L-förmig
verschraubt, alle Ecken zur
Vermeidung von Verletzungen gerundet. Ablagen werden
mit Schrauben incl. Schraubenabdeckungen sichtbar an
der Wand befestigt.
Abmessung:
Gesamttiefe:  160 mm
Gesamthöhe:  80 mm
Maximale Länge aus einem Stück: 2.500 mm
Farben: Standardfarbe nach RAL und Wahl des Bauherrn
Zubehör: Zahnputzbecher, Standardfarbe
nach RAL) und Wahl des Bauherrn
Erkennungsbilder selbstklebend
nach Wahl des Bauherren

3,6 lfdm. Zahnputzbecherleisten aus HPL, 13 mm stark,
mit Bohrungen für Zahnputzbecher,
Achsabstand 150 mm, mit Nylon-Dreifachhaken.
24 Stück Zahnputzbecher
24 Erkennungsbild(er)

Komplett liefern und montieren

Fabrikat:

Typ:
Menge: 1,000 St

*Hinweis*
Bad 1 + 2 Raum 1.17

**1.2.1.86 Zahnputzbecherleisten,**
Zahnputzbecherleisten,
Handtuchhakenleisten und
Ablagen, zur Montage im Raum 1.17,
aus zwei 13 mm starken HPL-Vollkernplatten, L-förmig
verschraubt, alle Ecken zur
Vermeidung von Verletzungen gerundet. Ablagen werden
mit Schrauben incl. Schraubenabdeckungen sichtbar an
der Wand befestigt.
Abmessung:
Gesamttiefe:  160
mm
Gesamthöhe:  80 mm
Maximale Länge aus einem Stück: 2.500 mm
Farben: Standardfarbe nach RAL, nach Wahl des Bauherrn
Zubehör: Zahnputzbecher, Farbe: nach RAL und Wahl des
Bauherrn
Erkennungsbilder selbstklebend
nach Wahl des Bauherren

3,60 lfdm. Zahnputzbecherleisten aus HPL, 13 mm stark,
mit Bohrungen für Zahnputzbecher,
Achsabstand 150 mm, mit Nylon-Dreifachhaken.
24 Stück Zahnputzbecher
24 Erkennungsbild(er)

Komplett liefern und montieren

Fabrikat:

Typ:
Menge: 1,000 St

**1.2.1.87 Töpfchenbank**
Töpfchenbank
  bestehend aus 13 mm HPL-Platten, für max. 4
  Töpfchen mit
  Durchmesser 250 mm.
  Maße: ca. 1,326 m lang, ca. 376 mm breit, ca. 385
  mm hoch.
  Bank im Raum frei verschiebbar. Zur Aufstellung
  im Raum 1.17.
  Zwei Seitenwangen mit querlaufendem Bodenfries
  zur Fixierung der Töpfchen.
  Ohne Boden. Rückenlehne als Anschlag für
  Klappsitz. Klappsitz mit Arretierung in offenem
  Zustand. Ausführung mit Fingerklemmschutz.

Komplett liefern und montieren

Fabrikat:

Typ:
Menge: 2,000 St

*Hinweis*
Trennwandanlagen aus 30 mm starker
melaminharzbeschichteter Vollspanplatte),
alle sichtbaren Kanten mit 3 mm  Umleimer
geschützt. Die beschriebene Konstruktion ist für
ausgesprochene Nassräume nicht geeignet.

Alle Profile aus Aluminium farbig gepulvert.
(in Lichtgrau RAL 7035)

Die einzubauenden Trennwandanlagen müssen TÜV
zertifiziert sein und das GS (geprüfte Sicherheit)
Zeichen besitzen.

Leistung inclusive Aufmaß.

komplett liefern und montieren

Fabrikat:

Typ:

**1.2.1.88 WC Raum Bad 1 + 2**
WC Raum Bad 1 + 2
werden Seitenwände aus 30 mm starken
melaminharzbeschichteter Vollspanplatte
als Trennwand montiert.Umleimer aus Aluminiumband
oder in Aluminiumoptik.
sonst wie zuvor beschrieben

Zwischen den Baby WC/s
Trennwände 4 Stück, Länge 600 mm,
Höhe Trennwand:  1.400 mm
(incl. 120 mm Bodenfreiheit)
sonst wie oben beschrieben.

Komplett liefern und montieren
Menge: 1,000 St

**1.2.1.89 Im Bad 1 + 2 Raum 1.17**
Im Bad 1 + 2 Raum 1.17
wird eine Seitenwand aus 30 mm starken
melaminharzbeschichteter Vollspanplatte
als Trennwand zwischen den Baby WC Becken und den
Fäkalausgußbecken montiert. Umleimer aus Aluminiumband
oder in Alluminiumoptik.
sonst wie zuvor beschrieben
Seitenwand
Tiefe:  600 mm.
Höhe: 1800 mm (incl. 120 mm Bodenfreiheit)
sonst wie oben beschrieben.

Komplett liefern und montieren
Menge: 1,000 St

##### Abschnitt 1.2.2 Armaturen und Zubehör

**1.2.2.1 Druckerhöhungsanlage mit magnetfreiem**
Druckerhöhungsanlage mit magnetfreiem
Reluktanzmotor nach IE5 (gem. IEC/TS 60034-30-2
(2016)), mit Frequenzumformer zur stufenlosen
Drehzahlregelung jeder einzelnen Pumpe in
anschlussfertiger Kompaktbauweise. Entspricht DIN 1988-
500.

Funktion:
Druckerhöhungsanlage für einstellbaren, konstanten
Versorgungdruck zum Einsatz im Trinkwasserbereich. Jede
Pumpe ist drehzahlgeregelt und im Wechsel im Betrieb
zur Sicherstellung gleicher Laufzeit bei allen Pumpen.
Die Anlage wird druckabhängig ein- und ausgeschaltet.
Die Steuerung ist kundenspezifisch vorparametriert bei
Auslieferung.

Ausstattung:
- 3 vertikale Hochdruckkreiselpumpe(n) Movitec mit
medienberührten Teilen aus Edelstahl
- IE5 Motor auf jeder Pumpe (gem. IEC/TS
60034-30-2 (2016)
-  Frequenzumrichter Pump Drive Eco motormontiert
- Je ein Rückflussverhinderer pro Pumpe und je eine
abschließbare Absperrarmatur auf der Saug- und
Druckseite jeder Pumpe
- Mit Flowjet durchströmter 8-l-Membrandruckbehälter
auf der Druckseite als Steuerbehälter mit
Absperrarmatur und Entleerungsventil
- Drucksensor zur Steuerung des Versorgungsdrucks
Absperrarmatur und Manometer
- Bei unmittelbarem Anschluss ist ein Drucksensor mit
Manometer und Absperrarmatur für Trockenlaufschutz der
Anlage enthalten oder bei mittelbarem Anschluss ist der
Trockenlaufschutz in der Zusatzausstattung auszuwählen.
Bei mittelbarem Anschluss im Saugbetrieb ist der
Trockenlaufschutz anzufragen.
- Abschließbarer Hauptschalter am Schaltschrank
- Saug- und Drucksammler einseitig anschließbar über
Gewinde oder Rundflansch. (Bei mittelbarem Anschluss im
Saugbetrieb sind der saugseitige Sammler und die
Rückschlagklappen nicht enthalten.)
- Alle Komponenten auf einer Grundplatte montiert
- Pumpen schwingungsgedämpft auf Grundplatte montiert
- Fußset als Höhenausgleich für unebene Untergründe

Betriebsdaten:
Förderstrom Anlage:  14,84 m³/h
Förderstrom Pumpe :  14,40 m³/h
Förderhöhe Pumpe :  37,99 m
Förderhöhe bei(Q=0):  35,76 m
min. vorh. Vordruck:  1,5 bar
max. vorh. Vordruck:  1,5 bar
NPSH:  2,24
Fördermedien: Trinkwasser,
ohne aggressive und abrasive Bestandteile
Betriebsdruck: bis 16 bar
Schutzart Anlage: IP55
Betriebsspannung: 3ph 400 V +N
Netzfrequenz: 50 Hz

Antrieb:
Hocheffizienter magnetfreier Motor:
Effizienzklasse: IE5
Leistungsaufnahme je Pumpe P1

Überwachung/Steuerung/Regelung:
- Funktionsüberwachung Drucksensor
- Störungsquittierung manuell oder automatisch
- Eingebauter Motorschutz
- Rohrbruchdetektion: Anlage schaltet ab, wenn
Solldruck nicht erreicht werden kann
- Funktionslauf parametrierbar

Kommunikation/Schnittstellen:
- 1 potenzialfreie Digitaleingänge für externe
Trockenlaufschutz
- Potentialfreier Kontakt je Frequenzumrichter für
Störung und Status
- Anzeige am Display: Anzeige der Betriebsstunden pro
Pumpe, Systemdruck, Status Trockenlaufschutz, Vordruck,
Alarme und Warnungen (inkl. Historie), 3 farbige LEDs
an Steuerung für störungsfreien Betrieb (grün),
Warnungen (gelb) und Alarme (rot)

Werkstoffe:
- Pumpe: medienberührte Bauteile aus Edelstahl
- Verrohrung: Edelstahl
- Armaturen: Messing oder Edelstahl,
trinkwassergeeignet
- Grundplatte: Stahl pulverbeschichtet

Zertifizierung:
Die Anlage ist für Trinkwasser geeignet.
Die Rückflussverhinderer und
Absperrklappen bis DN50 sind DVGW-zugelassen.
Druckerhöhungsanlagen werden ab Werk einer Nassprüfung
mit hygienisch behandeltem Wasser unterzogen und nach
der Prüfung verschlossen. Während des Tests überprüft
der Hersteller kontinuierlich die Qualität des
Testwassers.
Prüfzeugnis auf Wunsch erhältlich.

Technik:
zul.Anlagenenddruck: 16 bar
Baugröße Pumpe: 06/06
Leistung P2: 1.5 kW
Einschaltart: Sanftanlauf am FU
Nennstrom: 4.9 A
Motordrehzahl: 2900 1/min
Gesamtanschl.Lstg.: 5.61 kVA
Betriebsspannung: 3ph 400 V
Netzfrequenz: 50 Hz
Motorschutzart: IP55
Effizienzklasse: IE5
Anlagenmasse: 141 kg

Maße und Anschlüsse:
Saugseite: G 2
Druckseite: G 2

Komplett liefern und montieren

Fabrikat:

Typ:
Menge: 1,000 Stk

**1.2.2.2 Kompensator aus Edelstahl 1.4301**
Kompensator aus Edelstahl 1.4301
zum Einbau in die Saug- und Druckleitung 2"
mit Montageanleitung.

Komplett liefern und montieren
Menge: 2,000 St

**1.2.2.3 Rohrverschraubung AISI 304**
Rohrverschraubung AISI 304,
zum Einbau in die Rohrleitung.

Komplett liefern und montieren
Menge: 3,000 St

**1.2.2.4 Rohrverschraubung 1.4301/1.4308**
Rohrverschraubung  1.4301/1.4308
zum Einbau in die Rohrleitung.

Komplett liefern und montieren
Menge: 2,000 St

**1.2.2.5 Dichtring, Klinger Quantum**
Dichtring, Klinger Quantum

Komplett liefern und montieren
Menge: 2,000 St

**1.2.2.6 Flexibler Schlauch, mit Kupplung, G 2", trinkwassergeeignet**
Flexibler Schlauch, mit Kupplung, G 2",
trinkwassergeeignet

Flexibler Schlauch mit
Edelstahlumflechtung für den Ausgleich
von Montageversätzen bei der
Installation oder für den flexiblen
Anschluss von Anlagen.
Anschluss: G 2
Nenndruck: PN 16

Komplett liefern und montieren
Menge: 2,000 St

**1.2.2.7 Membran-Druckbehälter Typ 600, Duo-Anschluss, PN 10**
Membran-Druckbehälter Typ 600, Duo-Anschluss,
PN 10,
als Einlaufgefäß für die DEA,
Aufstellung in einem separaten Raum im
Technikraum.
Raumgröße 1,65 x 1,65 m, Raum wird gekühlt, wir
bleiben durch die Kühlung im Bereich der erlaubten
Temperaturen der Trinkwasserverordnung.

Membrandruckbehälter mit DUO-Anschluss
Betriebstemperatur: 70 Grad C
Manometer, Füllventil, Muffe für
Entleerung
Auswechselbare Membrane DIN 4807 Teil 3,
trinkwassergeeignet nach KTW-Empfehlung
Kategorie C
Behälter innen beschichtet mit
Pulverbeschichtung nach KTW Kategorie C
Anschlussrohrleitung beschichtet mit
thermoplastischen Beschichtungsstoffen,
trinkwassergeeignet nach KTW-Empfehlung
Kategorie C
Korrosionsanstrich aussen, grün RAL 6018
Behälter mit 4 bar Stickstoff
vorgepresst.
Typ (Gesamtinhalt in l): 600
max. Nutzvolumen: 450 l
Anschluss: DN 50 / 10
Betriebsüberdruck: max. 16 bar
Masse: ca.164 kg

Komplett liefern und montieren

Fabrikat:

Typ:
Menge: 1,000 St

**1.2.2.8 Schrägsitzventil, DN 15/ d 20**
Schrägsitzventil, DN 15/ d 20
(Freistromventil),
mit Pressanschlüssen,
Ventilgehäuse und -oberteil aus
Rotguss nach DIN 50930-6,
Ventilsitz aus Edelstahl,
mit Spindelübersetzung und
Stellungsanzeige offen/geschlossen,
Handrad mit auswechselbarer
Medienkennzeichnung grün/rot,
mit Entleerungsstopfen,
Betriebsdruck: 16 bar (PN 16),
Betriebstemperatur: 90°C,
mit DIN-DVGW-Prüfzeichen,

Kommplett liefern und montieren
Menge: 7,000 St

**1.2.2.9 Schrägsitzventil, DN 20 d 25**
Schrägsitzventil, DN 20 d 25
(Freistromventil),
mit Pressanschlüssen,
Ventilgehäuse und -oberteil aus
Rotguss nach DIN 50930-6,
Ventilsitz aus Edelstahl,
mit Spindelübersetzung und
Stellungsanzeige offen/geschlossen,
Handrad mit auswechselbarer
Medienkennzeichnung grün/rot,
mit Entleerungsstopfen,
Betriebsdruck: 16 bar (PN 16),
Betriebstemperatur: 90°C,
mit DIN-DVGW-Prüfzeichen,

Kommplett liefern und montieren
Menge: 12,000 St

**1.2.2.10 Schrägsitzventil, DN 25/ d 32**
Schrägsitzventil, DN 25/ d 32
(Freistromventil),
mit Pressanschlüssen,
Ventilgehäuse und -oberteil aus
Rotguss nach DIN 50930-6,
Ventilsitz aus Edelstahl,
mit Spindelübersetzung und
Stellungsanzeige offen/geschlossen,
Handrad mit auswechselbarer
Medienkennzeichnung grün/rot,
mit Entleerungsstopfen,
Betriebsdruck: 16 bar (PN 16),
Betriebstemperatur: 90°C,
mit DIN-DVGW-Prüfzeichen,

Kommplett liefern und montieren
Menge: 10,000 St

**1.2.2.11 Schrägsitzventil, DN 32/ d 40**
Schrägsitzventil, DN 32/ d 40
(Freistromventil),
mit Pressanschlüssen,
Ventilgehäuse und -oberteil aus
Rotguss nach DIN 50930-6,
Ventilsitz aus Edelstahl,
mit Spindelübersetzung und
Stellungsanzeige offen/geschlossen,
Handrad mit auswechselbarer
Medienkennzeichnung grün/rot,
mit Entleerungsstopfen,
Betriebsdruck: 16 bar (PN 16),
Betriebstemperatur: 90°C,
mit DIN-DVGW-Prüfzeichen,

Kommplett liefern und montieren
Menge: 11,000 St

**1.2.2.12 Schrägsitzventil, DN 40/ d 42**
Schrägsitzventil, DN 40/ d 42
(Freistromventil),
mit Pressanschlüssen,
Ventilgehäuse und -oberteil aus
Rotguss nach DIN 50930-6,
Ventilsitz aus Edelstahl,
mit Spindelübersetzung und
Stellungsanzeige offen/geschlossen,
Handrad mit auswechselbarer
Medienkennzeichnung grün/rot,
mit Entleerungsstopfen,
Betriebsdruck: 16 bar (PN 16),
Betriebstemperatur: 90°C,
mit DIN-DVGW-Prüfzeichen,

Kommplett liefern und montieren
Menge: 3,000 St

**1.2.2.13 Schrägsitzventil, DN 50**
Schrägsitzventil, DN 50/d 54
(Freistromventil),
mit Innengewinde,
Ventilgehäuse und -oberteil aus
Rotguss nach DIN 50930-6,
Ventilsitz aus Edelstahl,
mit Spindelübersetzung und
Stellungsanzeige offen/geschlossen,
Handrad mit auswechselbarer
Medienkennzeichnung grün/rot,
mit Entleerungsstopfen,
Betriebsdruck: 16 bar (PN 16),
Betriebstemperatur: 90°C,
mit DIN-DVGW-Prüfzeichen,

Kommplett liefern und montieren
Menge: 4,000 St

**1.2.2.14 Kombiniertes Schrägsitzventil, DN 32/ d 40**
Kombiniertes Schrägsitzventil, DN 32/ d 40
KRV (Freistromventil mit Rückflussverhinderer),
mit Pressanschlüssen,

Ventilgehäuse und -oberteil aus
Rotguss nach DIN 50930-6,
Ventilsitz aus Edelstahl,
mit Spindelübersetzung und
Stellungsanzeige offen/geschlossen,
Handrad mit auswechselbarer
Medienkennzeichnung grün/rot,
mit Prüfstutzen und Entleerungsstopfen,
Betriebsdruck: 16 bar (PN 16),
Betriebstemperatur: 90 °C,
mit DIN-DVGW-Prüfzeichen,

Kommplett liefern und montieren
Menge: 1,000 St

**1.2.2.15 Dämmschale für Schrägsitzventil**
Dämmschale für Schrägsitzventil
DN 15, selbsthaftend
Menge: 7,000 St

**1.2.2.16 Dämmschale für Schrägsitzventil**
Dämmschale für Schrägsitzventil
DN 20, selbsthaftend.
Menge: 8,000 St

**1.2.2.17 Dämmschale für Schrägsitzventil**
Dämmschale für Schrägsitzventil
DN 25, selbsthaftend
Menge: 10,000 St

**1.2.2.18 Dämmschale für Schrägsitzventil**
Dämmschale für Schrägsitzventil
DN 32, selbsthaftend .
Menge: 11,000 St

**1.2.2.19 Dämmschale für Schrägsitzventil**
Dämmschale für Schrägsitzventil
DN 40, selbsthaftend .
Menge: 3,000 St

**1.2.2.20 Dämmschale für Schrägsitzventil**
Dämmschale für Schrägsitzventil
DN 50, selbsthaftend .
Menge: 4,000 St

**1.2.2.21 Rückflussverhinderer,**
Rückflussverhinderer,
DN 20/ d 25
mit  Pressanschlüssen,
Ventilgehäuse und -oberteil aus
Rotguss nach DIN 50930-6,
Ventilsitz aus Edelstahl,
mit Prüfstutzen und Entleerungsstopfen,
Betriebsdruck: 16 bar (PN 16),
Betriebstemperatur: 90 °C,
mit DIN-DVGW-Prüfzeichen,
Menge: 1,000 St

**1.2.2.22 Rückflussverhinderer,**
Rückflussverhinderer,
DN 25/ d 32
mit  Pressanschlüssen,
Ventilgehäuse und -oberteil aus
Rotguss nach DIN 50930-6,
Ventilsitz aus Edelstahl,
mit Prüfstutzen und Entleerungsstopfen,
Betriebsdruck: 16 bar (PN 16),
Betriebstemperatur: 90 °C,
mit DIN-DVGW-Prüfzeichen,
Menge: 1,000 St

**1.2.2.23 Rückflussverhinderer,**
Rückflussverhinderer,
DN 32/ d 40
mit  Pressanschlüssen,
Ventilgehäuse und -oberteil aus
Rotguss nach DIN 50930-6,
Ventilsitz aus Edelstahl,
mit Prüfstutzen und Entleerungsstopfen,
Betriebsdruck: 16 bar (PN 16),
Betriebstemperatur: 90 °C,
mit DIN-DVGW-Prüfzeichen,
Menge: 1,000 St

**1.2.2.24 Entnahmeventil, G 1/4"**
Entnahmeventil, G 1/4"
für Probenahme von Trinkwasser nach TrinkwV.
aus Edelstahl, mit Schutzkappe,
Menge: 3,000 St

**1.2.2.25 Betätigungseinheit, für Probenahmeventil**
Betätigungseinheit, für Probenahmeventil
bestehend aus
Betätigungseinheit Rotguss,
Auslaufrohr Edelstahl
drehbar/abflammbar,
Grundkörper 360° drehbar,
Griff ist abnehmbar,
mit Schutzkappe

Komplett liefern und Montieren

Fabrikat:

Typ:
Menge: 3,000 St

**1.2.2.26 Rückflussverhinderer mit niedrigem Öffnungsdruck**
Rückflussverhinderer mit niedrigem Öffnungsdruck
Ventilgehäuse und Oberteil Rotguss, nach DIN 50930-6,
Ventilsitz Edelstahl, Prüfanschluß, Entleerungsstopfen
1/4", Dichtelemente aus EPDM
Betriebsdruck max. 1,6 MPa
Betriebstemperatur max. 90°C, mit DVGW Prüfzeichen,
für Pressanschluß
PE-Xc DN25

Komplett liefern und montieren

Fabrikat:

Typ:
Menge: 2,000 St

**1.2.2.27 Frostsichere Außenarmatur**
Frostsichere Außenarmatur
mit Schlauchverschraubung, DN 20
aus Rotguss für eine Wandstärke
von  380 mm, massive Wand plus 130 mm
Dämmung EPS WLG

komplett liefern und montieren.

Fabrikat:

Typ:
Menge: 2,000 St

**1.2.2.28 Rohrtrenner, Bauart BA,**
Systemtrenner, kompaktausführung mit Gewindeanschluß,
Bauart BA, 259
nach 3-Kammer-Prinzip mit 2 Rückflußverhinderern
und belüftbarer Mitteldruckzone, zur Absicherung
bis Flüssigkeitskategorie 4, gemäß EN1717, Einbauart 2,
DVGW-geprüft.
Gehäuse aus Rotguß.
Rückflußverhinderer aus Kunststoff, Membrane und
Dichtungen aus EPDM,
mit Ablautrichter aus Kunststoff und
Anschlußverschraubungen mit Außengewinde

Technische Daten:

Anschlußgewinde AG  3/4"
Einbaulänge  ca.208 mm
max. Betriebsdruck  10 bar
Mindesteingangsdruck  1,5 bar
Abwasseranschluß  50 mm
Nennweite  DN 20

Zur Montage in der Vorwand im Bad 2 und Bad 1+ 2, zur
Absicherung der Außenzapfventile und für die
Nachspeiseeinrichtung im HLS Raum 1.21

Komplett liefern und montieren

Fabrikat:

Typ:
Menge: 3,000 St

**1.2.2.29 Einbau eines Kaltwasserzählers, 1,5m³/h für die**
Einbau eines Kaltwasserzählers, 1,5m³/h für die
Außenzapfventile in der Vorwand.im Raum 1.17 und
1.08
Wasserzähler ist beim ZWA Bad Dürrenberg durch
den Installationsbetrieb abzuholen. Ansprechpartner
Herr Land, Phon: 03462 542512 und einzubauen.

komplett liefern und montieren
Menge: 2,000 St

**1.2.2.30 Sicherheitseckventil, federbelastet**
Sicherheitseckventil, federbelastet
DN 15, zum Einbau in das Trinkwassersystem
PN 10
Abblasedruck: 9.5 bar

Komplett liefern und montieren

Fabrikat:

Typ:
Menge: 2,000 St

**1.2.2.31 Sicherheitseckventil, federbelastet**
Sicherheitseckventil, federbelastet
DN 20, zum Einbau in das Trinkwassersystem
PN 10
Abblasedruck: 9.5 bar

Komplett liefern und montieren

Fabrikat:

Typ:
Menge: 1,000 St

**1.2.2.32 Sicherheitseckventil, federbelastet**
Sicherheitseckventil, federbelastet
DN 25, zum Einbau in das Trinkwassersystem
PN 10
Abblasedruck: 9.5 bar

Komplett liefern und montieren

Fabrikat:

Typ:
Menge: 2,000 St

##### Abschnitt 1.2.3 Rohrleitungen und Zubehör

*Hinweis*
Bewässerung und Zubehör

**1.2.3.1 Einspartenhauseinführung für Gebäude ohne Keller zum**
Einspartenhauseinführung für Gebäude ohne Keller
zum einbetonieren in die Bodenplatte,
zur Einführung der Trinkwasserleitung PE mit
Außendurchmesser von 63 mm. Das
Spartendichtelement ist für Leitungen mit
Außendurchmesser von 18-65 mm geeignet.

- variable Höhenanpassung an das
Fertigfußbodenniveau
- Prüfrichtlinien DIN 18533 W1.1-E, DVGW VP 601
- Wassereinwirkungsklassen WU- Beton
  Beanspruchungsklasse 1, WU- Beton
Beanspruchungsklasse 2
- gas- und Wasserdicht bis 1 bar
- Länge 3 m
- inkl. Klein- und Befestigungsteile

Einsparte Komplett liefern und Fachgerecht
einbauen

Fabrikat:

Typ:
Menge: 1,000 St

*Hinweis*
Vor Beginn der Arbeiten ist die aktuelle
Wasseranalyse des WVU daraufhin auszuwerten,
welches Rohrmaterial letztendlich zum Einsatz
gelangt.
Zu beachten ist die DIN 1988-300/EN 806 letzte Fassung.

Rohrleitungen aus Verbundrohr, für
Trinkwasser, Verlegung entsprechend DVGW,
Normalwanddicke,
Verlegung in Gebäuden und Zentralen.

Einkalkuliert sind:

Zuschlag für Rohrschellen, Schallschutz,
Festpunkte, Befestigungsmaterial,
Plastikrosetten, Überschieberohre für Wand-
und Deckendurchführungen, einschliesslich
allen Zubehörs. Die Befestigungspunkte sind
nach Herstellerangaben zu wählen.

Rohr komplett liefern und montieren.

*Hinweis*
Rohrleitungen für Kaltwasser und Warmwasser
-------------------------------------------------------
Rohrleitungen für Trinkwasserinstallationen
nach DIN 1988 / EN806 aus formstabilen
Mehrschichtverbundrohr, diffusionsdicht, Verbindung mit
Verbindern aus Siliziumbronze, ohne 0-Ring als
druckverlustoptimiertes System. Als alternative
Rohrleitungen
dürfen nur Systeme des Wettbewerbers angeboten werden,
die ohne 0-Ringe die Dichtheit garantieren.

Mit DVGW zertifizierter Prüfsicherheit bei
unverpresstem
Verbinder, unlösbar mit
DVGW-Baumusterprüfzertifikat.Systeme
Rohrleitungen, Innen- und Aussenschicht aus vernetztem
Polyethylen (PE-X) Trägerrohr aus Aluminium,
geeignet für alle Trinkwässer, PE-X- Rohre mit mindest
Aluminiumdicke  bei  Dimension
0,4 mm  16 x 2,2
0,6 mm  20 x 2,8
0,8 mm  25 x 2,7
0,9 mm  32 x 3,2
1,0 mm  40 x 3,5
1,2 mm  50 x 4,0

als Installationssystem, totraumfreies Rohrsystem mit
Zubehör geeignet für Kalt- und
Warmwasserleitungen nach DIN EN 1717
und den Verlegerichtlinien des Herstellers,
einschließlich aller
Befestigungsteile

Einkalkuliert sind:

- Zuschlag für Rohrschellen, Schallschutz, Festpunkte,Verbindungselemente zu anderen
  Rohrleitungsmaterialien,
- Befestigungsmaterial, Plastikrosetten, Überschiebrohre für Wand- und Deckendurchführungen, einschließlich
  durchgehender Ausstopfung mit unbrennbarer Steinwolle( A 1) und beidseits eine
  Kunststoffabdeckung für Wände und Decken
  ohne Brandschutzanforderung.
  Die Befestigungspunkte sind nach
  den Herstellerangaben zu wählen.

Installationen für Waschtische,
Ausgüsse, Spülen,
UP-Wassermesser, Zapfventile,
Küchen- und Badeinrichtungen sind auf
Fliesenmaß (Kreuzfuge) herzustellen, unter Beachtung
des Fliesenplanes vom Architekten.

In allen erforderlichen Dimensionen
komplett liefern und montieren.

Fabrikat:

Typ:

**1.2.3.2 PE-X Rohr, DN 12, 16 x 2,2 mm,**
PE-X Rohr, DN 12, 16 x 2,2 mm,
als Ringbund, ohne Schutzrohr,
für die Trinkwasserinstallation.

sonst wie vor in vollem Wortlaut beschrieben.
Menge: 100,000 m

**1.2.3.3 PE-X Rohr, DN 15 20 x 2,8 mm,**
PE-X Rohr, DN 15  20 x 2,8 mm,
als Ringbund, ohne Schutzrohr
für die Trinkwasserinstallation.

sonst wie vor in vollem Wortlaut beschrieben.
Menge: 100,000 m

**1.2.3.4 PE-X-Rohr, DN 15, 20 x 2,8**
PE-X-Rohr, DN 15, 20 x 2,8
formstabil,
für die Trinkwasserinstallation
ohne Schutzrohr,
in Stangen,

sonst wie vor in vollem Wortlaut beschrieben.
Menge: 98,000 m

**1.2.3.5 PE-X Rohr, DN 20, 25 x 2,7 mm,**
PE-X Rohr, DN 20, 25 x 2,7 mm,
als Ringbund, ohne Schutzrohr
ür die Trinkwasserinstallation.

sonst wie vor in vollem Wortlaut beschrieben.
Menge: 105,000 m

**1.2.3.6 PE-X Rohr, DN 20, 25 x 2,7 mm,**
PE-X Rohr, DN 20, 25 x 2,7 mm,
Stangenware, ohne Schutzrohr

sonst wie vor in vollem Wortlaut beschrieben.
Menge: 158,000 m

**1.2.3.7 PE-X Rohr, DN 25, 32 x 3,2 mm,**
PE-X Rohr, DN 25, 32 x 3,2 mm,
Stangenware, ohne Schutzrohr.

sonst wie vor in vollem Wortlaut beschrieben.
Menge: 108,000 m

**1.2.3.8 PE-X Rohr, DN 25, 32 x 3,2 mm,**
PE-X Rohr, DN 25, 32 x 3,2 mm,
als Ringbund, ohne Schutzrohr
ür die Trinkwasserinstallation.

sonst wie vor in vollem Wortlaut beschrieben.
Menge: 68,000 m

**1.2.3.9 PE-X Rohr, DN 32, 40 x 3,5 mm,**
PE-X Rohr, DN 32, 40 x 3,5 mm,
Stangenware, ohne Schutzrohr.

sonst wie vor in vollem Wortlaut beschrieben.
Menge: 68,000 m

**1.2.3.10 PE-X Rohr, DN 40, 50 x 4,0 mm,**
PE-X Rohr, DN 40, 50 x 4,0 mm,
Stangenware, ohne Schutzrohr.

sonst wie vor in vollem Wortlaut beschrieben.
Menge: 18,000 m

**1.2.3.11 PE-Rohr Druckrohr schwarz mit blauen Kennstreifen**
PE-Rohr Druckrohr schwarz mit blauen Kennstreifen
für DVGW Trinkwasserzulassung
in PE-HD-Standardqualität / PN 16
Maße und Tolleranzen gemäß DIN 8074, Reihe 5,
Güteanforderung gemäß DIN 8075, EN 12201
Lieferung als Ringbund 63 x 5,8 mm
Verlegung vom Sanitärcontainer bis zum Technikraum HLS
(1.21)

Verlegetiefe 1,40 m über Rohrscheitel. Herstellen des
Rohrgrabens, Sandbett,Absanden der verlegten Leitung,
Warnband und die Verfüllung erfolgt durch das Gewerk
Außenanlagen.

Komplett liefern und montieren

Fabrikat:

Typ:
Menge: 85,000 St

*Hinweis*
Klemmfittiings für Rohre
aus PE 80 nach DIN 8074/75,
Körper und Überwurfmutter aus Polypropylen.
Dichtungen aus NBR als Keildichtung,
Klemmringe aus Polyacetal, Verstärkungsringe aus
Edelstahl.

Komplett liefern und montieren

Fabrikat:

Typ:

**1.2.3.12 Winkel 45°, d = 63 mm**
Winkel 45°, d = 63 mm
sonst  wie vor beschrieben,
Menge: 6,000 St

**1.2.3.13 Winkel 90°, d = 63 mm**
Winkel 90°, d = 63 mm
sonst  wie vor beschrieben,
Menge: 2,000 St

**1.2.3.14 T-Stück d 63 mm**
T-Stück d 63 mm
sonst  wie vor beschrieben,
Menge: 1,000 St

**1.2.3.15 Winkel 90° mit Außengewinde Messing d 63 x R 2"**
Winkel 90° mit Außengewinde Messing d 63 x R 2"
sonst  wie vor beschrieben,
Menge: 2,000 St

**1.2.3.16 Anschlußverschraubung mit Außengewinde PP und**
Anschlußverschraubung mit Außengewinde PP und
Selbstdichtendem 0-Ring d x R 63 x 2 "
sonst  wie vor beschrieben,
Menge: 1,000 St

**1.2.3.17 Übergangsbogen,**
Übergangsbogen,
16x1/2"
aus Stahl nichtrostend,
mit R-Gewinde,

n allen erforderlichen Dimensionen
komplett liefern und montieren.

Fabrikat:

Typ:
Menge: 8,000 St

**1.2.3.18 Einsteckstück,**
Einsteckstück,
aus Rotguss,
mit Einsteckende,
passend für alle
metallischen Systeme,
20 X 18

n allen erforderlichen Dimensionen
komplett liefern und montieren.

Fabrikat:

Typ:
Menge: 18,000 St

**1.2.3.19 Wandscheibe,**
Wandscheibe,
16x1/2 "
aus Stahl nichtrostend,
mit Rp-Gewinde

n allen erforderlichen Dimensionen
komplett liefern und montieren.

Fabrikat:

Typ:
Menge: 4,000 St

**1.2.3.20 Doppelwandscheibe,**
Doppelwandscheibe,
16x1/2x16
aus Siliziumbronze,
Pressanschluß, Rp-Gewinde.
Für UP-Armatur, Spülkastenanschluß
mit Pressanschluß und R-Gewinde

in allen erforderlichen Dimensionen
komplett liefern und montieren.
Menge: 2,000 St

**1.2.3.21 Doppelwandscheibe,**
Doppelwandscheibe,
20 x 1/2" x 20
aus Siliziumbronze,
Pressanschluß, Rp-Gewinde

in allen erforderlichen Dimensionen
komplett liefern und montieren.
Menge: 38,000 St

**1.2.3.22 Gummiplattenset,**
Gummiplattenset,
für Schrauben M4, für Doppelwandscheiben
Menge: 40,000 St

**1.2.3.23 Wandscheibe,**
Wandscheibe,
16 x 1/2"
aus Rotguss,

in allen erforderlichen Dimensionen
komplett liefern und montieren.
Menge: 4,000 St

**1.2.3.24 Wandscheibe,**
Wandscheibe,
20 x 1/2"

in allen erforderlichen Dimensionen
komplett liefern und montieren.
Menge: 10,000 St

**1.2.3.25 Gummiplattenset für Wandscheibe**
Gummiplattenset für Wandscheibe

in allen erforderlichen Dimensionen
komplett liefern und montieren.
Menge: 10,000 St

**1.2.3.26 Schallschutz und Befestigungsset**
Schallschutz und Befestigungsset
passend zu allen Wandscheiben

komplett liefern und montieren.
Menge: 47,000 St

**1.2.3.27 Übergangsstück,**
Übergangsstück,
20 x 3/4"
mit  Pressanschluß und R-Gewinde,

n allen erforderlichen Dimensionen
komplett liefern und montieren.
Menge: 6,000 St

**1.2.3.28 Übergangsstück,**
Übergangsstück,
25 x 3/4"
mit  Pressanschluß und R-Gewinde,

n allen erforderlichen Dimensionen
komplett liefern und montieren.
Menge: 8,000 St

**1.2.3.29 Übergangsstück,**
Übergangsstück,
25 x 1"
mit  Pressanschluß und R-Gewinde,

in allen erforderlichen Dimensionen
komplett liefern und montieren.
Menge: 6,000 St

**1.2.3.30 Übergangsstück,**
Übergangsstück,
32 x 1"
mit  Pressanschluß und R-Gewinde,

in allen erforderlichen Dimensionen
komplett liefern und montieren.
Menge: 6,000 St

**1.2.3.31 Übergangsstück,**
Übergangsstück,
40 x 11/4"
mit  Pressanschluß und R-Gewinde,

in allen erforderlichen Dimensionen
komplett liefern und montieren.
Menge: 6,000 St

**1.2.3.32 Übergangsstück,**
Übergangsstück,
40 x 11/2"
mit  Pressanschluß und R-Gewinde,

in allen erforderlichen Dimensionen
komplett liefern und montieren.
Menge: 4,000 St

**1.2.3.33 Übergangsstück,**
Übergangsstück,
50 x 11/2"
mit  Pressanschluß und R-Gewinde,

in allen erforderlichen Dimensionen
komplett liefern und montieren.
Menge: 4,000 St

**1.2.3.34 Übergangsbogen 90°**
Übergangsbogen 90°
16x1/2"
Siliziumbronze,
mit Pressanschluß, Rp-Gewinde,
mehrkannt.

sonst wie vorab beschrieben
Menge: 8,000 St

**1.2.3.35 Kupplung,**
Kupplung,
20 x 16
mit Pressanschluß

in allen erforderlichen Dimensionen
komplett liefern und montieren.
Menge: 12,000 St

**1.2.3.36 Kupplung,**
Kupplung,
20
mit Pressanschluß

in allen erforderlichen Dimensionen
komplett liefern und montieren.
Menge: 15,000 St

**1.2.3.37 Kupplung,**
Kupplung,
25
mit Pressanschluß

in allen erforderlichen Dimensionen
komplett liefern und montieren.
Menge: 12,000 St

**1.2.3.38 Kupplung,**
Kupplung,
25 x 20
mit Pressanschluß

in allen erforderlichen Dimensionen
komplett liefern und montieren.
Menge: 5,000 St

**1.2.3.39 Kupplung,**
Kupplung,
32
mit Pressanschluß

in allen erforderlichen Dimensionen
komplett liefern und montieren.
Menge: 18,000 St

**1.2.3.40 Kupplung,**
Kupplung,
32 x 20
mit Pressanschluß

in allen erforderlichen Dimensionen
komplett liefern und montieren.
Menge: 6,000 St

**1.2.3.41 Kupplung,**
Kupplung,
32 x 25
mit Pressanschluß

in allen erforderlichen Dimensionen
komplett liefern und montieren.
Menge: 6,000 St

**1.2.3.42 Kupplung,**
Kupplung,
40
mit Pressanschluß

in allen erforderlichen Dimensionen
komplett liefern und montieren.
Menge: 12,000 St

**1.2.3.43 Kupplung,**
Kupplung,
40 x 32
mit Pressanschluß

in allen erforderlichen Dimensionen
komplett liefern und montieren.
Menge: 4,000 St

**1.2.3.44 Bogen, 90°**
Bogen, 90°
20
mit Pressanschluß

in allen erforderlichen Dimensionen
komplett liefern und montieren.
Menge: 75,000 St

**1.2.3.45 Bogen, 90°**
Bogen, 90°
25
aus Rotguss, mit Pressanschluß
Menge: 110,000 St

**1.2.3.46 Bogen, 90°**
Bogen, 90°
32
mit Pressanschluß

in allen erforderlichen Dimensionen
komplett liefern und montieren.
Menge: 95,000 St

**1.2.3.47 Bogen, 90°**
Bogen, 90°
40
mit Pressanschluß

in allen erforderlichen Dimensionen
komplett liefern und montieren.
Menge: 39,000 St

**1.2.3.48 Bogen, 90°**
Bogen, 90°
50
mit Pressanschluß

in allen erforderlichen Dimensionen
komplett liefern und montieren.
Menge: 4,000 St

*Hinweis*
T- Stück
aus Siliziumbronze für Pressanschlüsse,
ohne O - Ring.

in allen erforderlichen Dimensionen
komplett liefern und montieren.

Fabrikat:

Typ:

**1.2.3.49 T-Stück,**
T-Stück,
16

sonst wie vorab beschrieben
Menge: 6,000 St

**1.2.3.50 T-Stück,**
T-Stück,
16 x 20 x 16

sonst wie vorab beschrieben
Menge: 8,000 St

**1.2.3.51 T-Stück,**
T-Stück,
20

sonst wie vorab beschrieben
Menge: 20,000 St

**1.2.3.52 T-Stück,**
T-Stück,
20 x 16 x 20

sonst wie vorab beschrieben
Menge: 40,000 St

**1.2.3.53 T-Stück,**
T-Stück,
25

sonst wie vorab beschrieben
Menge: 11,000 m

**1.2.3.54 T-Stück,**
T-Stück,
25 x20 x20

sonst wie vorab beschrieben
Menge: 15,000 St

**1.2.3.55 T-Stück,**
T-Stück,
25 x20 x25

sonst wie vorab beschrieben
Menge: 12,000 St

**1.2.3.56 T-Stück,**
T-Stück,
32

sonst wie vorab beschrieben
Menge: 14,000 St

**1.2.3.57 T-Stück,**
T-Stück,
32 x 20 x 20

sonst wie vorab beschrieben
Menge: 4,000 St

**1.2.3.58 T-Stück,**
T-Stück,
32 x 20 x 32

sonst wie vorab beschrieben
Menge: 4,000 St

**1.2.3.59 T-Stück,**
T-Stück,
32 x 25 x 25

sonst wie vorab beschrieben
Menge: 6,000 St

**1.2.3.60 T-Stück,**
T-Stück,
32 x 25 x 32

sonst wie vorab beschrieben
Menge: 8,000 St

**1.2.3.61 T-Stück,**
T-Stück,
40

sonst wie vorab beschrieben
Menge: 6,000 St

**1.2.3.62 T-Stück,**
T-Stück,
40 x 20 x 40

sonst wie vorab beschrieben
Menge: 4,000 St

**1.2.3.63 T-Stück,**
T-Stück,
40 x 25 x 32

sonst wie vorab beschrieben
Menge: 4,000 St

**1.2.3.64 T-Stück,**
T-Stück,
40 x 25 x 40

sonst wie vorab beschrieben
Menge: 4,000 St

**1.2.3.65 T-Stück,**
T-Stück,
40 x 32 x 40

sonst wie vorab beschrieben
Menge: 6,000 St

**1.2.3.66 Übergangs T-Stück,**
Übergangs T-Stück,
16 x 1/2" x 16

sonst wie vorab beschrieben
Menge: 7,000 St

**1.2.3.67 Montageeinheit,**
Montageeinheit,
16 x 1/2"
mit Wandscheibe aus Stahl verzinkt
mit Rp-Gewinde
mit gekröpfter Halterung,
schallentkoppelnd
Menge: 6,000 St

**1.2.3.68 Verschraubung,**
Verschraubung,
16 x 3/4"
aus Rotguss mit Pressanschluß und G-Gewinde
Eurokonus
Menge: 42,000 St

**1.2.3.69 Verschraubung,**
Verschraubung,
20 x 3/4"
aus Rotguss mit Pressanschluß und G-Gewinde
Eurokonus
Menge: 18,000 St

**1.2.3.70 Montageeinheit,**
Montageeinheit,
16 x 1/2"
aus Stahl verzinkt,
kürzbar durch Sollbruchstelle
Stichmaß 80/100/150mm
für Mauerwerks- und
Vorwandinstallationen,
schallentkoppelnd,
Menge: 2,000 St

**1.2.3.71 Halterung,aus Stahl verzinkt,**
Halterung,aus Stahl verzinkt,
zur Befestigung von
Wandscheibe und Doppelwandscheibe
schallendkoppelnd, für variable Stichmaße
70/100/150
Menge: 40,000 St

**1.2.3.72 Schallschlucker,**
Schallschlucker, 16 mm
aus Gummi,
passend zu den ausgeschriebenen Wandscheiben
Menge: 2,000 St

**1.2.3.73 Schallschlucker,**
Schallschlucker,
für Wandscheiben  DN 15, DN 20
aus Gummi,
passend zu den ausgeschriebenen Wandscheiben
Menge: 38,000 St

**1.2.3.74 Installationswand (teilhoch) Trennwand für das Bad 1 + 2**
Installationswand (teilhoch) Trennwand für das Bad 1 +
2,
Raum 1.17
freistehend
Zur Erstellung einer tragfaehigen Installationswand aus nicht vormontierten Einzelbauteilen, einschliesslich verfliesungsfähiger Oberfläche.

Entsprechend der Schallschutzprüfung
mit Trennstreifen und Korkplatten zu montieren

Beplankung mit wasserfesten Trockenbauplatten

Die Installationswand Bestehend aus:

  40,0  m  Profil Länge 5 m
  10,0  St  Montagewinkel Länge ca.7,5 x ca.5 cm
  10,0  St  Schalldämmunterlage
Montagewinkel
  10,0  St  Schwerlastanker
  4,0  St  Fuß für frei stehende Systemwand
  12,0  St  Wandanbindung
  8,0  St  Bausatz für freistehende Systemwand
  52,0  St  Profilverbinder
  11,0  St  Paneel ca.130 x ca.60 x ca.1,8 cm
  286,0  St  Paneelschraube 4,2 x 35 mm
  5,0  kg  Spachtelmasse
  5,0  m  Trennstreifen

Zusatzmaterialien für Montageelemente sind in der
Materialzusammenstellung bereits enthalten.

Installationswandhöhe: 1,57 m (inkl.Fubo: 22,0 cm)
Installationswandbreite: 210,0 cm
Installationswandtiefe:  30,0 cm

Waschbeckenoberkante von OKFFB beträgt:  57 cm
für 6 Stück Kinderwaschbecken

Installationswand komplett liefern und im Sanitärraum
1.17 für
Kinder von 0-3 Jahren montieren
Für gleichwertig angebotene Produkte bitte prüfbare
Statik mit
einreichen. Nur mit nachprüfbarer Statik kann das
angebotene
Fabrikat und Produkt gleichwertig sein. Das angebotene
Produkt kann andere Profile, dadurch andere
Montagewinkel,
andere Schwerlastanker enthalten, nur die geforderte
Installationswandhöhe, Breite und Tiefe muß passen.

angebotenes Fabrikat:

angebotener Typ:
Menge: 1,000 St

**1.2.3.75 Beplankung mit zugehörigen Gipskarton**
Beplankung mit zugehörigen Gipskarton
für die  Waschinsel.
Oberfläche mit fliesenfertiger Verspachtelung

Komplett liefern und montieren

Fabrikat:

Typ:
Menge: 6,000 m²

##### Abschnitt 1.2.4 Rohrleitungsdämmung

*Hinweis*
Rohrdämmung für Kaltwasser, Warmwasser
und Zirkulationsleitungen
in Vorwänden, Mauerschlenzen, Zwischendecken sowie
anderen verdeckten Bereichen, Verteilleitungen und
Strängen.
bestehend aus:

Steinwolle Isolierschale mit Oberflächenbeschichtung
aus gitternetzverstärkter Aluminium Folie und
selbsklebender Überlappung, einseitig geschlitzt

Die Schalen sind um das Rohr gelegt, die Fu-
gen und Stöße mit 100 mm breitem Alu-Klebe-
band diffusionsdicht geklebt und zusätzlich mit verzinktem Eisendraht,
Durchmesser 0,65 mm 5x pro Meter
umwickelt.

Die Wärmeleitfähigkeit der Dämmstoffe
darf bei +20 grd.C den Wert 0,035 W/m K
nicht überschreiten. Maßgebend ist das GEG

Es dürfen nur korrosionsgeschützte Verbindungselemente verwendet werden.
Die Ausführung erfolgt nach den entspr.
AGI-Arbeitsblättern.

Enthalten sind:

- Farbkennzeichnungsringe nach DIN 2403
  nach Absprache mit der Bauleitung anzubringen.
- Zuschläge für Wärmedämmung an Formteilen
  im Rohrnetz sowie für alle Sondermaßnahmen
  z.B. Ausschnitte, Paßstücke, Abkantungen,
  Abflachungen, Endausbildungen, Stützen,
  Knicke, Einsätze,Blenden, Konen,
  Manteleinschnürungen, Übergangsstücke,
  Durchdringungen ect. mit
  allgemein bauaufsichtlicher Zulassung:
  Lieferlänge: 1 m
  Brandverhalten gem. EN 13501-1:A2

Ummantelung und Dämmstoffdicke nach
Zeichnungsangabe
des Planungsbüros.

Dämmung Alu-kaschiert

komplett liefern und montieren.

Fabrikat:

Typ:

**1.2.4.1 Dämmung, 100%**
Dämmung, 100%
Alu-kaschiert, Rohr DN 12, 10 mm
stark, sonst wie zuvor beschrieben.
Menge: 76,000 m

**1.2.4.2 Dämmung, 100%**
Dämmung, 100%
Alu-kaschiert, Rohr DN 15, 20 mm
stark, sonst wie zuvor beschrieben.
Menge: 115,000 m

**1.2.4.3 Dämmung, 100%**
Dämmung, 100%
Alu-kaschiert, Rohr DN 20, 20 mm
stark, sonst wie zuvor beschrieben.
Menge: 175,000 m

**1.2.4.4 Dämmung, 100%**
Dämmung, 100%
Alu-kaschiert, Rohr DN 25, 30 mm
stark, sonst wie zuvor beschrieben
Menge: 128,000 m

**1.2.4.5 Dämmung, 100%**
Dämmung, 100%
Alu-kaschiert, Rohr DN 32, 40 mm
stark, sonst wie zuvor beschrieben.
Menge: 82,000 m

**1.2.4.6 Dämmung, 100%**
Dämmung, 100%
Alu-kaschiert, Rohr DN 40, 40 mm
stark, sonst wie zuvor beschrieben.
Menge: 22,000 m

*Hinweis*
Rohrdämmung für Warm -
und Kaltwasserleitungen in Schächten, Mauerschlenzen, Zwischendecken, Vorwänden und
anderen verdeckten Bereichen, bestehend aus:
Synthetischen Kautschuk

Die Stöße sind diffusionsdicht geklebt.

Die Wärmeleitfähigkeit der Dämmstoffe
darf bei +20 grd.C den Wert 0,035 W/m K
nicht überschreiten. Maßgebend ist das GEG
Es dürfen nur korrosionsgeschützte Verbindungselemente verwendet werden.
Die Ausführung erfolgt nach den entspr.
AGI-Arbeitsblättern.

Enthalten sind:

- Farbkennzeichnungsringe nach DIN 2403
  nach Absprache mit der Bauleitung anzubringen.
- Zuschläge für Wärmedämmung an Formteilen
  im Rohrnetz sowie für alle Sondermaßnahmen
  z.B. Ausschnitte, Paßstücke, Abkantungen,
  Abflachungen, Endausbildungen, Stützen,
  Knicke, Einsätze,Blenden, Konen,
  Manteleinschnürungen, Übergangsstücke,
  Durchdringungen ect.

Ummantelung und Dämmstoffdicke nach
Zeichnungsangabe
des Planungsbüros.

komplett liefern und montieren.

Fabrikat:

Typ:

**1.2.4.7 Dämmung in Vorwand und Schächten**
Dämmung in Vorwand  und Schächten
Schlauch aus Synthetischen Kautschuk,
D(innen)=16 mm, Dicke=24 mm
für Rohr DN12

Komplett liefern und montieren
Menge: 48,000 m

**1.2.4.8 Dämmung in Vorwand und Schächten**
Dämmung in Vorwand  und Schächten
Schlauch aus Synthetischen Kautschuk,
D(innen)=20 mm, Dicke=24 mm
für Rohr DN15

Komplett liefern und montieren
Menge: 85,000 m

**1.2.4.9 Dämmung in Vorwand und Schächten**
Dämmung in Vorwand  und Schächten
Schlauch aus Synthetischen Kautschuk,
D(innen)=25 mm, Dicke=36 mm
für Rohr DN 20

Komplett liefern und montieren
Menge: 89,000 m

**1.2.4.10 Dämmung in Vorwand und Schächten**
Dämmung in Vorwand  und Schächten
Schlauch aus Synthetischen Kautschuk,
D(innen)=32 mm, Dicke=36 mm
für Rohr DN 25

Komplett liefern und montieren
Menge: 52,000 m

##### Abschnitt 1.2.5 Wasseraufbereitung

**1.2.5.1 Wasserfilter 1¼"**
Wasserfilter 1¼"
mit Mikroleckageschutzsystem

Ausführung: Leckageschutzsystem (nach DIN 3553) mit
Gehäuse aus hochwertigem Kunststoff (PN 16);
Verkleidung
aus EPP schützt gegen Kondenswasser, recyclebar;
Turbinendurchflussmesser mit Hallsensor; Kugelhahn mit
Stellmotor und Hand-Notbetätigung zur Absperrung der
Wasserleitung bei Überschreitung individuell
vorwählbarer
Grenzwerte (max. Wassermenge, max. Wasserdurchfluss und
max. Entnahmezeit) und Mikroleckageerkennung;
automatische
Aktivierung der Abwesenheit (Urlaubsmodus) bei 72
Stunden
ohne Wasserentnahme; Stand-by-Funktion; Anpassung an
individuelle Verbrauchsgewohnheiten über
programmierbare
Öffnungs- und Schließzeiten, Absperrursache und
sonstigen
Meldungen sowie zur Einstellung der
Leckageschutzfunktion;
Steckernetzgerät 230 V/50 Hz; mit potenzialfreier
Störmeldung;
integriertem Modul zur Verbindung des Filters mit
einem LAN
System. Anschlussmöglichkeit für mehrere Bodensensoren
(max. 10 Stück).

Technische Daten:
Rohranschluss 1¼  Zoll
Nenndurchfluss 6 m³/h
Druckverlust bei Nenndurchfluss 0,7 bar
Wassertemperatur max. 30 °C
Betriebsdruck max. 16 bar
Einbaulänge  230 mm
Konnektivität  LAN

Kommplett liefern und montieren

Fabrikat:

Typ:
Menge: 1,000 St

**1.2.5.2 Für das Legageschutzsystem muß ein Festanschluss durch**
Für das Leckageschutzsystem muß ein Festanschluß durch
einen Elektroinstallateur 24 V, DC, abschließbar
installiert
werden.

Grund ist das ständige Entfernen des Schutzsystems von
Stromnetz. Die Leckagesicherheit ist dadurch nicht mehr
gewährleistet. Oft vergisst der Befugte den Stecker
wieder mit
dem Netz zu verbinden.

Komplett liefern und installieren
Menge: 1,000 St

**1.2.5.3 Entwässerung Rückspülfilter über:**
Entwässerung Rückspülfilter über:
Geruchverschluß aus PP, DN 50
Rohrleitung aus HT DN 50, 2 m Länge
Bogen HT (45 und 90°) 8 Stück
Abzweig HT 50, 2 Stück
Einbindung in den Grundleitungsanschluß

Komplett liefern und montieren
Menge: 1,000 Psch

**1.2.5.4 Enthärtungsanlage**
Enthärtungsanlage
nach DIN EN 14743 und DIN 19636-100, mit
DIN-DVGW-Prüfzeichen zur Enthärtung von Trinkwasser.
Die parallele Betriebsweise garantiert die
gleichzeitige, hygienische Durchströmung aller
Anlagenteile.
Ausführung: Anlage bestehend aus glasfaserverstärkten
Behältern (PN 10) gefüllt mit  Ionenaustauscherharz.
Sensor  im
Wassereingang ( für
die mengen- und qualitätsabhängige Steuerung),
Steuerungselektronik mit LCD-Anzeige für Betrieb,
Regeneration, Resthärte und Salzmangel sowie
manueller Auslösung der Regeneration,
Zwangsregeneration nach spätestens 96 Stunden und
Anlagenhygienisierung durch eingebaute
Desinfektionseinrichtung, separater Salzlöse- und
Vorratsbehälter mit kontinuierlicher Solebevorratung
sowie 2-stufiger Salzmangelanzeige, potentialfreie
Störmeldung, einschließlich Einbau-Drehflansch,
mit Verschraubungen
und Montagedeckel.

Technische Daten:
Nenndurchfluss  1,8
m³/h
Kurzzeitig max. Durchfluss  3,5 m³/h
Rohranschluss  1
Zoll
Druckverlust bei Nenndurchfluss und
Enthärtung von 20 °dH auf 8 °dH  1,0 bar
Inhalt Salzvorratsbehälter  50 kg
Salzverbrauch je m³ bei einer Enthärtung
von 20 °dH auf 8 °dH  0,36
kg
Einbaulänge
ca.195 mm
Netzanschluss
230 V, 50 Hz
Betriebsdruck max.  7
bar
min. Fließdruck
2 bar
Betriebstemperatur
max. 30 °C
Komplett liefern und montieren

Fabrikat:

Typ:
Menge: 1,000 St

**1.2.5.5 Schnellmontagesatz**
Schnellmontagesatz
Umgehungsventil  zum Einbau
Enthärtungsanlage

Komplett liefern und montieren

Fabrikat:

Typ:
Menge: 1,000 St

**1.2.5.6 Gesamthärteprüfgerät**
Gesamthärteprüfgerät

Komplett liefern, messen und dem Bauherrn übergeben

Fabrikat:

Typ:
Menge: 1,000 St

**1.2.5.7 Regeneriersalz in Tablettenform,**
Regeneriersalz in Tablettenform,
nach DIN 19604/ EN 973, 25 Kg.

Komplett liefern und verwenden
Menge: 50,000 kg

**1.2.5.8 Nachfüllkombination über Systemtrenner BA**
Nachfüllkombination,  3/4" über Systemtrenner BA
Flüssigkeitskategorie 4, nach DIN/EN 1717.
Für Heizungswasser

Komplett liefern und verwenden und zur Auffüllung der
Heizungsanlage.

Fabrikat:

Typ:
Menge: 1,000 St

**1.2.5.9 Vollentsalzungspatrone**
Vollentsalzungspatrone
zur Auffüllung von Anlagenwasser für die
Heizungsanlage.nach Inbetriebnahme

Komplett liefern und verwenden

Fabrikat:

Typ:
Menge: 2,000 St

**1.2.5.10 Mischbettharz**
Mischbettharz
in Säcken zu 25 Liter.

Komplett liefern und verwenden

Fabrikat:

Typ:
Menge: 2,000 St

**1.2.5.11 Anschlußset**
Anschlußset
zum Anschluß der Vollentsalzungspatrone
an die Aufbereitungstechnik.

Komplett liefern und montieren

Fabrikat:

Typ:
Menge: 1,000 St

**1.2.5.12 Inbetriebnahme / Service:**
Inbetriebnahme / Service:

Die fachgerechte Inbetriebnahme der Anlagentechnik
durch Fachpersonal ist für die Inanspruchnahme von
berechtigten Gewährleistungsansprüchen nach den AGB
des Lieferanten zwingend erforderlich.

Der genannte Inbetriebnahmepreis setzt einmalige
Anfahrt und installations- und elektrotechnisch
vollständig erledigte (betriebsbereiten Anlagenzustand)
Montage voraus. Evtl. notwendige Zusatzarbeiten werden
auf Nachweis verrechnet.
Menge: 1,000 Psch

#### Untertitel 1.3 Sonstige Leistungen Sanitär

**1.3.1 Ein Bautagebuch für HLS ist täglich zu führen und dem**
Ein Bautagebuch für HLS ist täglich zu führen und dem
Bauüberwacher und Bauherrn täglich zur Unterschrift
vorzulegen.
Menge: 3,000 St

**1.3.2 Inbetriebnahme der Druckerhöhungsanlage durch Fachpersonal**
Inbetriebnahme der Druckerhöhungsanlage durch
Fachpersonal
des Herstellers, einschließlich Anreisepauschale
Menge: 1,000 St

**1.3.3 Wartung der Druckerhöhungsanlage durch den Hersteller,**
Wartung der Druckerhöhungsanlage durch den Hersteller,
gemäß Spezifikation des Herstellers.
Bei Abschluß eines Inspecktionsvertrages mit dem
Hersteller,
verlängert sich die Gewährleistung für die im
Inspecktionsvertrag enthaltenen Pumpen und muss den
Auftrag
zugeordnet sein, sowie ausdrücklich vermerkt werden.
Die Gewährleistungsverlängerung gilt für die Laufzeit
des
Inspecktionsvertrages, längstens jedoch für 5 Jahre
nacg
Gefahrenübergang. Die Gewährleistungsverlängerung
endet mit
Beendigung des Inspecktionsvertrages automatisch.
Von der Gewährleistung ausgenommen sind Verschleißteile
oder Schäden, die durch unsachgemäße Nutzung,
Fremdeingriffe oder externe Einflüsse verursacht
wurden.
Menge: 1,000 St

*Hinweis*
Bohrunge / Kernbohrungen in Wänden  aus Mauerwerk
(HLZ-Planstein) und Stahlbeton Decken
zum Nachweis

Zur Verlegung von
Sanitärleitungen.

Kerndurchmesser:  von 30 mm bis  102 mm
Wandstärke:  von 120 bis 240 mm
Deckenstärke  220 mm

Einschließlich Einmessen der Bohrposition in Absprache mit der Bauleitung.

Einschließlich Beräumen des Bauschutts
sowie des brandschutztechnisch fachgerechten Verschließens der verbleibenden
Öffnung nach Verlegen der Installationen.

**1.3.4 Desgleichen wie vorher, jedoch für DN 15:**
Desgleichen wie vorher, jedoch für DN 15:

Kerndurchmesser:  58 mm
Wandstärke:  bis 240 mm
Menge: 4,000 St

**1.3.5 Desgleichen wie vorher, jedoch für DN 20:**
Desgleichen wie vorher, jedoch für DN 20:

Kerndurchmesser:  82 mm
Wandstärke:  bis 240 mm
Menge: 4,000 St

**1.3.6 Desgleichen wie vorher, jedoch für DN 25:**
Desgleichen wie vorher, jedoch für DN 25:

Kerndurchmesser:  bis 102 mm
Wandstärke:  bis 240 mm
Menge: 4,000 St

**1.3.7 Desgleichen wie vorher, jedoch für DN 32:**
Desgleichen wie vorher, jedoch für DN 32:

Kerndurchmesser:  bis 114 mm
Wandstärke:  bis 240 mm
Menge: 4,000 St

**1.3.8 Desgleichen wie vorher, jedoch für SW-Entlüftung DN 100:**
Desgleichen wie vorher, jedoch für SW-Entlüftung DN
100:

pro  Dürchführung 1 Bohrung
Kerndurchmesser:  bis 152 mm
Deckenstärke:  bis 220 mm
Menge: 2,000 St

**1.3.9 Stemmarbeiten in Wänden aus Mauerwerk zum besonderen**
Stemmarbeiten in Wänden aus
Mauerwerk zum besonderen
Nachweis

einschließlich Einmessen in Absprache
mit der Bauleitung und Beräumen des
Bauschutts.

Das Beschädigen oder Schwächen
vorhandener Träger ist prinzipiell
unzulässig!

Einschließlich des bau- und brandschutztechnischen Verschließens der
verbleibenden Wanddurchbrüche
in F90-Qualität.
Menge: 0,800 m³

*Hinweis*
Schließung der Sanitären Leitungen mit 100 % Dämmung
in den Wanddurchbrüchen mit Mörtel der Gruppe III
einschließlich glätten des Mörtels, möglichst ohne
Verschmutzung der Dämmung und des Raumes. Räume mit
verputzten  Durchbrüchen  sind besenrein zu verlassen.

**1.3.10 Durchbruchsöffnung in 24er Wand**
Durchbruchsöffnung in 24er Wand
im gemeinsamen Durchbruch 120 x 15 Sanitär/Heizung
zwischen Raum 1.23 und Raum 1.32
mit Rohrleitungen Sanitär7Heizung belegt: DN 32, 2x
Heizung,
2x TW
DN 25, 2x Heizung

Komplett verschließen sonst wie zuvor beschrieben
Menge: 1,000 St

**1.3.11 Durchbruchsöffnung in 24er Wand**
Durchbruchsöffnung in 24er Wand
im Sanitär- Durchbruch 12 x 12 zwischen Raum 1.27 und
Raum
1.32
mit Rohrleitungen Sanitär belegt: 1 x DN 20

Komplett verschließen sonst wie zuvor beschrieben
Menge: 1,000 St

**1.3.12 Durchbruchsöffnung in 24er Wand**
Durchbruchsöffnung in 24er Wand
im Sanitär- Durchbruch 12 x 12 zwischen Raum 1.29 und
Raum
1.12
mit Rohrleitungen Sanitär belegt: 1 x DN 20

Komplett verschließen sonst wie zuvor beschrieben
Menge: 1,000 St

**1.3.13 Durchbruchsöffnung in 24er Wand**
Durchbruchsöffnung in 24er Wand
im Sanitär- Durchbruch 12 x 12 zwischen Raum 1.09 und
Raum
1.07
mit Rohrleitungen Sanitär  belegt: 1x DN 25

Komplett verschließen sonst wie zuvor beschrieben
Menge: 1,000 St

**1.3.14 Durchbruchsöffnung in 24er Wand**
Durchbruchsöffnung in 24er Wand
im Sanitär- Durchbruch 12 x 12 zwischen Raum 1.09 und
Raum
1.08
mit Rohrleitungen Sanitär  belegt: 1x DN 25

Komplett verschließen sonst wie zuvor beschrieben
Menge: 1,000 St

**1.3.15 Durchbruchsöffnung in 24er Wand**
Durchbruchsöffnung in 24er Wand
im Sanitär- Durchbruch 12 x 12 zwischen Raum 1.09 und
Raum
1.08
mit Rohrleitungen Sanitär  belegt: 1 x DN 25

Komplett verschließen sonst wie zuvor beschrieben
Menge: 1,000 St

**1.3.16 Durchbruchsöffnung in 11,5er Wand für Sanitär/Heizung**
Durchbruchsöffnung in 11,5er Wand für Sanitär/Heizung
im gemeinsamen Durchbruch 120 x 15, zwischen Raum 1.21
und Raum 1.23.
mit Rohrleitungen Sanitär7Heizung belegt: DN 32, 2 x
San. und
2 x Heizung
2 x DN 25 Heizung

Komplett verschließen sonst wie zuvor beschrieben
Menge: 1,000 St

**1.3.17 Durchbruchsöffnung in 24er Wand**
Durchbruchsöffnung in 24er Wand
im Sanitär- Durchbruch 12 x 12 zwischen Raum 1.17 und
Raum
1.23
mit Rohrleitungen Sanitär  belegt: 1 x DN 32

Komplett verschließen sonst wie zuvor beschrieben
Menge: 1,000 St

**1.3.18 Durchbruchsöffnung in 24er Wand**
Durchbruchsöffnung in 24er Wand
im Heizungs- Durchbruch 15 x 15 zwischen Raum 1.04 und
Raum 1.09
mit Rohrleitungen Heizung  belegt: 2 x DN 25

Komplett verschließen sonst wie zuvor beschrieben
Menge: 1,000 St

**1.3.19 Durchbruchsöffnung in 24er Wand**
Durchbruchsöffnung in 24er Wand
im Heizungs- Durchbruch 15 x 15 zwischen Raum 1.05 und
Raum 1.09
mit Rohrleitungen Heizung  belegt: 2 x DN 25

Komplett verschließen sonst wie zuvor beschrieben
Menge: 1,000 St

**1.3.20 Durchbruchsöffnung in 24er Wand**
Durchbruchsöffnung in 24er Wand
im Heizungs- Durchbruch 15 x 15 zwischen Raum 1.12 und
Raum 1.30
mit Rohrleitungen Heizung  belegt: 2 x DN 25

Komplett verschließen sonst wie zuvor beschrieben
Menge: 1,000 St

**1.3.21 Durchbruchsöffnung in 24er Wand**
Durchbruchsöffnung in 24er Wand
im Heizungs- Durchbruch 15 x 15 zwischen Raum 1.30 und
Raum 1.31
mit Rohrleitungen Heizung  belegt: 2 x DN 25

Komplett verschließen sonst wie zuvor beschrieben
Menge: 1,000 St

**1.3.22 Sorgfältige Reinigung der Baustelle von allen Material- u. sonstigen Rück-**
Sorgfältige Reinigung der Baustelle
von allen Material- u. sonstigen Rückständen sowie allen Nebenleistungen

Feinreinigung sämtlicher Anlagenteile
und Komponenten die zum LU des Gewerks
Heizung und Sanitär gehören.

Zur Feststellung der Erledigung der
Reinigungsarbeiten ist mit der
Bauleitung eine Abnahme zu vereinbaren.
Diese Abnahme ist zu protokollieren.
Menge: 1,000 psch

**1.3.23 An- und Abfuhr der Materialien, Vorhalten sowie Hin- und Rücktransport**
An- und Abfuhr der Materialien,
Vorhalten sowie Hin- und Rücktransport
der Werkzeuge,
Baustelleneinrichtung und Montageleitung
sowie Rüstungen aller Art.
Menge: 1,000 psch

**1.3.24 Bemusterung von Einbauteilen von formaler und grundsätzlicher Bedeutung**
Bemusterung von Einbauteilen von formaler
und grundsätzlicher Bedeutung

wie Ausstattungsgegenstände Sanitär,
Farbgebung von Einbauteilen,
sichtbare Armaturen in genutzten Räumen,
Beschilderungen, Mäntel für Isolierungen,
usw. vor der
Bestellung mit der Bauleitung durchführen.
Menge: 1,000 psch

**1.3.25 Einweisung des Bedienpersonals**
Einweisung des Bedienpersonals
durch Fachpersonal in sämtliche Anlagen.
Das einzuweisende Personal wird vom
Bauherrn benannt.
Wenn erforderlich, sind Teileinweisungen
schon während der Bauzeit durchzuführen.
Das Bedienpersonal des Bauherrn ist so
einzuweisen, dass es in der Lage ist,
die Anlage in vollem Umfang selbständig
zu bedienen und auf Störungen richtig zu
reagieren.
Diese Einweisung ist durch das
Bedienpersonal protokollarisch zu
bestätigen.

Einschließlich aller Lohnnebenkosten,
durchgeführt von einem
Montage-Ingenieur.
Menge: 1,000 psch

**1.3.26 Revisionsunterlagen,**
Revisionsunterlagen,
Sanitär

Die vom AN mitzuliefernde Dokumentation zur
Abnahme ist 14 Tage vor dem Abnahmetermin
2 -fach, in A4-Ordner, 1x Digital auf Stift.
dem AG zu übergeben.

Sie beinhaltet die:

- die vom Auftragnehmer erstellten und im
  Zuge der Montage revidierten Ausführungs-
  und Montagepläne im "dwg" oder im "dxf" Format
- Betriebsbeschreibungen sämtlicher
  erstellter Anlagen
- sämtliche zum Betrieb erforderliche
  Bedienungsanweisungen
- Wartungsanweisungen einschließlich einer
  kompletten Wartungs- und Ersatzteilliste
  mit ausführlicher Beschreibung der zu
  wartenden Teile und der erforderlichen
  Wartungszyklen
- Beschreibung der Regelanlagen
  incl. Stromlaufplänen und ausführlicher
  Bedienungsanleitung
- sämtliche Messprotokolle über Leistungs-
  und Druckprüfungen
- Prüfatteste und Zulassungen für alle
  zulassungspflichtigen Bauteile
- Wartungsbuch
- TÜV-Prüfungsbuch
- Protokolle aller Abnahmen
- sämtliche Genehmigungen
- Nachweis der Einweisung des Bedienungspersonals

Alle Unterlagen sind vollständig in
deutscher Sprache zu verfassen.
Menge: 1,000 St

**1.3.27 Anfertigung von Montageplänen,**
Anfertigung von Montageplänen,
für Sanitär

Die Montagepläne sind vom Auftragnehmer
anzufertigen und der Bauüberwachung 14 Tage
vor Beginn der Arbeiten vorzulegen.
Ohne freigegebene Pläne darf nicht
gearbeitet werden. Pläne müssen in Papierform und
Digital vorgelegt werden.

Durchführung der behördlich vorgeschriebenen Abnahmeprüfungen incl. Gebühren
Menge: 1,000 St

**1.3.28 Kosten für Wasserhygienische Untersuchungen**
Kosten für Wasserhygienische Untersuchungen
durch die Prüfbehörden vor Inbetriebnahme
des Kindergartens in Wengelsdorf
Menge: 1,000 St

*Hinweis*
Beschilderung der Anlagenteile,
Rohrtrassen sowie Absperr- und
Bedienarmaturen.

Sämtliche Leitungen sind mit Medienart
und Flußrichtung, ggf. mit Fördermenge
zu beschriften.

**1.3.29 Bezeichnungsschilder Größe 120 x 52 mm,**
Bezeichnungsschilder Größe 120 x 52 mm,
nach DIN 825, ein- oder
mehrzeilig, nach Erfordernis, bestehend aus:

Halterung, Grundplatte und Anschweißgrundplatte, zur Anbringung an Rohren
oder Befestigungskonstruktionen mit abschraubbarer Frontplatte und Kunststoff-
Klemmrahmen, einem Rohrauflagebock,
galvanisiertem Bandstahl für die einzelnen Rohrdurchmesser.

Um eine Einheitlichkeit zu erreichen,
ist eine Ausführung der Schilder für das
Gesamtvorhaben zu wählen.
Schilderliste Sanitär
  Trinkwassereinspeisung 1 x
  Legagesystemfilter  1 x
  Hygienespülung  8 x
  KW - Leitung  3
x
  Trinkwasserkühlung  1 x
  Druckerhöhungsanlage  1 x
  Saugleitung zur DEA  1 x

Komplett liefern, beschriften und montieren.
Menge: 13,000 St

**1.3.30 Rohrleitungs-/Kanalkennzeichnungspfeile**
Rohrleitungs-/Kanalkennzeichnungspfeile

mit selbstklebender Kunststofffolie
zum Aufkleben,
bei isolierten Leitungen auf die
Isolierung zur Markierung der
Fließrichtung und des Mediums.

Farben der Richtungpfeile entsprechend der
Mediumsfarbe nach DIN.

Rohrleitungskennzeichnung als umlaufende
Kennzeichnungsbinde mit Angabe des Mediums
sowie der Flußrichtung.

Pfeilabstände:  10 m und an den Abgängen.

Vor der Bestellung ist der Bauleitung ein
Muster zur Freigabe vorzulegen.
Menge: 12,000 St

**1.3.31 Liefern der für die Inbetriebnahme und den Probebetrieb nötigen Betriebsstoffe**
Menge: 1,000 psch

**1.3.32 Befestigungssystem für Rohrunterstützungen, Festpunktkonstruktionen, Gleit-**
Befestigungssystem für Rohrunterstützungen, Festpunktkonstruktionen, Gleitlager usw. in den Technikzentralen,
Schächten und an den Rohrleitungstrassen aus St 37-2, feuerverzinkt in Form
von Montageschienen, Haltern, Bodenplatten, Knotendreiecken, Fertigkonsolen und
Streben, einschl. der dazugehörigen und
im Preis  einbezogenen Befestigungs-
und Kleinteile, wie Schrauben, Muttern,
Scheiben, Federn, Dübeln usw., Rohrschellen, schalldämmende Materialien zur
Schallentkopplung, erforderliche Bohrungen ggf. mit statischem Nachweis.
Schnittkanten werden vor Ort mit Kaltzinkanstrich korrosionsgeschützt.

In allen erforderlichen Ausführungen,
komplett liefern und montieren.
Menge: 75,000 kg

**1.3.33 Druckproben und Spülen Sanitär**
Druckproben und Spülen Sanitär

Die Fertigstellung der Sanitäranlage kann
auf Grund der örtlichen Gegebenheiten
nicht kontinuierlich erfolgen, so daß
die Montage in Einzelabschnitten
erfolgen wird. Jeder dieser Teilabschnitte ist einer separaten Druckprobe
zu unterziehen.

Die Durchführung der Maßnahmen ist der
Bauleitung zuvor schriftlich anzuzeigen.

Pauschal für die o.g. Teildruckproben,
einschließlich aller erforderlichen
Arbeiten, Materialien und evtl. Arbeitsunterbrechungen.

Anzahl der Druckproben:  6
Menge: 1,000 psch

*Hinweis*
Revisionsrahmen
weiß lackiert, zum Einbau in die Gipskartonwand bzw.
Decke, einschließlich der Ausschnittsanfertigung sowie
kompletter Einbau und malerfertig hinterlassen.

komplett liefern und einbauen

Fabrikat:

Typ:

**1.3.34 Revisionsrahmen zum Einbau**
Revisionsrahmen zum Einbau
in eine geflieste Trockenbauwand,
Größe 300 x 300 mm,
sonst wie zuvor beschrieben

komplett liefern und einbauen
Menge: 2,000 St

**1.3.35 Revisionrahmen**
Revisionrahmen
mit der Abmessung: 400 x 400 mm
sonst wie zuvor beschrieben

Komplett liefern und einbauen.
Menge: 2,000 St

**1.3.36 Dichtheits- und Belastungsprüfung**
Dichtheits- und Belastungsprüfung
Prüfmethode trocken

Das fertiggestellte Leitungssystem ist
entsprechend den Vorschriften der
DIN EN 806-4, Kapitel 6
einer Dichtheitsprüfung zu unterziehen. Die Dichtheitsprüfung ist mit
ölfreier Druckluft oder mit Inertgasen
vorzunehmen. Der
Prüfdruck beträgt 150 mbar, die Prüfzeit muß mind.
120 Minuten betragen(bis 100 Liter Leitungsvolumen),
für je weitere 100 Liter Leitungsvolumen ist die
Prüfzeit um 20 Minuten u.s.w.
zu erhöhen.

Während der Prüfzeit darf kein Druckabfall erkennbar sein. Die Dichtigkeit
ist mittels schreibender Überwachung
nachzuweisen.

Belastungsprüfung mit erhöhtem Druck,
Temperaturabgleich und Beharrungszustand bei
Kunststoffwerkstoffen werden abgewartet, danach
beginnt die Prüfzeit.
Sie beträgt: 10 Minuten
Manometer mit Messgenauigkeit 0,1 bar
Nennweite < gleich DN 50 mit Prüfdruck max. 3 bar
Nennweite > gleich DN 50 mit Prüfdruck max. 1 bar

Als Druckprobenprotokoll ist das Formblatt für
Trinkwasseranlagen-Prüfmethode " trocken"
zu verwenden.
Druckprüfung ist beim überwachenden Ing. Büro
schriftlich anzumelden, unterbleibt die Anmeldung muß
die Druckprüfung in Anwesenheit des Überwachers
wiederholt werden. Die Prüfung wird nur einmal bezahlt.

Leistung wie beschrieben durchführen
Menge: 1,000 Psch

**1.3.37 Spülen des Trinkwasserleitungssystems,**
Spülen des Trinkwasserleitungssystems,
max. 1 Tag vor der Inbetriebnahme des
gesamten Trinkwasserleitungssystemes,
zu beachten sind die Richtwerte für die Mindestanzahl
der zu öffnenden Entnahmestellen, bezogen auf die
größte NW der Verteilungsleitung.
Perlatoren an allen Mischbatterien und sonstigen
Zapfstellen sind vor der Spülung zu entfernen
Eingebaute Schmutzfangsiebe und Schmutzfänger
von Armaturen sind nach der Wasserspülung zu reinigen.
Die Spülung erfolgt beginnend von der
Hauptabsperrarmatur in der Spülfolge abschnitsweise zur
entferntesten Entnahmestelle.
Zu beachten und zu verwenden wäre das Spülprotokoll
für
die Trinkwasserinstallation, Spülverfahren mit Wasser

Leistung wie beschrieben durchführen
Menge: 1,000 Psch

**1.3.38 Inbetriebnahme der Gesamten Sanitäranlageanlage**
Inbetriebnahme der Gesamten Sanitäranlageanlage

Komplett einstellen und in Betrieb nehmen
Menge: 1,000 Psch

**1.3.39 Wartungsangebot für die Wartung der Sanitäranlage,**
Wartungsangebot für die Wartung der Sanitäranlage,
für die Dauer der Gewährleistung (4 Jahre), Der Preis
ist für die Dauer von 4 Jahren zu kalkulieren und
einzutragen. Der Preis kann in den 4 Jahren nicht
erhöht werden. Der Preis muß auskömmlich sein

Wartungskosten für 4 Jahre: Pro Jahr
Menge: 1,000 St

*Hinweis*
Für eventuell erforderliche Arbeiten,
die nicht im Leistungsverzeichnis erfaßt
sind und ausschließlich auf ausdrückliche
Anforderung durch die Bauleitung und
gegen Nachweis zur Ausführung kommen,
werden verrechnet für:

*Hinweis*
Stundenlohnarbeiten

Stundenlohnarbeiten dürfen nur auf ausdrückliche Anordnung der Bauleitung ausgeführt werden und sind durch täglich
bei der Bauleitung einzureichende Stundenlohnzettel zu belegen, andernfalls
erfolgt keine Vergütung.
Die Verrechnungssätze gelten unabhängig
von der Anzahl der abgerechneten Stunden.
Anzubieten und in die LV-Positionen einzutragen ist für die jeweiligen Berufsgruppen ein aus den Einzelberufen gemittelter Verrechnungssatz (Euro/Stunde),
der sämtliche Aufwendungen enthält, insbesondere die Lohn- und Gehaltskosten,
Gemeinkostenanteile, einschl. der So-
zialkassenbeiträge, vermögenswirksame
Leistungen sowie Lohn- und Gehaltsnebenkosten, einschl. Auslösungen und
Reisekosten.

Wird vom AN eine Hilfeleistung für andere Fachfirmen verlangt, die vom Auftraggeber vergütet werden soll, so darf
die Abstellung der erforderlichen Ar-
beitskräfte und Geräte nur auf Anweisung
der Bauleitung erfolgen. Die Bauleitung
kann für die Abrechnung nur solche
Stundennachweise anerkennen, die vorher
von dem aufsichtsführenden Vertreter
der entsprechenden Fachfirma gegengezeichnet sind.

Abrechnung:

Die nachstehend aufgeführten Stundenlohnarbeiten gelten nur für das Gewerk,
dem sie zugeordnet worden sind.

Die Stundenlohnzettel sind mit der entsprechenden Gewerknummer zu kennzeichnen.

Die Stundenlohnrechnungen sind ebenfalls
mit der zugehörigen Gewerknummer zu
kennzeichnen.

**1.3.40 Stundenverrechnungssatz für Bauleitung Ingenieur Heizung, Lüftung, Sanitär.**
Menge: 1,000 h

**1.3.41 Stundenverrechnungssatz für Facharbeiter**
Stundenverrechnungssatz für Facharbeiter
Gewerk Lüftungstechnik.
Menge: 1,000 h

**1.3.42 Stundenverrechnungssatz für Obermonteur**
Stundenverrechnungssatz für Obermonteur
Gewerk Lüftungstechnik.
Menge: 1,000 h

**1.3.43 Stundenverrechnungssatz für Helfer**
Menge: 1,000 h

*Hinweis*
Lohnzuschläge

Falls Arbeiten auf Anordnung des AG in
Überstunden ausgeführt werden müssen,
werden folgende Zuschläge pro geleistete
Stunde in Rechnung gestellt.

Alle Überstunden, die dem Zweck dienen,
die vereinbarten Termine zur Fertigstellung der Arbeiten einzuhalten, werden
nicht besonders vergütet.

**1.3.44 Zuschlag zum Stundenverrechnungssatz**
Zuschlag zum Stundenverrechnungssatz
Obermonteur,
Gewerk Lüftungstechnik.
Menge: 1,000 h

**1.3.45 Zuschlag zum Stundenverrechnungssatz**
Zuschlag zum Stundenverrechnungssatz
Facharbeiter,
Gewerk Lüftungstechnik.
Menge: 1,000 h

### Titel 2 Wärmeversorgungsanlagen

*Hinweis*
Ausführungsbeschreibung Wärmetechnische Anlagen

KG 421 Wärmeerzeugungsanlagen

Zur Abdeckung des Wärmebedarfes für den Kindergarden in
Wengelsdorf kommen 2 Wärmepumpenanlagen zum
Einsatz, die auf dem Stahlbetondach positioniert
werden.
Gesamtleistung der WP 27 KW mit je 9 KW Heizstab im
Pufferspeicher. Gesamtheizleistung von 44,5 KW bei
Auslegungstemperatur.

Als Pumpen werden grundsätzlich Hocheffizienzpumpen
eingesetzt.
Im HLS Raum ist ein Heizkreisverteiler Verteiler mit 2
Heizkreisen (Nord und Süd) geplant. Mit
Heizkreispumpen für
die Fußbodenheizung.
Pufferspeicher 1000 Liter für die Wärmepumpen zum
Puffern,
samt Ausdehnungsgefäßen.

KG 422 Wärmeverteilnetze
Von der Heizzentrale wird die Wärmeverteilung für den
gesamten Gebäudekomplex aufgebaut. Von dort aus werden
alle Verbraucher mit der Wärme auf dem entsprechenden
Temperaturniveau beliefert.
In allen oben genannten Heizkreisen kommen
ausschließlich
hocheffiziente, geregelte Pumpen zum Einsatz. Die
Rohrnetze
werden in Edelstahl (gepresst) ausgeführt. Im Fußboden
verlegte Leitungen werden ebenfalls in Edelstahl
ausgeführt. Als
Dämmmaterial wird überwiegend alukaschierte
Mineralwolle
verwendet. Die Dämmstärken richten sich nach den
aktuellen
GEG-Anforderungen bzw. nach Systemtemperaturen des
wärmeleitenden Mediums.

KG 423 Raumheizflächen
Die Raumtemperaturen in beheizten Räumlichkeiten
richten Sie
nach der DIN EN 12831 bzw. DIN/TS 12831-1 (Nationaler
Anhang). Das gesamte Gebäude wird mit Fußbodenheizung
beheizt. Vorlauftemperaturen zwischen 36- 39°C,
Heizungsleitungen aus PB-Rohr 17 x 2,0 mm,
sauerstoffdichtes Polybutenrohr,
nach DIN 4726, mit
Basisrohr Polybuten nach DIN EN ISO 15876, Leitungen
werden in Noppenplatten verlegt.

Dämmung

Die Heizungsleitungen werden gemäß den Anforderungen
des
Gebäudeenergiegesetzes (GEG), Anlage 8, in
Abhängigkeit von
Rohrdurchmesser, Medium und Lage der Leitungsführung
(siehe Dämm-Matrix auf den Ausführungsplänen). gedämmt

Brandschutz

Da es sich beim Neubau Kita Wengelsdorf um einen
Brandabschnitt handelt entfällt weitgehend der
Brandschutz bei
unserer Installation.

Befestigungen / Dübelanweisungen im Gebäude

Für die Befestigung der Abhangdecken und
TGA-Installationen
Unter den Rohdecken im Gebäude müssen konkrete Auflagen
beachtet werden.

#### Untertitel 2.1 Wärmeverteilnetze

##### Abschnitt 2.1.1 Heizungsarmaturen und Zubehör

**2.1.1.1 Schrägsitz Schmutzfilter 11/4"**
Schrägsitz Schmutzfilter 11/4"
leicht austauschbarer Doppelsiebeinsatz aus Edelstahl,
Innengewinde, für waagerechten und senkrechten Einbau.
Einbau in Heizungsvor- und Rücklaufleitung unmittelbar
vor der
Wärmepumpe.

Technische Daten:

Druckstufe PN 16
max. Betriebstemperatur: 200 °C
Maschenweite außeres Stützsieb 0,6 mm
Maschenweite Innenseite 0,3 mm.

komplett liefern und montieren

gew. Fabrikat:

Typ:
Menge: 4,000 St

**2.1.1.2 Frostschutzventil 11/4", DN 32 für Wärmepumpen,**
Frostschutzventil 11/4", DN 32 für Wärmepumpen,
selbstöffnend, Messing. Das Frostschutzventil schützt
das
Heizungssystem, wenn die Temperaturen des
Heizungswassers
unter + 3° C sinkt. Bei zu niedriger Temperatur öffnet
sich das
Ventil selbstständig und entleert das System. Nach
Wiederherstellung der Zirkulation kann das System
erneut
befüllt werden.
Montage direkt hinter den Wäörmepumpenanschluß in
Vor-und
Rücklaufleitung.

Lieferumfang 2x Frostschutzventile DN 32, 11/4"
  2x Isoliermantel für die
Frostschutzventile
  2x Dichtung

Technische Daten:

Öffnungstemperatur: 3°C
Arbeitstemperatur: 0°C bis +75°C
Umgebungstemperatur: - 30°C bis + 60°C
Lagertemperatur: -30°C bis + 60°C
Max. Arbeitsdruck: 0,6 MPa (6 bar)

komplett liefern und montieren

Fabrikat:

Typ:
Menge: 2,000 St

**2.1.1.3 Frostschutzventil 11/2", DN 40 für Wärmepumpen,**
Frostschutzventil 11/2", DN 40 für Wärmepumpen,
selbstöffnend, Messing. Das Frostschutzventil schützt
das
Heizungssystem, wenn die Temperaturen des
Heizungswassers
unter + 3° C sinkt. Bei zu niedriger Temperatur öffnet
sich das
Ventil selbstständig und entleert das System. Nach
Wiederherstellung der Zirkulation kann das System
erneut
befüllt werden.
Montage direkt hinter den Wäörmepumpenanschluß in
Vor-und
Rücklaufleitung.

Lieferumfang 2x Frostschutzventile DN 40, 11/2"
  2x Isoliermantel für die
Frostschutzventile
  2x Dichtung

Technische Daten:

Öffnungstemperatur: 3°C
Arbeitstemperatur: 0°C bis +75°C
Umgebungstemperatur: - 30°C bis + 60°C
Lagertemperatur: -30°C bis + 60°C
Max. Arbeitsdruck: 0,6 MPa (6 bar)

komplett liefern und montieren

Fabrikat:

Typ:
Menge: 2,000 St

**2.1.1.4 Mikroluftblasenabscheider 2" mit**
Mikroluftblasenabscheider 2" mit
variablem Anschluss für vertikale oder
horizontale Rohrleitungen, zur kontinuierlichen Entfernung von Luft- und
Mikroluftblasen aus Heiz- oder Kühlkreisläufen.
Medium Wasser u. Wasser/Glykol (50/50%).
Gehäuse in Messingausführung.
Entgasung bis auf einen Restluftanteil
von 0,4 Prozent. Entlüftung mit nicht
absperrbarem permanent Entlüftungsventil.
Inklusive Isolierung nach GEG.

Technische Daten:
Nennweite:  DN 50
Rohranschluss:  Innengewinde
Gehäuse:  Messing
Einbaulänge:  128 mm
Max. Betriebsdruck:  10 bar
Max. Vorlauftemperatur:  110°C
Max. Durchsatz:  7,5 m³/h
Max. Fließgeschwindigk.:  1,0 m/s
Max. Druckverlust:  8,3 kPa
Inhalt:  1,38 Liter
Masse:  5,0 kg

komplett liefern und montieren

Fabrikat:

Typ:
Menge: 2,000 St

**2.1.1.5 Magnetit-/Schlammabscheider 2" mit variablem**
Magnetit-/Schlammabscheider 2" mit variablem
Anschluss für vertikale oder horizontale
Rohrleitungen. Leistungssteigernde magnetische Unterstützung durch abnehmbaren, externen Magnete. schnelle und kontinuierliche Entfernung ferromagnetischer und nicht magnetischer Schmutz-
und Schlammpartikel aus Heiz- oder Kühlkreisläufen.
Medium Wasser u. Wasser/Glykol (50/50%).
Gehäuse in Messingausführung.
Schlammabscheidung bis zu einer Partikelgröße von 5 Mikrometer.
Mit abschraubbarem Gehäuseunterteil zu
Reinigungs- und Revisionsarbeiten.
Komplett mit Abschlammhahn.
Inklusive Isolierung nach GEG.

Technische Daten:
Nennweite:  DN 50
Rohranschluss:  Innengewinde
Gehäuse:  Messing
Einbaulänge:  128 mm
Max. Betriebsdruck:  10 bar
Max. Vorlauftemperatur:  110°C
Max. Durchsatz:  7,5 m³/h
Max. Fließgeschwindigk.:  1,0 m/s
Max. Druckverlust:  5,8 kPa
Inhalt:  0,75 Liter
Masse:  3,9 kg

komplett liefern und montieren

Fabrikat:

Typ:
Menge: 2,000 St

**2.1.1.6 Membran-Druckausdehnungsgefäß**
Membran-Druckausdehnungsgefäß
6 bar, grau, für geschlossene Heiz- und
Kühlwassersysteme. Gefässe sind gebaut
nach DIN EN 13831. Zulassung gemäß
Richtlinie für Druckgeräte 2014/68/EU. -
langlebige Epoxidharzbeschichtung -nicht
tauschbare Halbmembran nach DIN EN 13831
-ab 35 Liter stehend für
Frostschutzmittelzusatz mindestens 25
bis 50 % -mit Gewindeanschlüssen -max.
zulässige Systemtemperatur 120 'C -
zulässige Betriebstemperatur 70 'C

Hinweis: Keine Bewilligungspflicht gemäß
Schweizer Richtlinie SWKI HE301-01 und
SVTI bei (PSV * VN <= 3000 bar * Liter).
Typ: N 200
Nennvolumen:  200 Liter
Nutzvolumen  max:  180 Liter
zul. Vorlauft. Vers.-Anlage: 120 'C
zul. Betriebst. Membrane:  70 'C

zul. Betriebsüberdruck:  6 bar
Gasvordruck werksseitig:  1,5 bar
Durchmesser:  634 mm
Höhe:  758 mm
Leermasse:  22,03 kg
Systemanschluss:  R 1
Farbe: grau

komplett liefern und montieren

Fabrikat:

Typ:
Menge: 1,000 St

**2.1.1.7 Kappenventil für Membran-**
Kappenventil für Membran-
Druckausdehnungsgefäße in geschlossenen
Heizungs- und Kühlwasseranlagen. Mit
einer gegen unbeabsichtigtes Schließen
gesicherten Absperrung und einer
Entleerung gemäß DIN EN 12828, TÜV-
geprüft.
Typ: Schnellkupplung, SU R 1' x 1'

Max. zul. Betriebstemperatur: 120 'C
Max. zul. Betriebsüberdruck:  10 bar
Anschluss:  R 1'

Masse:  0.57 KG

komplett liefern und montieren

Fabrikat:

Typ:
Menge: 1,000 St

**2.1.1.8 Anlagenbefüllung mit VES (vollentsalz-**
Anlagenbefüllung mit VES (vollentsalztem) Wasser - Dienstleistung
----------------------------------------
Leihe von Mischbettharz-Patronen zur
Senkung des Härtegrades nach VDI2035 auf
Basis von Vollentsalzung des Füll- und
Ergänzungswassers.
Im Gegensatz zur Vollenthärtung werden
bei der Vollentsalzung nicht nur die
Härtebildner (Ca, Mg), sondern auch alle
Salze aus dem Füllwasser entfernt.

Geeignet für alle Wärmeerzeuger aus Aluminium und Eisenwerkstoffen.

Kapazitäten:
= 80 m³x grd dH, 2 Patr. P42, 30 l/min

----------------------------------------
Max. Leihdauer der Patronen: 4 Wochen
Für eine längere Leihzeit entstehen
extra Kosten.
----------------------------------------
Leistungsbeschreibung:
- Lieferung der Mischbettharz-Patronen
  (Leihfrist 4 Wochen) zur Vollentsalzung des Füllwassers auf Basis Kationen-/Anionenaustauscher.

- Mitlieferung eines Füllkits zur Leihe
  mit Inhalt: Füllschlauch-Sets bestehend aus 2 Schläuchen (je 1500 mm
  lang, 3/4" Überwurfverschraubung sowie
  2 Dichtungen EPDM), Rückflussverhinderer mit Muffennippel zum Schutz vorgeschalteter Trinkwasserversorgungsleitungen beim Befüllvorgang, Lochblende
  5 l/min für Patrone, Leitfähigkeitsmessgerät  zur Überwachung
  der Leitfähigkeit des Füllwassers von
  <= 10 microsiemens/cm mit Adapter zur
  Einbindung in die Rohrleitung am Pa-
  tronenausgang
- 1 Pack Betriebsbücher, Montageanleitung für die VES-Patronen
- Abholung der Mischbettharz-Patrone(n)
  und des Füllkits
- Patrone P670 mit Gewindeanschlüssen G1
  1/2 flachdichtend, weitere Anschlüsse sind zu
kalkulieren.
----------------------------------------
Leistungen, die durch den
Installateur zu erbringen sind:
- Betriebsbereiter Leitungswasseranschluss
- Befüllung, Entlüftung und Druckprobe
  der Heizungsanlage
- Kontrolle des Füllwassers während des
  Füllwasservorgangs mit dem Leitfähigkeitsmessgerät (maximale Leitfähigkeit
  von <= 10 microsiemens/cm
- Eventueller Wechsel der Patronen vor
  Ort, wenn mehrere Patronen gebraucht
  werden.
- Ausstellen des Betriebsbuches
- Kennzeichnung der Anlage mit Aufkleber
  für vollentsalztes Füllwasser

Hinweis zur Kapazität:
Die max. Füllmenge der Dienstleistung
kann wie folgt ermittelt werden:
Wassermenge in L =
Kapazität der Patrone (Lx grd dH) /
Gesamthärte Trinkwasser (grd dH)
Wassermenge in m³ =
Kapazität der Patrone (m³x grd dH) /
Gesamthärte Trinkwasser (grd dH)
----------------------------------------
In einigen Wassergebieten mit höherem
Natrium-/Salzanteil ist es sinnvoll, die
reale Wassermenge der Patronen über die
Leitfähigkeit (Gesamtsalzgehalt) des
Füllwassers zu ermitteln. Die Leitfähigkeit erfasst, im Gegensatz zur Gesamthärte, alle im Wasser vorkommenden Ionen
(Salze). Man misst die Leitfähigkeit des
Ausgangswassers in microsiemens/cm. Die
Wassermenge der Patronen kann damit genauer ermittelt werden:
Wassermenge in L =
(Kapazität der Patr. (Lx grd dH) x 30)/
Leitfähigkeit des Trinkwasser (microsiemens/cm
Wassermenge in m³ =
(Kapazität der Patr. (m³x grd dH) x 30)/
Leitfähigkeit des Trinkwasser (microsiemens/cm.

Bis 4 m³ VES bei 20 grd dH
Max. Kapazität bis zu 80 m³x grd dH

komplett liefern und montieren
Menge: 1,000 St

**2.1.1.9 Nachfüllkombination, normgerecht**
Nachfüllkombination, normgerecht
und sicher bis Flüssigkeitskategorie 4,
für das sichere Be- und Nachfüllen von
Heizungsanlagen mit Inhibitoren.mit Manometer,
Isolierschale,
Adapter 3/4".
Die kompakte Armatur entspricht den hohen Sicherheitsanforderungen der DIN EN
1717. Sie verfügt über einen Systemtrenner der Bauform BA, einen Druckminderer,
Schmutzfänger, Manometer sowie über ein-
und ausgangsseitige Absperreinrichtungen
für den ständigen Anschluss an die Anlage. So wird das Be- u. Nachfüllen dauerhaft sicher und der Lufteintrag wird auf
ein Minimum reduziert - zeitintensives
Entlüften entfällt. Aufgrund der integrierten Absperrung besonders montage-
und wartungsfreundlich. Der eingangsseitige Systemtrenner Typ BA verhindert zuverlässig, dass Nichttrinkwasser aus der
Heizungsanlage in das Trinkwassernetz
gelangt. Sinkt der Differenzdruck im integrierten Systemtrenner auf unter 0,14
bar, geht der Systemtrenner in Trennstellung und unterbindet das Rückfliessen, -drücken und -saugen von Heizungswasser ins Trinkwassersystem. Der Eingangsdruck hat keinen Einfluss auf das
Regelventil im Druckminderer. Druckschwankungen auf der Eingangsseite beeinflussen nicht den Hinterdruck (Vordruckkompensation).

komplett liefern und montieren

Fabrikat:

Typ:
Menge: 1,000 St

**2.1.1.10 - Vollentsalzungspatrone auf Basis von**
- Vollentsalzungspatrone auf Basis von
  Mischbettharz zur Befüllung von Heizungsanlagen gemäß VDI2035
- Kapazität 4000 L* Grad dH, entspricht
  vollentsalztem Wasser mit 10 microS/cm
  von 200 L bei 20 Grad dH
- Integrierter Wassermengenbegrenzer in
  der VES Patrone mit 80 l/h
- Nachfüllbar
- Verschlussstopfen 2 Zoll
- Max. Betriebsdruck 6 bar
- Betriebstemperatur Min/Max 5/55 C
- Ein Magnetventil von automatischen Be-
  füllstationen ist in Fliessrichtung
  des Füllwassers immer vor der Wasseraufbereitungspatrone einzubauen
----------------------------------------
Füllkopf mit
rot/grüner LED Anzeige
- Mit Wandhalter und Isolierung
- Wasserflussrichtung am Füllkopf gekennzeichnet
- Verschraubungen mit Schutzsieb gegen
  Harzaustritt im Schadensfall
- Digitale Kapazitätskontrolle
- Anzeige des aktuellen Messwertes
- Integrierter elektronischer Wasserzähler mit Anzeige der Restwassermenge
- Unterdrückung des Gegenioneneffektes
  in den Stillstandszeiten
- Batterielaufzeit ca. 2 Jahre, CR2450
- Integrierter Wartungshahn auf der Ausgangsseite
- Mit Betriebsbuch und VES Aufkleber
- Bei Festinstallation der VES Patrone
  ist zusätzlich ein Systemtrenner nach
  EN 1717 notwendig

komplett liefern und montieren

Fabrikat:

Typ:
Menge: 1,000 St

**2.1.1.11 VES Flex Adapter aus Kunststoff**
VES Flex Adapter aus Kunststoff
für den Einsatz mit dem  VES
Füllkopf Profi in Kombination mit auf
dem Boden stehenden VES Patronen
Max. 60 C, max. 6 bar

Zusätzlich werden noch die Füllschläuche
3/4 Zoll benötigt.

komplett liefern und montieren

Fabrikat:

Typ:
Menge: 1,000 St

**2.1.1.12 KFE-Hahn Gehäuse: Messing roh**
KFE-Hahn Gehäuse: Messing roh
Kugel: Messing hartverchromt
Kugeldichtung: PTFE
O-Ringe: 80
Gewindedichtung: PTFE Gewindedichtband
Flachdichtungen:  (NBR) Dichtungen

Material:  Messing
Oberfläche:  roh
Nennweite:  DN 20
Anschluss:  G 3/4" x 1"
Max. Betriebsdruck:  PN 12
Max. Betriebstemperatur:  120°C
Menge: 8,000 St

**2.1.1.13 Kugelhahn mit vollem Durchgang, Messing**
Kugelhahn mit vollem Durchgang, Messing
vernickelt, Kugel Messing verchromt,
Dichtschalen aus PTFE, O-Ring-Abdich-
tung, Nenndruck PN 20 für Kaltwasser,
PN 16 für Medien von 0 bis 100 C, beiderseits Innengewinde Knebelgriff aus
Kunststoff, verlängert. Geeignet für
Wasser-Glycol-Gemische bis 50 % Glycol.
-
Material:  Messing
Oberfläche:  vernickelt
Nennweite:  DN 32
Anschluss:  Rp 1 1/4" IG x Rp 1
1/4" IG
Max. Betriebsdruck:  PN 40
Betriebstemperatur:  -20 bis +150°C
Menge: 6,000 St

**2.1.1.14 Kugelhahn mit vollem Durchgang, Messing**
Kugelhahn mit vollem Durchgang, Messing
vernickelt, Kugel Messing verchromt,
Dichtschalen aus PTFE, O-Ring-Abdich-
tung, Nenndruck PN 20 für Kaltwasser,
PN 16 für Medien von 0 bis 100°C, beiderseits Innengewinde Knebelgriff aus
Kunststoff, verlängert. Geeignet für
Wasser-Glycol-Gemische bis 50 % Glycol.
-
Material:  Messing
Oberfläche:  vernickelt
Nennweite:  DN 50
Anschluss:  Rp 2" IG x Rp 2" IG
Max. Betriebsdruck:  PN 40
Betriebstemperatur:  -20 bis +150°C

komplett liefern und montieren

Fabrikat:

Typ:
Menge: 3,000 St

**2.1.1.15 Die Isolierung für zuvor genannten Kugelhahn**
Die Isolierung für zuvor genannten Kugelhahn
besteht aus 2 Hälften aus
EPP (Expandiertes Polypropylen), die bei
der Montage durch ein Schlüssel-Schlitz-
System ineinander greifen. Entspricht
dem GEG
Anlage 5, Tabelle 1, Zeile 5.
Baustoffklasse: B2 nach DIN 4102 (Brandverhalten von Baustoffen und Bauteilen)
DIN EN 13501-1:2010 Brandklassifizierung
von Bauprodukten und Bauarten - Teil 1:
Klassifizierung anhand von Daten aus der
Reaktion (DIN 4102 historisch).
-
Wärmeleitfähigkeit: 0,035 W/mK
Max. Temperatur von 110°C
Menge: 3,000 St

*Hinweis*
Muffen-Kugelhahn für Heizungsanlagen
aus entzinkungsbeständigem Messing,
mit oder ohne Entleerung, bei Entleerung
einseitig Stopfen, anderenseits Entleerungsventil aus Messing mit Handrädchen und drehbarem Wasserauslass,
mit vollem Durchgang und abnehmbarem
Stahlhebel,
Betriebstemperatur bis 100 °C, PN 16
In allen erforderlichen Ausführungen

komplett liefern und montieren.

Fabrikat:

Typ:

**2.1.1.16 Muffenkugelhahn DN 15, ohne Entleerung, sonst wie vor beschrieben.**
Muffenkugelhahn DN 15, ohne Entleerung,

sonst wie vor in vollen Wortlaut beschrieben.
Menge: 10,000 St

**2.1.1.17 Muffenkugelhahn DN 20, ohne Entleerung, sonst wie vor beschrieben.**
Muffenkugelhahn DN 20, ohne Entleerung,

sonst wie vor in vollen Wortlaut beschrieben.
Menge: 8,000 St

**2.1.1.18 Muffenkugelhahn DN 25, ohne Entleerung, sonst wie vor beschrieben.**
Muffenkugelhahn DN 25, ohne Entleerung,

sonst wie vor in vollen Wortlaut beschrieben.
Menge: 10,000 St

**2.1.1.19 Muffenkugelhahn DN 32, ohne Entleerung, sonst wie vor beschrieben.**
Muffenkugelhahn DN 32, ohne Entleerung,

sonst wie vor in vollen Wortlaut beschrieben.
Menge: 8,000 St

**2.1.1.20 Muffenkugelhahn DN 40, ohne Entleerung, sonst wie vor beschrieben.**
Muffenkugelhahn DN 40, ohne Entleerung,

sonst wie vor in vollen Wortlaut beschrieben.
Menge: 8,000 St

**2.1.1.21 Muffenkugelhahn DN 50, ohne Entleerung, sonst wie vor beschrieben.**
Muffenkugelhahn DN 50, ohne Entleerung,

sonst wie vor in vollen Wortlaut beschrieben.
Menge: 1,000 St

**2.1.1.22 Schmutzfänger RG, DN 32**
Schmutzfänger RG, DN 32
mit Einfachsieb PN20
Anschlußgewinde :R 11/4" IG * R 11/4" IG

komplett liefern und montieren

Fabrikat:

Typ:
Menge: 1,000 St

**2.1.1.23 Schmutzfänger RG, DN 50**
Schmutzfänger RG, DN 50
mit Einfachsieb PN20
Anschlußgewinde :R 2" IG * R 2" IG

komplett liefern und montieren

Fabrikat:

Typ:
Menge: 1,000 St

**2.1.1.24 Der Verteilerbalken ermöglicht eine effiziente**
Der Verteilerbalken ermöglicht eine effiziente
Volumenstromverteilung
Verteiler  DN 32 m.Pumpenkugelhahn für 2HK (West und
Ost)
mit Isolierung + Wandhalterung

komplett liefern und montieren

Fabrikat:

Typ:
Menge: 1,000 St

**2.1.1.25 Hochwertige Heizkreisstation, für die effiziente Anbindung und**
Hochwertige Heizkreisstation, für die effiziente
Anbindung und
Steuerung gemischter Heizkreise. DN32. Ausgelegt für
Heizungspumpe mit 180 mm Baulänge. Sie enthält einen
3 Wege Mischer mit Stellmotor
mit Pumpenkugelhahn ohne Pumpe. Die Station ermöglicht
das
sichere Absperren des Heizkreises auf der Vor- und
Rücklaufseite mit Rückschlagventil zur Verhinderung
ungewollter Zirkulation, mit Universaldämmung.

komplett liefern und montieren

Fabrikat:

Typ:
Menge: 2,000 St

**2.1.1.26 Heizungsumwälzpumpe 32-6, Baulänge 180 mm,**
Heizungsumwälzpumpe 32-6, Baulänge 180 mm,
Gewindeanschluss mit Wärmedämmschale.
passend zur vorgenannten Heizkreisstation
Bluetooth Connect (drahtlos miteinander verbinden, um
Daten
zu übertragen)

Technische Daten:

Masse: ca. 5,35 Kg

Abmessungen.
ca. 254 mm(B) x ca. 270 mm (H) x ca. 240 mm(T)

Spannung: 230 V

Energieeffizieenzindex: 0,18

komplett liefern und montieren

Fabrikat:

Typ:
Menge: 2,000 St

**2.1.1.27 Temperaturwächter**
Temperaturwächter
mit Anschlusskabel für Fussbodenheizungen, Anlegethermostat, Einstellbereich 30-90°C, Verwendung bei FBH direkt
am Wärmeerzeuger sowie Kombination mit
Regelsystemen, incl. Metallband. Wird dieeingestellte
Temperatur von 50°C überschritten, schaltet es die
Pumpe ab
um den Fußboden vor Überhitzung zu schützen.

komplett liefern und montieren

Fabrikat:

Typ:
Menge: 2,000 St

##### Abschnitt 2.1.2 Rohrleitungen und Zubehör

*Hinweis*
Rohr- und Pressverbindersystem aus Edelstahl 1.4520
für geschlossene Heizungsanlagen.
Werkstoffe Rohre:  1.4520
Werkstoffe verbinder: 1.4520
Rohrsystem nicht für Trinkwasser zugelassen
Pressverbinder mit nachweisbarer
Unverpresst-undicht-Funktion über den festgelegten
Prüfbereich. Der Hersteller gewährleistet das Erkennen
unverpresster Verbindungen in den folgenden
Druckbereichen:
min. Wasserdruck:  0,1 MPa/ 100 kPa/ 1 bar/ 14,5 PSI
max. Wasserdruck: 0,65 MPa/ 650 kPa/ 6,5 bar/ 94,3 PSI
min. Luftdruck: 22 hPa/ 2,2 kPa/ 22 mbar/ 0,3 PSI
max.Luftdruck: 0,3 MPa/ 300 kPa/ 3 bar/ 43,5 PSI

**2.1.2.1 Rohr wie vorab beschrieben**
Rohr wie vorab beschrieben
nur d18, DN 15

Komplett liefern und montieren
Menge: 45,000 m

**2.1.2.2 Rohr wie vorab beschrieben**
Rohr wie vorab beschrieben
nur d22, DN 20

Komplett liefern und montieren
Menge: 58,000 m

**2.1.2.3 Rohr wie vorab beschrieben**
Rohr wie vorab beschrieben
nur d28, DN 25

Komplett liefern und montieren
Menge: 35,000 m

**2.1.2.4 Rohr wie vorab beschrieben**
Rohr wie vorab beschrieben
nur d35, DN 32

Komplett liefern und montieren
Menge: 211,000 m

**2.1.2.5 Rohr wie vorab beschrieben**
Rohr wie vorab beschrieben
nur d42, DN 40

Komplett liefern und montieren
Menge: 157,000 m

**2.1.2.6 Rohr wie vorab beschrieben**
Rohr wie vorab beschrieben
nur d54, DN 50+

Komplett liefern und montieren
Menge: 75,000 m

**2.1.2.7 Rohr wie vorab beschrieben**
Rohr wie vorab beschrieben
nur d64, DN 60

Komplett liefern und montieren
Menge: 16,000 m

**2.1.2.8 Rohr wie vorab beschrieben**
Rohr wie vorab beschrieben
nur d76,1, DN 70

Komplett liefern und montieren
Menge: 1,000 m

*Hinweis*
Bogen 90°
in allen erforderlichen
Dimensionen egal oder reduziert,
Stahl nichtrostend, Pressanschlüsse, Dichtelemente EPDM

Fabrikat:

Typ:

**2.1.2.9 Bogen wie vorab beschrieben**
Bogen wie vorab beschrieben
nur d18, DN 15

Komplett liefern und montieren
Menge: 45,000 St

**2.1.2.10 Bogen wie vorab beschrieben**
Bogen wie vorab beschrieben
nur d22, DN 20

Komplett liefern und montieren
Menge: 22,000 St

**2.1.2.11 Bogen wie vorab beschrieben**
Bogen wie vorab beschrieben
nur d28, DN 25

Komplett liefern und montieren
Menge: 32,000 St

**2.1.2.12 Bogen wie vorab beschrieben**
Bogen wie vorab beschrieben
nur d35, DN 32

Komplett liefern und montieren
Menge: 52,000 St

**2.1.2.13 Bogen wie vorab beschrieben**
Bogen wie vorab beschrieben
nur d42, DN 40

Komplett liefern und montieren
Menge: 42,000 St

**2.1.2.14 Bogen wie vorab beschrieben**
Bogen wie vorab beschrieben
nur d54, DN 50

Komplett liefern und montieren
Menge: 30,000 St

**2.1.2.15 S-Bogen 90°, I/A wie vorab beschrieben**
S-Bogen 90°, I/A wie vorab beschrieben
nur d22, 3/4"

Komplett liefern und montieren
Menge: 4,000 St

**2.1.2.16 S-Bogen 90°, I/A wie vorab beschrieben**
S-Bogen 90°, I/A wie vorab beschrieben
nur d28, 1"

Komplett liefern und montieren
Menge: 41,000 St

**2.1.2.17 S-Bogen 90°, I/A wie vorab beschrieben**
S-Bogen 90°, I/A wie vorab beschrieben
nur d35, 11/4"

Komplett liefern und montieren
Menge: 68,000 St

**2.1.2.18 S-Bogen 90°, I/A wie vorab beschrieben**
S-Bogen 90°, I/A wie vorab beschrieben
nur d42, 11/2"

Komplett liefern und montieren
Menge: 14,000 St

**2.1.2.19 S-Bogen 90°, I/A wie vorab beschrieben**
S-Bogen 90°, I/A wie vorab beschrieben
nur d54, 2"

Komplett liefern und montieren
Menge: 79,000 St

*Hinweis*
T-Stück 90°
in allen erforderlichen
Dimensionen egal oder reduziert,
Stahl nichtrostend, Pressanschlüsse, Dichtelemente EPDM

Fabrikat:

Typ:

**2.1.2.20 T-Stück, wie vorab beschrieben**
T-Stück, wie vorab beschrieben
nur d1 35, d2 35, d3 35

Komplett liefern und montieren
Menge: 11,000 St

**2.1.2.21 T-Stück, wie vorab beschrieben**
T-Stück, wie vorab beschrieben
nur d1 42, d2 42, d3 42

Komplett liefern und montieren
Menge: 12,000 St

**2.1.2.22 T-Stück, wie vorab beschrieben**
T-Stück, wie vorab beschrieben
nur d1 35, d2 42, d3 42

Komplett liefern und montieren
Menge: 6,000 St

**2.1.2.23 T-Stück, wie vorab beschrieben**
T-Stück, wie vorab beschrieben
nur d1 54, d2 22, d3 54

Komplett liefern und montieren
Menge: 2,000 St

**2.1.2.24 T-Stück, wie vorab beschrieben**
T-Stück, wie vorab beschrieben
nur d1 54, d2 18, d3 54

Komplett liefern und montieren
Menge: 4,000 St

*Hinweis*
Reduzierstück
in allen erforderlichen
Dimensionen egal oder reduziert,
Stahl nichtrostend, Pressanschlüsse, Dichtelemente EPDM

Fabrikat:

Typ:

**2.1.2.25 Reduzierstück, wie vorab beschrieben**
Reduzierstück, wie vorab beschrieben
nur d1 35, d2 28,

Komplett liefern und montieren
Menge: 12,000 St

**2.1.2.26 Reduzierstück, wie vorab beschrieben**
Reduzierstück, wie vorab beschrieben
nur d1 42, d2 35,

Komplett liefern und montieren
Menge: 8,000 St

*Hinweis*
Muffe
in allen erforderlichen
Dimensionen egal oder reduziert,
Stahl nichtrostend, Pressanschlüsse, Dichtelemente EPDM

Fabrikat:

Typ:

**2.1.2.27 Muffe, wie vorab beschrieben**
Muffe, wie vorab beschrieben
nur d1 15

Komplett liefern und montieren
Menge: 5,000 St

**2.1.2.28 Muffe, wie vorab beschrieben**
Muffe, wie vorab beschrieben
nur d1 18

Komplett liefern und montieren
Menge: 4,000 St

**2.1.2.29 Muffe, wie vorab beschrieben**
Muffe, wie vorab beschrieben
nur d1 22

Komplett liefern und montieren
Menge: 4,000 St

**2.1.2.30 Muffe, wie vorab beschrieben**
Muffe, wie vorab beschrieben
nur d1 28

Komplett liefern und montieren
Menge: 12,000 St

**2.1.2.31 Muffe, wie vorab beschrieben**
Muffe, wie vorab beschrieben
nur d1 35

Komplett liefern und montieren
Menge: 25,000 St

**2.1.2.32 Muffe, wie vorab beschrieben**
Muffe, wie vorab beschrieben
nur d1 42

Komplett liefern und montieren
Menge: 26,000 St

**2.1.2.33 Muffe, wie vorab beschrieben**
Muffe, wie vorab beschrieben
nur d1 54

Komplett liefern und montieren
Menge: 11,000 St

*Hinweis*
Übergangsstück
in allen erforderlichen
Dimensionen egal oder reduziert,
Stahl nichtrostend, Pressanschlüsse, Dichtelemente EPDM

Fabrikat:

Typ:

**2.1.2.34 Übergangsstück, wie vorab beschrieben**
Übergangsstück, wie vorab beschrieben
nur d1 18 x 1/2"

Komplett liefern und montieren
Menge: 6,000 St

**2.1.2.35 Übergangsstück, wie vorab beschrieben**
Übergangsstück, wie vorab beschrieben
nur d1 18 x 3/4"

Komplett liefern und montieren
Menge: 4,000 St

**2.1.2.36 Übergangsstück, wie vorab beschrieben**
Übergangsstück, wie vorab beschrieben
nur d1 22 x 1/2"

Komplett liefern und montieren
Menge: 3,000 St

**2.1.2.37 Übergangsstück, wie vorab beschrieben**
Übergangsstück, wie vorab beschrieben
nur d1 22 x 3/4"

Komplett liefern und montieren
Menge: 6,000 St

**2.1.2.38 Übergangsstück, wie vorab beschrieben**
Übergangsstück, wie vorab beschrieben
nur d1 2 x 1"

Komplett liefern und montieren
Menge: 2,000 St

**2.1.2.39 Übergangsstück, wie vorab beschrieben**
Übergangsstück, wie vorab beschrieben
nur d1 28 x 1/2"

Komplett liefern und montieren
Menge: 5,000 St

**2.1.2.40 Übergangsstück, wie vorab beschrieben**
Übergangsstück, wie vorab beschrieben
nur d1 28 x 3/4"

Komplett liefern und montieren
Menge: 8,000 St

**2.1.2.41 Übergangsstück, wie vorab beschrieben**
Übergangsstück, wie vorab beschrieben
nur d1 28 x 1"

Komplett liefern und montieren
Menge: 6,000 St

**2.1.2.42 Übergangsstück, wie vorab beschrieben**
Übergangsstück, wie vorab beschrieben
nur d1 28 x 11/4"

Komplett liefern und montieren
Menge: 2,000 St

**2.1.2.43 Übergangsstück, wie vorab beschrieben**
Übergangsstück, wie vorab beschrieben
nur d1 35 x 1"

Komplett liefern und montieren
Menge: 4,000 St

**2.1.2.44 Übergangsstück, wie vorab beschrieben**
Übergangsstück, wie vorab beschrieben
nur d1 35 x 11/4"

Komplett liefern und montieren
Menge: 12,000 St

**2.1.2.45 Übergangsstück, wie vorab beschrieben**
Übergangsstück, wie vorab beschrieben
nur d1 35 x 11/2""

Komplett liefern und montieren
Menge: 14,000 St

**2.1.2.46 Übergangsstück, wie vorab beschrieben**
Übergangsstück, wie vorab beschrieben
nur d1 42 x 11/4""

Komplett liefern und montieren
Menge: 8,000 St

**2.1.2.47 Übergangsstück, wie vorab beschrieben**
Übergangsstück, wie vorab beschrieben
nur d1 42 x 11/2""

Komplett liefern und montieren
Menge: 6,000 St

**2.1.2.48 Übergangsstück, wie vorab beschrieben**
Übergangsstück, wie vorab beschrieben
nur d1 54 x 2""

Komplett liefern und montieren
Menge: 2,000 St

*Hinweis*
Decken- oder Wanddurchführung in
R-90-Qualität für Heizungswasser gefüllte
Rohrleitungen aus
Heizungsedelstahlrohr zum Schutz des Drempel
(Kniestock).
Rohrhülsen aus Metall in Wand- oder Deckenstärke mit Überstand, mit Ausstopfung aus
Steinwolle A1 (Schmelzpunkt  über 1000 °C),
beidseitig dauerelastischer, rauchdichter
Verschluß und Abdeckrosette aus Kunststoff.
Länge bis 350 mm, gilt auch für 2 x 2
Kälteleitungen(1x Gas,1x
Flüssigkeit) Vom Inverter zu 2 Innengeräten.
in allen erforderlichen Dimensionen
komplett liefern und montieren

**2.1.2.49 R-90-Rohrdurchführung, Rohr DN 40,**
R-90-Rohrdurchführung, Rohr DN 40,
sonst wie zuvor beschrieben
Menge: 4,000 St

**2.1.2.50 R-90-Rohrdurchführung, Rohr DN 50,**
R-90-Rohrdurchführung, Rohr DN 50,
sonst wie zuvor beschrieben
Menge: 2,000 St

**2.1.2.51 Befestigungssystem**
Befestigungssystem
für Rohrunterstützungen, Festpunktkonstruktionen,
Gleitlager usw. in den Technikzentralen,
Schächten und an den Rohrleitungstrassen aus St 37-2, feuerverzinkt in Form
von Montageschienen, Haltern, Bodenplatten, Knotendreiecken, Fertigkonsolen und
Streben, einschl. der dazugehörigen und
im Preis  einbezogenen Befestigungs-
und Kleinteile, wie Schrauben, Muttern,
Scheiben, Federn, Dübeln usw., Rohrschellen, schalldämmende Materialien zur
Schallentkopplung, erforderliche Bohrungen ggf. mit statischem Nachweis.
Schnittkanten werden vor Ort mit Kaltzinkanstrich korrosionsgeschützt.

In allen erforderlichen Ausführungen
komplett liefern und montieren
Menge: 68,000 kg

##### Abschnitt 2.1.3 Rohrleitungsdämmung

*Hinweis*
Rohrdämmung für Heizungsleitungen
in Schächten, Mauerschlenzen, Zwischendecken und
anderen verdeckten Bereichen, bestehend aus:

Mineralfaserschalen mit reiner Alufolie
kaschiert, Raumgewicht 90 bis 100 kg/m3.

Die Schalen sind um das Rohr gelegt, die Fu-
gen und Stöße mit 100 mm breitem Alu-Klebe-
band diffusionsdicht geklebt und zusätzlich mit verzinktem Eisendraht,
Durchmesser 0,65 mm 5x pro Meter
umwickelt.

Die Wärmeleitfähigkeit der Dämmstoffe
darf bei +20 grd.C den Wert 0,035 W/m2 K
nicht überschreiten. Maßgebend ist das GEG.
Es dürfen nur korrosionsgeschützte Verbindungselemente verwendet werden.
Die Ausführung erfolgt nach den entspr.
AGI-Arbeitsblättern.

Enthalten sind:

- Farbkennzeichnungsringe nach DIN 2403
  nach Absprache mit der Bauleitung anzubringen.
- Zuschläge für Wärmedämmung an Formteilen
  im Rohrnetz sowie für alle Sondermaßnahmen
  z.B. Ausschnitte, Paßstücke, Abkantungen,
  Abflachungen, Endausbildungen, Stützen,
  Knicke, Einsätze,Blenden, Konen,
  Manteleinschnürungen, Übergangsstücke,
  Durchdringungen ect.

Ummantelung und Dämmstoffdicke nach
Zeichnungsangabe
des Planungsbüros.

Dämmung Alu-kaschiert
komplett liefern und montieren.

Fabrikat:

Typ:

**2.1.3.1 Dämmung**
Dämmung
Alu-kaschiert, Rohr DN 15, 20 mm

stark, sonst wie zuvor beschrieben.
Menge: 49,000 m

**2.1.3.2 Dämmung**
Dämmung
Alu-kaschiert, Rohr DN 20, 20 mm

stark, sonst wie zuvor beschrieben.
Menge: 66,000 m

**2.1.3.3 Dämmung**
Dämmung
Alu-kaschiert, Rohr DN 25, 30 mm

stark, sonst wie zuvor beschrieben.
Menge: 61,000 m

**2.1.3.4 Dämmung**
Dämmung
Alu-kaschiert, Rohr DN 32, 40 mm

stark, sonst wie zuvor beschrieben.
Menge: 225,000 m

**2.1.3.5 Dämmung**
Dämmung
Alu-kaschiert, Rohr DN 40, 40 mm

stark, sonst wie zuvor beschrieben.
Menge: 168,000 m

**2.1.3.6 Dämmung**
Dämmung
Alu-kaschiert, Rohr DN 50, 50 mm

stark, sonst wie zuvor beschrieben.
Menge: 87,000 m

**2.1.3.7 Dämmung**
Dämmung
Alu-kaschiert, Rohr DN 60, 80 mm

stark, sonst wie zuvor beschrieben.
Menge: 20,000 m

**2.1.3.8 Dämmung**
Dämmung
Alu-kaschiert, Rohr DN 70, 80 mm

stark, sonst wie zuvor beschrieben.
Menge: 1,000 m

*Hinweis*
Dämmung von Heizwasserarmaturen
mit Kappen aus Kunststoff, leicht abnehmbar
leichtes Öffnen und Schließen bei Reparaturen durch
Klemmbügel,

Dämmstoff:  Polyurethan-Hartschaum
Raumgewicht:  ca. 80 Kg/m3
Temperaturbeständigkeit:  120 °C
Baustoffklasse:  B2

Mit erforderlichen Ausschnitten für Spindel,
Entleerungs- und Anzeigeeinrichtungen an der
Armatur.

Dämmung in allen erforderlichen Ausführungen
liefern und montieren.

Fabrikat:

Typ:

**2.1.3.9 Dämmkappen für Armaturen DN 15, sonst wie vor beschrieben.**
Menge: 10,000 St

**2.1.3.10 Dämmkappen für Armaturen DN 20, sonst wie vor beschrieben.**
Menge: 8,000 St

**2.1.3.11 Dämmkappen für Armaturen DN 25, sonst wie vor beschrieben.**
Menge: 10,000 St

**2.1.3.12 Dämmkappen für Armaturen DN 32, sonst wie vor beschrieben.**
Menge: 9,000 St

**2.1.3.13 Dämmkappen für Armaturen DN 40, sonst wie vor beschrieben.**
Menge: 8,000 St

**2.1.3.14 Dämmkappen für Armaturen DN 50, sonst wie vor beschrieben.**
Menge: 2,000 St

**2.1.3.15 UV und Wetterschutz**
UV und Wetterschutz
für die außenliegende gedämmte Leitung von und zur WP
und
Gas und Flüssigkeit als Fertigleitung Kälte
zur Wetterbeständigen und dauerhaften Verkleidung der
Dämmung
Materialrollen aus Polyisobutylen verwendet.
Breiten:  je nach Bedarf: 70 mm, bis 560 mm
Länge:  ca. 10 m je Rolle
Verarbeitungstemperatur: + 5°C bis + 40° C
Temperaturbeständigkeit: - 40° C bis + 100° C
Brandklasse: E (B2) (DIN EN ISO 11925-2 / DIN EN ISO
13501-1/ DIN 4102)
Haltbarkeit: nach DIN 16726 (DIN EN ISO 20811) UV
Verbindund erfolgt durch Selbstverschweißung
Verlegung nach Herstellerangaben,

komplett liefern und verlegen.

Fabrikat:

Typ:
Menge: 28,000 m²

#### Untertitel 2.2 Regenerativ Wärmepumpe

**2.2.1 Reversible Heizungswärmepumpe zur Dachaufstellung**
Reversible Heizungswärmepumpe zur Dachaufstellung

Leistungsgeregelte Wärmpumpe zum Heizen und Kühlen für
Außenaufstellung mit wandmontierten Wärmepumpenmanager
zur Integration in ein LAN-Netzwerk und Steuerung über
App Lüfter für leises
Luftgeräusch und frei schwingender
Verdichtergrundplatte zur Körperschallentkopplung. Hohe
COP Zahlen durch Hochleistungsverdampfer,
elektronisches Expansionsventil, EC-Lüfter zur
Anpassung des Luftvolumenstroms, lastabhängigen
Optimierung der Verdichterdrehzahl.
Betriebssicherheit für die Nutzung des
Kältemittels R290(Propan) durch Überwachung des
Kältekreises mit selbstoptimierender Abtauung und im
Gerät integriertes Sicherheitskonzept mit Propan-
Sensor, um im Fehlerfall die Wärmepumpe zu sperren und
das Eindringen von Kältemittel ins Gebäude zu
verhindern. Die aufstellungsabhängige
Sicherheitsbereich ist dringend einzuhalten.1.80 m um
die WP,
von allen Seiten.Beachte auch den nächsten Absatz zur
Wandaufstellung.
Der integrierte Wärmemengenzähler
ermittelt Wärmemenge für das Heizen. Einfache und
schnelle
Montage möglich.
durch die Möglichkeit zur wandnahen Aufstellung mit
einem minimalen Wandabstand von 0,8 m auf der
Ansaugseite. Hydraulischer Anschluss an der
Geräterückseite, vor Ort ohne zusätzliches Zubehör
umbaubar zum Anschluss von unten mit integriertem
Schutz gegen das Eindringen von Nagetieren.
Universalbauweise mit flexiblen
Erweiterungsmöglichkeiten.
·
·
Bei einer Außentemperatur von -10 °C kann eine maximale
Vorlauftemperatur von 70 °C erreicht werden. Bei der
stillen Kühlung über Flächenheiz/-kühl-Systeme ist der
Raumtemperaturregler mit Feuchtesensor und
ein gemischter Heizkreis erforderlich, um die
Vorlauftemperatur in Abhängigkeit der Lufttemperatur
und Feuchte eines Referenzraumes zu regeln um
Schwitzwasserbildung zu verhindern.
Schmutzfänger und sensorische Durchflussmessung zur
Absicherung des minimalen und maximalen
Heizwasserdurchsatzes integriert. Vor- und
Rücklauffühler integriert; Außenfühler im
Lieferumfang. Die elektrische Verbindung zwischen der
im Gebäude zu montierenden Regelung und der
Außeneinheit erfolgt über ein nicht im Lieferumfang
enthaltenes geschirmtes 2-adriges Datenkabel (z.B. LiYY
2x0,6 mm² oder J-Y(ST)Y..LG2x2x0,8mm²).
Datenkabel ist vom Elt Planer mit aufgenommen.

Technische Daten:
Untere Einsatzgrenze Wärmequelle: -22 °C
Obere Einsatzgrenze Wärmequelle: +40 °C
max. Vorlauftemperatur: 70 °C
Heizleistung / COP A7/W35: 19 kW / 5,0
Heizleistung / COP A2/W35: 6,8 kW / 4,7
Heizleistung max. / COP A2/W35: 17,4 kW / 3,7
Heizleistung max. / COP A-7/W35: 19,6 kW / 2,8
Kühlleistung max. / EER A35/W18: 17,6 kW / 3,7
Schallleistungspegel ErP: 50,7 dB(A)
Schalldruckpegel in 10 m: 23 dB(A)
Breite x Höhe x Tiefe: ca.1800 x ca.1500 x ca.900 mm
Masse: ca. 375 kg
Kältemittel /-menge: R290 / 2,5 kg
Anschluss-Spannung: 3/PE ~400 V, 50 Hz

Wärmepumpenmanager
zur Überwachung und Fernsteuerung eines
Wärmepumpensystems mit nutzbaren
Regelfunktionen. Zeitgesteuerte Absenkung und Erhöhung
der Heizungskennlinien,
mit der Möglichkeit zur Nacherwärmung über
eine Heizpatrone im Pufferspeicher (9 KW)
über 0-10V-Signal und Schaltkontakt.
Automatisiertes
Programm zum gezielten Trockenheizen des Estrichs.
Flexible Nutzung der Regelfunktionen.
Anschluss-Platinen mit farblich codierten Steckern:
LAN Anschluss zur Kommunikations- und
Fernüberwachungsmöglichkeit über eine App,
Außenfühler (R1, ) und
Anforderungsfühler (R2.2) im Lieferumfang
enthalten

Komplett liefern und montieren

Fabrikat:

Typ:
Menge: 1,000 St

**2.2.2 Reversible Heizungswärmepumpe zur Dachaufstellung**
Reversible Heizungswärmepumpe zur Dachaufstellung
Leistungsgeregelte Wärmpumpe zum Heizen und Kühlen für
Außenaufstellung mit wandmontierten Wärmepumpenmanager
zur Integration in ein LAN-Netzwerk und Steuerung über
die
App-Lüfter für natürlich leises Luftgeräusch und frei
schwingender Verdichtergrundplatte zur
Körperschallentkopplung. Hohe COP Zahlen durch
Hochleistungsverdampfer, elektronisches
Expansionsventil,
EC-Lüfter zur Anpassung des Luftvolumenstroms,
lastabhängige Optimierung der Verdichterdrehzahl.
Betriebssicherheit für die Nutzung des Kältemittels
R290(Propan) durch Überwachung des Kältekreises mit
selbstoptimierender Abtauung und im Gerät integriertes
Sicherheitskonzept mit Propan-Sensor, um im Fehlerfall
die
Wärmepumpe zu sperren und das Eindringen von
Kältemittel
ins Gebäude zu verhindern. Der aufstellungsabhängige
Sicherheitsbereich ist dringend einzuhalten. 1,80 m um
die WP
von allen Seiten..Beachte auch den nächsten Absatz zur
Wandaufstellung.
Der integrierte Wärmemengenzähler ermittelt die
Wärmemenge
für das Heizen. Einfache und schnelle Montage durch die
Möglichkeit zur wandnahen Aufstellung auf dem Dach, mit
einem minimalen Wandabstand von 0,8 m auf der
Ansaugseite.
Hydraulischer Anschluss an der Geräterückseite, vor
Ort ohne
zusätzliches Zubehör umbaubar zum Anschluss von unten
mit
integriertem Schutz gegen das Eindringen von
Nagetieren.
Universalbauweise mit flexiblen
Erweiterungsmöglichkeiten.
Bei einer Außentemperatur von -10 °C kann eine maximale
Vorlauftemperatur von 70 °C erreicht werden. Bei der
stillen
Kühlung über Flächenheiz/-kühl-Systeme ist der
Raumtemperaturregler mit Feuchtesensor und ein
gemischter
Heizkreis erforderlich, um die Vorlauftemperatur in
Abhängigkeit
der Lufttemperatur und Feuchte eines Referenzraumes zu
regeln, um Schwitzwasserbildung zu verhindern.
Schmutzfänger und sensorische Durchflussmessung zur
Absicherung des minimalen und maximalen
Heizwasserdurchsatzes integriert. Vor- und
Rücklauffühler
integriert; Außenfühler im Lieferumfang enthalten.
Die elektrische Verbindung zwischen der im Gebäude zu
montierenden regelung und der Außeneinheit erfolgt
über ein
nicht im Lieferumfang enthaltenes geschirmtes 2-adriges
Datenkabel (z.B. LIYY 2 x 0,6 mm² oder J-Y(ST)Y..LG2 x
2 x
0,8 mm²). Datenkabel ist vom Elt Planer mit
aufgenommen.

Technische Daten:
Untere Einsatzgrenze Wärmequelle: -22 °C
Obere Einsatzgrenze Wärmequelle: +40 °C
max. Vorlauftemperatur: 70 °C
Heizleistung / COP A7/W35: 7,5 kW / 5,3
Heizleistung / COP A2/W35: 6,6 kW / 4,0
Heizleistung max. / COP A2/W35: 13,1 kW / 3,5
Heizleistung max. / COP A-7/W35: 14,1 kW / 2,7
Kühlleistung max. / EER A35/W18: 16,1 kW / 3,4
Schallleistungspegel: 54 dB(A)
Schalldruckpegel in 10 m: 26 dB(A)
Breite x Höhe x Tiefe: ca.1420 x ca.1115 x ca.600 mm
Masse: ca.250 kg
Kältemittel /-menge: R290 / ca.2,00 kg
Anschluss-Spannung: 3/PE ~400 V, 50 Hz

Wärmepumpenmanager zur Überwachung und Fernsteuerung
eines Wärmepumpensystems mit nutzbaren Regelfunktionen.
Zeitgesteuerte Absenkung und Erhöhung der
Heizungskennlinien, mit der Möglichkeit zur
Nacherwärmung
über eine Heizpatrone im Pufferspeicher (9 KW),
über 0-10V-Signal und Schaltkontakt. Automatisiertes
Programm zum gezielten Trockenheizen des Estrichs.
Flexible
Nutzung der Regelfunktionen. Anschluss-Platinen mit
farblich
codierten Steckern.
LAN Anschluss zur Kommunikations- und
Fernüberwachungsmöglichkeit über eine App,
Außenfühler (R1) und Anforderungsfühler (R2) im
Lieferumfang
enthalten.

Komplett liefern und montieren

Fabrikat:

Typ:
Menge: 1,000 St

**2.2.3 Heizungsumwälzpumpe für den Erzeugerkreis**
Heizungsumwälzpumpe für den Erzeugerkreis
Energieeffiziente Heizungsumwälzpumpen
zur Sicherstellung des Mindestheizwasserdurchsatzes
durch die Wärmepumpe, Stichmaß 180 mm, inkl.
Pumpenstecker zur einfachen Montage der elektrischen
Verbindungsleitungen; Anschlussspannung 1/N/PE ~230 V,
50 Hz; Koppelrelais zum Schutz des Wärmepumpenmanagers
vor hohen Anlaufströmen der Effizienz-Umwälzpumpen im
Lieferumfang.
Förderhöhe 9,0 m bei einem Volumenstrom von 2,8 m³/h; 3
Drehzahlstufen einstellbar.

Nennweite: DN 32
Masse: 4,0 kg
Förderhöhe max. 9,0 m
Volumenstrom: 2,8 m³/h

Komplett liefern und montieren

Fabrikat:

Typ:
Menge: 2,000 St

**2.2.4 Dachaufständerung mit Ballastierungsset**
Dachaufständerung mit Ballastierungsset
für zuvor genannten Wärmepumpen. Bei Verwendung auf
bituminösen Dichtbahnen müssen Vorkehrungen gegen
übermäßige Erhitzung getragen werden. Dies kann
z.B.durch
Bekiesung oder Verwendung einer allseitig umlaufenden
ca.
8-10 cm überstehenden Bautenschutzmatte unter dem
Montagefuß erfolgen. Bautenschutzmatte wird im Gewerk
Dachdeckerarbeiten mit ausgeschrieben.

Aufständerung komplett liefern und montieren

Fabrikat:

Typ:
Menge: 2,000 St

**2.2.5 Die elektrische Verbindung zwischen der im**
Die elektrische Verbindung zwischen der im
Gebäude(Technikraum) zu montierenden Regelung und der
Außeneinheit der beiden Wärmepumpen mit
geschirmtes 2-adriges Datenkabel (z.B. LiYY 2x0,6 mm²
oder
J-Y(ST)Y..LG2x2x0,8mm²).

Datenkabel komplett liefern und beidseitig auflegen
Menge: 41,000 m

**2.2.6 Wärmepumpenmanager**
Wärmepumpenmanager
Die beiden Wärmepumpen können in einer
Parallelschaltung
geregelt werden, um die benötigte
Heiz- und Kühlleistung bedarfsgerecht zur Verfügung zu
stellen.
Der Regler verbindet die zentrale
Steuerung von Heizen und Kühlen
Die Inbetriebnahme des Reglers
erfolgt zwingend durch einen kompetenten Kundendienst
Berücksichtigung einer gleichmäßigen Auslastung der Ver
dichter
Dynamische Eingabemenüs mit unterschiedlichen Ebenen
für
den Fachmann sowie dem Eigentümer und Benutzer der
Anlage.
Regelung von bis zu drei zentralen Heizkreisen möglich.
Weitere gemischte Heizkreise können über die einzelnen
Wärmepumpen geregelt werden.
Zentrale Umschaltung der Betriebsmodi Winter, Sommer.
Automatische Betriebsmodusumschaltung.
Zentrale Erfassung des Außentemperaturwerts.
Übermittlung an die Wärmepumpenmanager der einzelnen
Wärmepumpen.
Schnittstellen; 0-10V
Sollwertvorgabe;
Lokale Netzwerk-Anbindung über das Sonderzubehör
Erweiterungsmodule immer möglich.

Liefern und Inbetriebnahme

Fabrikat:

Typ:
Menge: 1,000 St

**2.2.7 Kugelgelagerte Kranösen für Transport**
Kugelgelagerte Kranösen für Transport
sowie Einbringung von Luft-Wasser-Wär-
mepumpen, wie ausgeschrieben.

Befestigung an der Oberseite des Ge-
häuses der Wärmepumpe.
Die Kranösen können nach Installation
der Wärmepumpe demontiert werden.

Technische Daten:

Maße:  160 x 125 x 45 mm
Masse: 1,2 kg
Inhalt:  4 Stück

Komplett liefern und montieren
Menge: 1,000 St

**2.2.8 Bodenbefestigungsset zur Befestigung der Wärmepumpen**
Bodenbefestigungsset zur Befestigung der Wärmepumpen
auf dem Dach.

Bestehend aus 4 Be-
festigungswinkeln inklusive Montageschrauben zur Befestigung an der Wärmepumpe.

Komplett liefern und montieren

Fabrikat:

Typ:
Menge: 2,000 St

**2.2.9 Kondensatablaufheizung**
Kondensatablaufheizung
passend für ausgeschriebene Luft/Wasser-Wärmepumpen .
Selbstregulierendes Heizband zur Beheizung des Kondensatablaufs einer außen
aufgestellten Luft/Wasser-Wärmepumpe
Der auf die Verlegung in der Wärmepumpe
vorkonfektionierte und mit Klemmenkontakten beschriftete Kaltleiter ist zum
Anschluss im Schaltkasten vormontiert,
die Verlegung des Heißleiters erfolgt
direkt im Kondensatablauf.

Technische Daten:
Länge: 2,5 m
Heizleistung: 25 W/m
inkl. Thermostat (On/Off. 5/15°C)
Temperaturbereich: -55°C bis 85°C
Anschluss: 1/N/PE ~230V
Maße: ca.1500 x ca.12 x ca.6 mm
Masse: 0,6 kg

Komplett liefern, montieren und anschließen

Fabrikat:

Typ:
Menge: 2,000 St

*Hinweis*
Ölprotektor Wanne zum Aufstellen auf dem Dach
für die beiden Wärmepumpen,
ca. Abmessungen der Wärmepumpen
1. WP Breite: ca.1420 mm, Tiefe: ca.600 mm
2. WP Breite: ca.1800 mm, Tiefe: ca. 885 mm

Ölprotektor Wannen passend zu den Abmessungen der
Wärmepumpen.
Werkstoff: Edelstahl 1.4301, Schweißungen nach DIN EN
ISO
9606-1
Mit Laubschutzgitter, Heizkit mit Heizmatten und
Heither 3.0 für
den Wärmepumpenbetrieb.
Die Aufstellung, Anschluß und Betrieb der
Ölprotektoren und
Komponenten müssen innerhalb der Einsatz- und
Betriebsbedingungen gemäß Anleitung erfolgen und den
geltenden regionalen Vorschriften entsprechen.

Die Kondensatwanne ist zu erden. Der Elektroplaner ist
informiert.

Die anderen Sicherheitshinweise, die dem Produkt
beiliegen sind unbedingt zu beachten. Bei Fragen bitte
die
Bauleitung kontaktieren

**2.2.10 Ölprotektor wie vorab beschrieben**
Ölprotektor wie vorab beschrieben
für die oben ausgeschriebene Wärmepumpe
Abmessungen Wanne:  L 1700 mm, H: 50 mm, B: 850 mm
Wannenfläche:  !,45 m²

komplett liefern und montieren
Menge: 1,000 St

**2.2.11 Laubschutzgitter für 50 mm Protektorhöhe**
Laubschutzgitter für 50 mm Protektorhöhe
Abmessungen:(LxBxH): 1700 x 850 x 50 mm,
Empfohlen bei Verschmutzungsgefahr durch in den
Protektor
fallendes Laub, dass die Abscheider verstopfen könnte.
Durch das Laubschutzgitter wird zusätzlich
angeschwemmtes
Laub aus dem Bereich des Abscheiders fern gehalten.
Material: Edelstahl Schweißgitter, 1.4301

komplett liefern und montieren
Menge: 1,000 St

**2.2.12 Ölprotektor wie vorab beschrieben**
Ölprotektor wie vorab beschrieben
für die oben ausgeschriebene Wärmepumpe
Abmessungen Wanne:  L 2000 mm, H: 50 mm, B: 1000 mm
Wannenfläche:  2,00 m²

komplett liefern und montieren
Menge: 1,000 St

**2.2.13 Laubschutzgitter für 50 mm Protektorhöhe**
Laubschutzgitter für 50 mm Protektorhöhe
Abmessungen:(LxBxH): 2000 x 1000 x 50 mm,
Empfohlen bei Verschmutzungsgefahr durch in den
Protektor
fallendes Laub, dass die Abscheider verstopfen könnte.
Durch das Laubschutzgitter wird zusätzlich
angeschwemmtes
Laub aus dem Bereich des Abscheiders fern gehalten.
Material: Edelstahl Schweißgitter, 1.4301

komplett liefern und montieren
Menge: 1,000 St

**2.2.14 Frostschutzthermostat**
Frostschutzthermostat
das Frostschutzthermostat erfasst die
Umgebungstemperatur
und den Pegelstand des Wassers/Eis in der Wanne.
Steigt der
Pegelstand aufgrund von Eisbildung in dem Protektor an,
schaltet das Thermostat die Heizung frei um abzutauen.
Steigt
der Pegelstand aufgrund eines verstopften Ablaufs zu
stark an,
löst das System einen Alarm über einen potentialfreien
Kontakt
aus.
Technische Daten:
- Schutzart IP66
- Gehäuse Abm.B x H xT 122 x 120 x 65 mm
- Kompaktbauweise mit integrierter Steuerung
- Anschlüsse für die Spannungsversorgung 230 VAC,
- incl. Feuchtesensor, Temperatursensor,
Elektroheizung und
  Störmeldekontakt.
- Das Gerät ist intern mit einer 10 A Schmelzsicherung
  abgesichert.
- Der Potentialfreie Störmeldekontakt kann mit 230VAC
oder mit
  Kleinspannung beschaltet werden
- Max. Strom 2A(AC3)
- mit integriertem Feuchtesensor
- Störmeldekontakt

komplett liefern und montieren

gew. Fabrikat:

Typ:
Menge: 2,000 St

**2.2.15 Silikonheizmatte selbstklebend bis 180°C**
Silikonheizmatte selbstklebend bis 180°C
Techn. Daten:
Maße: 2000 x 900 mm(+-1mm)
selbsklebend, 10 m, 3-adriges Anschlußkabel Mitte
kurze Seite
Schutzerde mit STB 50°C
240 VAC / 1.350 W, Schutzart IP 65.

komplett liefern und montieren

Gew. Fabrikat:

Typ:
Menge: 1,000 St

**2.2.16 Silikonheizmatte selbstklebend bis 180°C**
Silikonheizmatte selbstklebend bis 180°C
Techn. Daten:
Maße: 1700 x 900 mm(+-1mm)
selbsklebend, 10 m, 3-adriges Anschlußkabel Mitte
kurze Seite
Schutzerde mit STB 50°C
230 VAC / 1080 W, Schutzart IP 65.

komplett liefern und montieren

Gew. Fabrikat:

Typ:
Menge: 1,000 St

**2.2.17 Doppelbalg-Gummikompensator zur Körper-**
Doppelbalg-Gummikompensator zur Körperschallentkopplung vom Heizsystem.

Technische Daten:
Nennweite: DN32
Anschlüsse: 1 1/4" Innengewinde
Material Doppelbalg: EPDM
Lieferumfang: 2 Stück

Komplett liefern und montieren

Fabrikat:

Typ:
Menge: 2,000 St

**2.2.18 Steuerungseinheit für Heizungsanlagen,**
Steuerungseinheit für Heizungsanlagen,
ermöglicht eine effiziente Regelung von Heizsystemen.
Die Steuerungseinheit bietet erweiterte Funktionen zur
Temperaturkontrolle und sorgt für einen
energieeffizienten
Betrieb.

komplett liefern und montieren

Fabrikat:

Typ:
Menge: 1,000 St

**2.2.19 Kabel CANbus 30m 2 x 2 x 0,75mm²**
Kabel CANbus 30m 2 x 2 x 0,75mm²
Für Luft/Split-Wärmepumpen

Verkabeln und auflegen
Menge: 2,000 St

**2.2.20 Hocheffizienz Nassläuferpumpe zur Si-**
Hocheffizienz Nassläuferpumpe zur Si-
cherstellung d. Mindestheizwasserdurchsatzes durch die Wärmepumpe, als Heizkreispumpe. 3 Drehzahlstufen fest hinterlegt, Temperaturbereich des Fördermediums +5 bis +95 C,
Stichmaß 180 mm, Anschluss G 1 1/2",
Anschlussspannung L/N/PE 230 V, 50 Hz.
Relais zur Entkoppelung von Regler und
Umwälzpumpe im Lieferumfang. Erfüllt die
Anforderungen gem.Richtlinie
(EEI kleiner/gleich 0,23).
Förderhöhe 9,0 m bei einem Volumenstrom
von 2,8 m³/h, delta p-v bzw. delta p-c
einstellbar.
Temperaturbereich des Fördermediums:
-10 bis 95° C.

komplett liefern und montieren

Fabrikat:

Typ:
Menge: 1,000 St

**2.2.21 Hocheffizienzumwälzpumpe mit integrier-**
Hocheffizienzumwälzpumpe mit integrierter Leistungsregelung.
Einsetzbar als Primärpumpe (M16).

Ebenfalls einsetzbar als Heizkreispumpe.

Inklusive Netz- und Steuerkabel (1,5 m).
Relais zur Entkopplung von Steuer- und
Lastkreis, inkl. Sockel und Haltebügel.

Technische Daten:
Temperatur Fördermedium: -10 C bis 110 C
Temperatur Umgebung: -10 C bis 40 C
Stichmaß: 180 mm
Anschlussspannung: 230 V
Maximale Förderhöhe: 11 m (bis 4,8 m³/h)
Maximale Fördermenge: 10 m³/h
Stichmaß: 180 mm, 120-32 PK

Regelungsarten: Differenzdruck konstant
(#p-c) oder variabel (#p-v)
Externe Drehzahlverstellung:
Über Pulsweitenmodulation (PWM)

komplett liefern und montieren

Fabrikat:

Typ:
Menge: 2,000 St

**2.2.22 Kombinierbare Baugruppe DN 32 mit Isolierscha-**
Kombinierbare Baugruppe DN 32 mit Isolierschalen als Speicherladung für den Pufferspeicher.
Einsetzbar für einen Heizwasserdurchfluss
bis max.V = 3,5 m3/h, H =7,5 mWs
Bestehend aus zwei Kugelhähnen
mit Rückschlagventil, 2 integrierten
Thermometern, Pumpenkugelhahn, Isolierschalen, Einbaumöglichkeit für Umwälzpumpe, Stichmaß 180 mm,

Komplett liefern und montieren

Fabrikat:

Typ:
Menge: 1,000 St

**2.2.23 Kesselsicherheitsgruppe 1", bis 50 KW, 3 bar,**
Kesselsicherheitsgruppe 1", bis 50 KW, 3 bar,
bestehend aus :
Manometer, Sicherheitsventil 3/4", und Automatischen
Entlüfter
mit Isolierung.

komplett liefern und montieren

Fabrikat:

Typ:
Menge: 2,000 St

**2.2.24 Kappenventil für Membran-**
Kappenventil für Membran-
Druckausdehnungsgefäße in geschlossenen
Heizungs- und Kühlwasseranlagen. Mit
einer gegen unbeabsichtigtes Schließen
gesicherten Absperrung und einer
Entleerung gemäß DIN EN 12828, TÜV-
geprüft.
Typ: SU R 3/4' x 3/4'

Max. zul. Betriebstemperatur: 120 'C
Max. zul. Betriebsüberdruck: 10 bar
Anschluss: G 3/4'

komplett liefern und montieren

Fabrikat:

Typ:
Menge: 2,000 St

**2.2.25 Membran-Druckausdehnungsgefäß für**
Membran-Druckausdehnungsgefäß für
geschlossene Heiz- und
Kühlwassersysteme. N35, 4 bar, grau.
Gefässe sind gebaut
nach DIN EN 13831. Zulassung gemäß
Richtlinie für Druckgeräte 2014/68/EU. -
langlebige Epoxidharzbeschichtung -nicht
tauschbare Halbmembran nach DIN EN 13831
-ab 35 Liter stehend -für
Frostschutzmittelzusatz mindestens 25
bis 50 % -mit Gewindeanschlüssen -max.
zulässige Systemtemperatur 120°' C
zulässige Betriebstemperatur  70°'C

Hinweis: Keine Bewilligungspflicht gemäß
Schweizer Richtlinie SWKI HE301-01 und
SVTI bei (PSV * VN <= 3000 bar * Liter).

komplett liefern und montieren

Fabrikat:

Typ:
Menge: 2,000 St

**2.2.26 Anlagencheck einer Heizungswärmepumpe von 21 kW**
Anlagencheck einer Heizungswärmepumpe von 21 kW
bis 35 kW durch
den autorisierten Systemtechnik-Kundendienst
Einstellung Regel- und Bedieneinheit Heizen/Kühlen
Verdrahtungsüberprüfung Wärmepumpenmanager
Heizen/Kühlen
Überprüfung der Wärmequelle
Überprüfung der hydraulischen Einbindung
Messung der Wärmequelle und der Anlagenkennwerte
Überprüfen des Motorschutzes
Überprüfen vorhandener Schmutzfänger
Prüfung des Kondensatablaufes
Regler-Einweisung für Heizen
Erstellung eines Protokolls
einschließlich Fahrtkosten
Menge: 2,000 St

**2.2.27 Komfort-Paket für eine Heizungs-Wärmepumpe 21-35kW**
Komfort-Paket für eine Heizungs-Wärmepumpe 21-35kW
(Voraussetzung: erfolgreich durchgeführter
Anlagencheck)
Leistungsumfang:
Wartung im 4. Betriebsjahr
Garantieverlängerung von 2 auf 5 Jahre möglich
Menge: 2,000 St

**2.2.28 Konfiguration Masterregler**
Konfiguration Masterregler
Dienstleistung zur Konfiguration des Masterreglers und
der im Verbund installierten
Wärmepumpen. Im Rahmen der Masterreglerkonfiguration er
folgt eine Überprüfung der
Netzwerkverbindung sowie der Konfiguration des WPM
und angeschlossenen Reglers. Nach erfolgter
Installation erfolgt
ein Testlauf des gesamten
Netzwerkverbundes.
Menge: 1,000 St

**2.2.29 Intelligente Raumtemperaturregelung, erforderlich für Kühlung,**
Intelligente Raumtemperaturregelung, erforderlich für
Kühlung,
Unterputz
kommt bei Raumtemperaturregelung zum
Einsatz. Es können pro Heizkreis bis zu
10 Räume mit jeweils einem Regler ausgestattet werden. Durch die Referenzraumregelung in mehreren Räumen wird höchste
Effizienz bei max. Komfort erreicht. Der
Regler kann bei Wärmepumpen mit Wärmepumpenmanager eingesetzt werden.
- Spannungsversorgung 230 V Wechselstrom
  (2-adrig) mit Busverbindung (2-adrig abgeschirmt)
- Digitaler Schaltausgang für die An-
  steuerung von Stellantrieben (230 V)
Funktionen:
- Einsatz zum Heizen und stillen Kühlen
  möglich
- Erfassung und Anzeige von Raumtemperatur und Feuchte
- Verstellung der Raumsolltemperatur
- Verstellung der Betriebsmodis Auto -
  Kühlen - Schnellheizfunktion
Unterputzausführung
-
Für aus geschriebene Wärmepumpen geeignet.

Abmessungen B x H x T:  ca.86 x ca.86 x ca.28 mm

komplett liefern und montieren

Fabrikat:

Typ:
Menge: 1,000 St

**2.2.30 Temperaturfühler**
Temperaturfühler
NTC-10M mit Metallhülse
zum Anschluss an den Wärmepumpenmanager
mit abnehmbarem Bedienteil.
Einsetzbar als Anlegefühler für gemischte Heizkreise, als Vorlauf- bzw. Speicherfühler für die Betriebsart "Bivalent
regenerativ" sowie als Warmwasser- und
Raumtemperaturfühler (Einbau in bauseitiges Wandgehäuse).
Durchmesser 6 mm, Anschlussleitung 6 m.

komplett liefern und montieren

Fabrikat:

Typ:
Menge: 2,000 St

**2.2.31 Pufferspeicher, Speicherinhalt 954 Liter**
Pufferspeicher, Speicherinhalt 954 Liter
in stehender zylindrischer Stahlblechausführung. Zur Kombination mit Wärmepumpen. Spezieller Anschluss mit Einströmtrichter zur Strömungsberuhigung. Klemmlaschen für die Fühlermontage.
Wärmeschutz aus abnehmbaren Halbschalen
(70 mm PU-Hartschaum) mit Folienmantel
auf Weichschaumunterlage.
----------------------------------------
EU-RICHTLINIE FÜR ENERGIEEFFIZIENZ
Energieeffizienzklasse:  C
Energieeffizienzklassen-
  Spektrum:  A+ -> F
Warmhalteverlust:  137,0 W
Speicherinhalt:  954 l
Anschlüsse Heizung:  4 x G 1 1/2 (IG)
Abmessungen:
Durchm. ohne Wärmeschutz:  ca 790 mm
Durchm. mit Wärmeschutz:  ca. 960 mm
Höhe mit Wärmeschutz:  ca.2255 mm
Masse mit Wärmeschutz:  ca.  140 kg
Max. Betriebsüberdruck:  3 bar
Max. Betriebstemperatur:  95°C

komplett liefern und montieren

Fabrikat:

Typ:
Menge: 1,000 St

**2.2.32 Verlängerungsset zum Entlüften des Spei-**
Verlängerungsset zum Entlüften des Speichers außerhalb des Wärmeschutzes. Flexrohr mit Anschluss R 3/4 zum Anschluss
an die Muffe im Speicherdeckel inklusive
Ventil.

komplett liefern und montieren

Fabrikat:

Typ:
Menge: 1,000 St

**2.2.33 Thermometer mit Analoganzeige inklusive**
Thermometer mit Analoganzeige inklusive
Viertelkreiskapillarrohrfühler, Länge 3 m.
Für liegende Speicher (L/LT) < = 300 L
zum Einbau in die Vorderwand.
Bei Speichern ab 500 L ist zusätzlich
die Thermometerhalterung notwendig.
Anzeigebereich:  30 - 80°C

komplett liefern und montieren

Fabrikat:

Typ:
Menge: 3,000 St

**2.2.34 Halterung für drei Thermometer.**
Halterung für drei Thermometer.
Für ausgeschriebenen Speicher
(PU-Hartschaum mit Folienmantel)

komplett liefern und montieren

Fabrikat:

Typ:
Menge: 1,000 St

**2.2.35 Elektro-Heizeinsatz mit Anschlussgehäuse**
Elektro-Heizeinsatz mit Anschlussgehäuse
inkl. Temperaturregler und STB, zum Einbau in den
Pufferspeicher
Nicht geeignet für emaillierte Warmwasserspeicher.
Lastschütz wird von Elektro geliefert. Hat
Elektroplaner mit im
LV.

Leistung:  9 kW
Anschluss:  Drehstrom 400 V
Regelbereich:  bis 80°C
Gewinde:  G 1 1/2"
Einbaulänge:  550 mm
Unbeheizte Länge:  110 mm

komplett liefern und montieren

Fabrikat:

Typ:
Menge: 2,000 St

**2.2.36 Doppelt Differenzdruckloser Verteiler**
Doppelt Differenzdruckloser Verteiler
DN 50.
Kombinierbare Baugruppe zum montagefreundlichen Anschluss von Wärmepumpe,
Pufferspeicher und Heizsystem. Bestehend
aus einem 3-Kammer Verteilerbalken mit
Prüf- und Wartungsöffnung für Einsteckrückschlagklappen (Bypass), Anschlüsse
für zwei Heizkreise 2", Anschluss Pufferspeicher 2 1/2", Sicherheitsbaugruppe
mit Manometer 4 bar und Sicherheitsventil 3/4", Füll- und Entleerungshahn und
Anschlussmöglichkeit für Ausdehnungsgefäß. Empfohlen zum Anschluss von Wärmepumpen mit einem Heizwasserdurchfluss
bis 7,5 m3/h und bei Einspeisung von
Fremdenergie. Zur Reduzierung der
Pumpenlaufzeiten kann die Zusatzumwälzpumpe nur mit dem Verdichter betrieben
werden. In diesem Fall ist der im Lieferumfang enthaltene Rücklauffühler in
die vorhandene Tauchhülse einzubauen und
anzuschließen. Durch die hydraulische
Entkopplung benötigen die Verbraucherkreise eine separate Umwälzpumpe
Stutzen Verteiler Vor- und Rücklauf
2 Stutzen DN 50 für Pufferspeicher
2 Stutzen DN 32 für Heizkreis West
2 Stutzen für Heizkreis Ost

komplett liefern und montieren

Fabrikat:

Typ:
Menge: 1,000 St

**2.2.37 Gemischter Heizkreis mit**
Gemischter Heizkreis mit
Temperaturfühler. Kombinierbare Baugruppe DN 50 mit Isolierschalen zum Anschluss
eines gemischten Heizkreises. Einsetzbar
für einen Heizwasserdurchfluss bis max.
7,5 m3/h.
Bestehend aus 2 Kugelhähnen mit Rückschlagventil, 3 KFE-Kugelhähnen sowie 2
Thermometern, Schmutzfänger, Verrohrungs- und Verbindungsteilen, 3-Wege-
Mischer mit Stellmotor, Anschlussspannung 230 V Wechselstrom, Schutzart IP
40, Fühler und Isolierschalen. Einbaumöglichkeit für geregelte Umwälzpumpe,
Pumpenmaß 280 mm mit Flansch und Ausgleichsstücken zum Einbau einer Gewindepumpe (Nennweite DN32 - Stichmaß 180 mm)
die nach dem Druckverlust der Heizungsanlage auszulegen ist (Pumpe nicht im
Lieferumfang).

komplett liefern und montieren

Fabrikat:

Typ:
Menge: 2,000 St

**2.2.38 Pumpe für Pumpengruppe mit Mischer**
Einbaumöglichkeit für geregelte Umwälzpumpe,
Pumpenmaß 280 mm mit Flansch und Ausgleichsstücken zum Einbau einer Gewindepumpe (Nennweite DN32 - Stichmaß 180 mm)
Fördervolumen :7,3 m³/h
Förderhöhe:  4,2 m Ws

komplett liefern und montieren

Fabrikat:

Typ:
Menge: 2,000 St

**2.2.39 Hocheffizienz Nassläuferpumpe**
Hocheffizienz Nassläuferpumpe
mit integrierter thermisch entkoppelter Leistungsregelung 120-32K Einsetzbar in Heizungssystemen, insbesondere im Verbraucherkreis sowie in Solekreisläufen Temperaturbereich des
Fördermediums -10 C bis +100 C, Einsatztemperaturbereich -20 C bis +40 C.
Regelungsarten zur optimalen Lastanpassung über Bedienknopf vorwählbar. Stichmaß 180 mm, Anschlussspannung: 1-phasi-
ger Wechselstrom 230 V, 50 Hz. Erfüllt
die Anforderungen gem. Ecodesign Richtlinie (EEI# 0,21). Relais zur Entkopplung von Steuer- und Lastkreis, inkl.
Relaissockel und Haltbügel im Lieferumfang.
Förderhöhe max. 11,5 m bei einem Durchsatz von 5,3 m3/h, Volumenstrom max.11
m³/h mit einer Förderhöhe von 4 m, Regelungsart: feste Drehzahl (Stufen 1-3),
Differenzdruckregelung variabel (dp-v)
sowie Differenzdruckregelung konstant
(dp-c) möglich. Sammelstörmeldung (SSM)
vorhanden, Einbauhöhe 245 mm, Einbautiefe 47 mm, Breite Pumpenkopf 128 mm.
Masse: ca.3,0 kg

komplett liefern und montieren

Fabrikat:

Typ:
Menge: 1,000 St

**2.2.40 Anlegethermostat**
Anlegethermostat
Temperaturwächter  mit Anschlusskabel für Fussbodenheizungen, Anlegethermostat BHG-Ausführung, Einstellbereich 30-90°Cincl.Metallband. Verwendung bei FBH direkt
am Wärmeerzeuger sowie Kombination mit
Regelsystemen.

komplett liefern und montieren

Fabrikat:

Typ:
Menge: 4,000 St

**2.2.41 Mikroluftblasenabscheider 2" mit**
Mikroluftblasenabscheider 2" mit
variablem Anschluss für vertikale oder
horizontale Rohrleitungen, zur kontinuierlichen Entfernung von Luft- und
Mikroluftblasen aus Heiz- oder Kühlkreisläufen.
Medium Wasser u. Wasser/Glykol (50/50%).
Gehäuse in Messingausführung.
Entgasung bis auf einen Restluftanteil
von 0,4 Prozent. Entlüftung mit nicht
absperrbarem permanent Entlüftungsventil.
Inklusive Isolierung nach GEG.

Technische Daten:
Nennweite:  DN 50
Rohranschluss:  Innengewinde
Gehäuse:  Messing
Einbaulänge:  128 mm
Max. Betriebsdruck:  10 bar
Max. Vorlauftemperatur:  110°C
Max. Durchsatz:  7,5 m³/h
Max. Fließgeschwindigk.:  1,0 m/s
Max. Druckverlust:  8,3 kPa
Inhalt:  1,38 Liter
Masse:  5,0 kg

komplett liefern und montieren

Fabrikat:

Typ:
Menge: 1,000 St

**2.2.42 Magnetit-/Schlammabscheider 2" mit variablem**
Magnetit-/Schlammabscheider 2" mit variablem
Anschluss für vertikale oder horizontale
Rohrleitungen. Leistungssteigernde magnetische Unterstützung durch abnehmbaren, externen Magnet. Schnelle und kontinuierliche Entfernung ferromagnetischer und nicht magnetischer Schmutz-
und Schlammpartikel aus Heiz- oder Kühlkreisläufen.
Medium Wasser u. Wasser/Glykol (50/50%).
Gehäuse in Messingausführung.
Schlammabscheidung bis zu einer Partikelgröße von 5 Mikrometer.
Mit abschraubbarem Gehäuseunterteil zu
Reinigungs- und Revisionsarbeiten.
Komplett mit Abschlammhahn.
Inklusive Isolierung nach GEG.

Technische Daten:
Nennweite:  DN 50
Rohranschluss:  Innengewinde
Gehäuse:  Messing
Einbaulänge:  128 mm
Max. Betriebsdruck:  10 bar
Max. Vorlauftemperatur:  110°C
Max. Durchsatz:  7,5 m³/h
Max. Fließgeschwindigk.:  1,0 m/s
Max. Druckverlust:  5,8 kPa
Inhalt:  0,75 Liter
Masse:  3,9 kg
Menge: 1,000 St

**2.2.43 Membran-Druckausdehnungsgefäß**
Membran-Druckausdehnungsgefäß
6 bar, grau, für geschlossene Heiz- und
Kühlwassersysteme. Gefässe sind gebaut
nach DIN EN 13831. Zulassung gemäß
Richtlinie für Druckgeräte 2014/68/EU. -
langlebige Epoxidharzbeschichtung -nicht
tauschbare Halbmembran nach DIN EN 13831
-ab 35 Liter stehend für
Frostschutzmittelzusatz mindestens 25
bis 50 % -mit Gewindeanschlüssen -max.
zulässige Systemtemperatur 120 'C -
zulässige Betriebstemperatur 70 'C

Hinweis: Keine Bewilligungspflicht gemäß
Schweizer Richtlinie SWKI HE301-01 und
SVTI bei (PSV * VN <= 3000 bar * Liter).
Nennvolumen:  200 Liter
Nutzvolumen  max:  180 Liter
zul. Vorlauft. Vers.-Anlage: 120 'C
zul. Betriebst. Membrane:  70 'C

zul. Betriebsüberdruck:  6 bar
Gasvordruck werksseitig:  1,5 bar
Durchmesser:  ca 634 mm
Höhe:  ca.758 mm
Leermasse:  ca.22,00 kg
Systemanschluss:  R 1
Farbe: grau

komplett liefern und montieren

Fabrikat:

Typ:
Menge: 1,000 St

**2.2.44 Kappenventil für Membran-**
Kappenventil für Membran-
Druckausdehnungsgefäße in geschlossenen
Heizungs- und Kühlwasseranlagen. Mit
einer gegen unbeabsichtigtes Schließen
gesicherten Absperrung und einer
Entleerung gemäß DIN EN 12828, TÜV-
geprüft.
Typ: Schnellkupplung, R 1' x 1'

Max. zul. Betriebstemperatur: 120 'C
Max. zul. Betriebsüberdruck:  10 bar
Anschluss:  R 1'

Masse:  ca.0.57 KG
Menge: 1,000 St

**2.2.45 Anlagenbefüllung mit VES (vollentsalz-**
Anlagenbefüllung mit VES (vollentsalztem) Wasser - Dienstleistung
----------------------------------------
Leihe von Mischbettharz-Patronen zur
Senkung des Härtegrades nach VDI2035 auf
Basis von Vollentsalzung des Füll- und
Ergänzungswassers, wenn Maßnahmen
für diese Kessel notwendig sind.
Im Gegensatz zur Vollenthärtung werden
bei der Vollentsalzung nicht nur die
Härtebildner (Ca, Mg), sondern auch alle
Salze aus dem Füllwasser entfernt.

Geeignet für alle Wärmeerzeuger aus Aluminium und Eisenwerkstoffen.

Kapazitäten:
= 80 m³x grd dH, 2 Patr. P42, 30 l/min

----------------------------------------
Max. Leihdauer der Patronen: 4 Wochen
Für eine längere Leihzeit entstehen
extra Kosten.
----------------------------------------
Leistungsbeschreibung:
- Lieferung der Mischbettharz-Patronen
  (Leihfrist 4 Wochen) zur Vollentsalzung des Füllwassers auf Basis Kationen-/Anionenaustauscher.

- Mitlieferung eines Füllkits zur Leihe
  mit Inhalt: Füllschlauch-Sets bestehend aus 2 Schläuchen (je 1500 mm
  lang, 3/4" Überwurfverschraubung sowie
  2 Dichtungen EPDM), Rückflussverhinderer mit Muffennippel zum Schutz vorgeschalteter Trinkwasserversorgungsleitungen beim Befüllvorgang, Lochblende
  5 l/min für Patrone, Leitfähigkeitsmessgerät  zur Überwachung
  der Leitfähigkeit des Füllwassers von
  <= 10 microsiemens/cm mit Adapter zur
  Einbindung in die Rohrleitung am Pa-
  tronenausgang
- 1 Pack Betriebsbücher, Montageanleitung für die VES-Patronen
- Abholung der Mischbettharz-Patrone(n)
  und des Füllkits
- Patrone P670 mit Gewindeanschlüssen G1
  1/2 flachdichtend, weitere Anschlüsse sind zu
kalkulieren.
----------------------------------------
Leistungen, die durch den
Installateur zu erbringen sind:
- Betriebsbereiter Leitungswasseranschluss
- Befüllung, Entlüftung und Druckprobe
  der Heizungsanlage
- Kontrolle des Füllwassers während des
  Füllwasservorgangs mit dem Leitfähigkeitsmessgerät (maximale Leitfähigkeit
  von <= 10 microsiemens/cm
- Eventueller Wechsel der Patronen vor
  Ort, wenn mehrere Patronen gebraucht
  werden.
- Ausstellen des Betriebsbuches
- Kennzeichnung der Anlage mit Aufkleber
  für vollentsalztes Füllwasser

Hinweis zur Kapazität:
Die max. Füllmenge der Dienstleistung
kann wie folgt ermittelt werden:
Wassermenge in L =
Kapazität der Patrone (Lx grd dH) /
Gesamthärte Trinkwasser (grd dH)
Wassermenge in m³ =
Kapazität der Patrone (m³x grd dH) /
Gesamthärte Trinkwasser (grd dH)
----------------------------------------
In einigen Wassergebieten mit höherem
Natrium-/Salzanteil ist es sinnvoll, die
reale Wassermenge der Patronen über die
Leitfähigkeit (Gesamtsalzgehalt) des
Füllwassers zu ermitteln. Die Leitfähigkeit erfasst, im Gegensatz zur Gesamthärte, alle im Wasser vorkommenden Ionen
(Salze). Man misst die Leitfähigkeit des
Ausgangswassers in microsiemens/cm. Die
Wassermenge der Patronen kann damit genauer ermittelt werden:
Wassermenge in L =
(Kapazität der Patr. (Lx grd dH) x 30)/
Leitfähigkeit des Trinkwasser (microsiemens/cm
Wassermenge in m³ =
(Kapazität der Patr. (m³x grd dH) x 30)/
Leitfähigkeit des Trinkwasser (microsiemens/cm.

Bis 4 m³ VES bei 20 grd dH
Max. Kapazität bis zu 80 m³x grd dH

komplett liefern und montieren
Menge: 1,000 St

**2.2.46 Nachfüllkombination, normgerecht**
Nachfüllkombination, normgerecht
und sicher bis Flüssigkeitskategorie 4,
für das sichere Be- und Nachfüllen von
Heizungsanlagen mit Inhibitoren.mit Manometer,
Isolierschale,
Adapter 3/4".
Die kompakte Armatur entspricht den hohen Sicherheitsanforderungen der DIN EN
1717. Sie verfügt über einen Systemtrenner der Bauform BA, einen Druckminderer,
Schmutzfänger, Manometer sowie über ein-
und ausgangsseitige Absperreinrichtungen
für den ständigen Anschluss an die Anlage. So wird das Be- u. Nachfüllen dauerhaft sicher und der Lufteintrag wird auf
ein Minimum reduziert - zeitintensives
Entlüften entfällt. Aufgrund der integrierten Absperrung besonders montage-
und wartungsfreundlich. Der eingangsseitige Systemtrenner Typ BA verhindert zuverlässig, dass Nichttrinkwasser aus der
Heizungsanlage in das Trinkwassernetz
gelangt. Sinkt der Differenzdruck im integrierten Systemtrenner auf unter 0,14
bar, geht der Systemtrenner in Trennstellung und unterbindet das Rückfliessen, -drücken und -saugen von Heizungswasser ins Trinkwassersystem. Der Eingangsdruck hat keinen Einfluss auf das
Regelventil im Druckminderer. Druckschwankungen auf der Eingangsseite beeinflussen nicht den Hinterdruck (Vordruckkompensation).

komplett liefern und montieren

Fabrikat:

Typ:
Menge: 1,000 St

**2.2.47 - Vollentsalzungspatrone auf Basis von**
- Vollentsalzungspatrone auf Basis von
  Mischbettharz zur Befüllung von Heizungsanlagen gemäß VDI2035
- Kapazität 4000 L* Grad dH, entspricht
  vollentsalztem Wasser mit 10 microS/cm
  von 200 L bei 20 Grad dH
- Integrierter Wassermengenbegrenzer in
  der VES Patrone mit 80 l/h
- Nachfüllbar
- Verschlussstopfen 2 Zoll
- Max. Betriebsdruck 6 bar
- Betriebstemperatur Min/Max 5/55 C
- Ein Magnetventil von automatischen Be-
  füllstationen ist in Fliessrichtung
  des Füllwassers immer vor der Wasseraufbereitungspatrone einzubauen
----------------------------------------
Füllkopf mit
rot/grüner LED Anzeige
- Mit Wandhalter und Isolierung
- Wasserflussrichtung am Füllkopf gekennzeichnet
- Verschraubungen mit Schutzsieb gegen
  Harzaustritt im Schadensfall
- Digitale Kapazitätskontrolle
- Anzeige des aktuellen Messwertes
- Integrierter elektronischer Wasserzähler mit Anzeige der Restwassermenge
- Unterdrückung des Gegenioneneffektes
  in den Stillstandszeiten
- Batterielaufzeit ca. 2 Jahre, CR2450
- Integrierter Wartungshahn auf der Ausgangsseite
- Mit Betriebsbuch und VES Aufkleber
- Bei Festinstallation der VES Patrone
  ist zusätzlich ein Systemtrenner nach
  EN 1717 notwendig

komplett liefern und montieren

Fabrikat:

Typ:
Menge: 1,000 St

**2.2.48 VES Flex Adapter aus Kunststoff**
VES  Adapter aus Kunststoff
für den Einsatz mit dem  VES
Füllkopf in Kombination mit auf
dem Boden stehenden VES Patronen
Max. 60 C, max. 6 bar

Zusätzlich werden noch die Füllschläuche
3/4 Zoll benötigt.

komplett liefern und montieren

Fabrikat:

Typ:
Menge: 1,000 St

#### Untertitel 2.3 Raumheizflächen

##### Abschnitt 2.3.1 Flächenheizung

*Hinweis*
Fußbodenheizung
nach DIN EN 1264,Sauerstoffdichtes Systemrohr für die
Fußbodenheizung zur schnellen und
spannungsfreien Verlegung aus
hochwertigen Basismaterial mit 65 - 70%
Vernetzungsgrad nach DIN 16892 an die
Wärmealterungsstabilisierung, die
Beständigkeit gegen Spannungsrißbildung
und die Sauerstoffdichtheit nach DIN
4726, Qualitätsgarantie durch
Fremdüberwachung entsprechend DIN- und
RAL - Gütebestimmungen, DIN- geprüft.

min. Biegeradius:  größer 5 x d
Betriebsbedingungen nach  ISO10508
max. Betriebsdruck:  6 bar
Klasse 4
max. Betriebstemperatur: 95° C
Bauart A nach
DIN 18560 T2, Fußbodenoberflächentemperaturen im wärmephysiologisch
günstigen Bereich, für die Aufnahme
von Oberboden bis zu einem max.
Wärmedurchlaßwiderstand von 0,15 m²K/W.
bestehend aus:
Noppenplatte
inkl. Trittschall- und
50 mm-Wärmedämmung WLG 035
geeignet für die individuelle Verlegung
von 17x 2,0 mm-Rohren,
mit zusätzlicher Labyrinthdichtung
im Überlappungsbereich
Verlegeabstand der Heizungsrohre
rechtwinklig: VA= 5,5/11/16,5/22/27,5/33 cm
diagonal: VA= 7,5/15/22,5/30 cm,
Der geforderte Verlegeabstand der einzelnen Räume,
ist den Ausführungsplänen des Ingenieurbüros zu
entnehmen.
Mit Verteiler-Tür-Set,
PB-Rohr 17 x 2,0 mm,
sauerstoffdichtes Polybutenrohr,
nach DIN 4726, mit
Basisrohr Polybuten nach DIN EN ISO 15876,
einsetzbar bis max. 95°C,
Verbindung mit  Press- oder Klemm-
Verbinder aus Rotguss.
Randdämmstreifen 150/8,
für Fließ- und Zementestriche,
Rundprofil,
zur Klemmung der Randdämmstreifenfolie
und Unterfütterung der Dehnungsfugen
in Noppenplatten,
Messstellenmarkierung,
Systemfläche: 597,00 m²
Vor dem Einbringen der Fußbodenheizung
muss sichergestellt sein,
dass der Rohfußboden DIN 18202 und die
Bauwerksdichtungen DIN 18195 T1-T10
entsprechen.
Um die Systemgewährleistung bei späteren Ansprüchen
(Schäden) durchzusetzen muß das angebotene System
von
einem Hersteller sein.
Vom Bieter vorgesehenes System.

Fabrikat:

Typ:

**2.3.1.1 Prüfung der bauseitig verlegten Unterdämmung auf**
Prüfung der bauseitig verlegten Unterdämmung auf
Tragfähigkeit und Ebenheit, einschließlich Reinigung
der Bodenflächen in allen Räumen

Leistung komplett ausführen.
Menge: 1,000 St

**2.3.1.2 Noppenplatte, 17 mm mit Trittschalldämmung,**
Noppenplatte, 17 mm mit Trittschalldämmung,
Gesamthöhe Noppenplatte mit Trittschall 36 mm im
eingebauten Zustand.

komplett liefern und montieren

Fabrikat:.

Typ:  .
Menge: 752,000 m²

**2.3.1.3 Verteiler-Türset, 17 mm,**
Verteiler-Türset, 17 mm,
für Rohrverlegung im Türdurchgang oder Verteiler
mit Ausgleichsdämmung ( 50 mm) und PS Folie,
sowie  einer Expantierter Polysterol Hartschaumplatte
Platte(30 mm)
sonst wie oben beschrieben,

komplett liefern und montieren.

Fabrikat:

Typ:
Menge: 25,000 m²

**2.3.1.4 Fußbodenheizungsrohr**
Fußbodenheizungsrohr
aus Polybuten - Rohr für die Flächentemperierung,

5-Schicht PB-Rohr

mit innenliegender
Sauerstoffsperre,
sauerstoffdicht nach DIN 4726,
Basisrohr Polybuten nach
DIN 16968,
einsetzbar bis 70°C
Betriebsbedingungen nach ISO 10508,
Klasse 4/6bar,
Montagetemperatur größer -5°C
Abmessung: 17 x 2,0 mm in die Noppenplatte
nach Vorschrift des Herstellers einbringen.

sonst wie oben im vollen Wortlaut beschrieben,

komplett liefern und montieren.

Fabrikat:

Typ:
Menge: 6825,000 m

**2.3.1.5 Zur richtigen Fixierung des Fußbodenheizungsrohres**
Zur richtigen Fixierung des Fußbodenheizungsrohres
bei enger Verlegung bitte Befestigungsanker aus Stahl,
Typ 20 für Rohre bis 20 mm Außendurchmesser,
verkupfert,
verwenden.
Packet mit 500 Stück

komplett liefern und montieren

Fabrikat:
Menge: 1,000 Pake

**2.3.1.6 Randdämmstreifen, zur Aufnahme der Estrichdehnung.**
Randdämmstreifen, zur Aufnahme der Estrichdehnung.
Abmessung Randdämmstreifen: 90/10 mm,
Saubere Verlegung nach Vorschrift.
In den Raumecken ist der Randdämmstreifen in der
gleichen Gradanzahl zu verlegen wie die Raumecken
gegossen sind.
Damit wird eine unabdingbare Voraussetzung für den
Heizestrichleger erfüllt. Randdämmstreifen aus FCKW-
frei geschäumten Polyethylen,
quer und längs geschlitzt
zur einfachen, rechtwinkligen Montage,
mit angeklebter Folie.
Der Randdämmstreifen ermöglicht
entsprechend der DIN 18560 ein
Bewegungsspielraum von 5 mm, für den
Einsatz von Zementestrich geeignet.
sonst wie oben beschrieben,

komplett liefern und montieren.

Fabrikat:

Typ:
Menge: 620,000 m

**2.3.1.7 Rundprofil, zur Fixierung der Folie des**
Rundprofil, zur festen  Fixierung der Folie des
Randdämmstreifens in der Noppenplatte
Damit wird das Eindringen des Estrichs unter die
Noppenplatte vermieden und Aufschüssellungen
vorgebeugt
sowie zur Unterfütterung der Dehnungsfuge.
Abmessung: d15 mm
sonst wie oben beschrieben,

komplett liefern und montieren.

Fabrikat:

Typ:
Menge: 620,000 m

**2.3.1.8 Messstellenmarkierung,**
Messstellenmarkierung,
bestehend aus 4 Stangen mit bedruckter
Kopfplatte, zur Kenntlichmachung einer
Feuchtigkeits - Messstelle des
Heizestriches gemäß DIN EN 1264.
sonst wie oben beschrieben,

komplett liefern und montieren.

Fabrikat:

Typ:
Menge: 8,000 St

**2.3.1.9 Rohrführungsbogen 90°, für Rohre von d 17mm**
Rohrführungsbogen 90°, für Rohre von d 17 mm
Durchmesser,
aus Kunststoff zur Rohrumlenkung z.B. an
Heizkreisverteilern,

komplett liefern und montieren.

Fabrikat:

Typ:
Menge: 136,000 St

**2.3.1.10 Fugenschutzrohr d 25 mm,**
Fugenschutzrohr d 25 mm,
zum Schutz von
Fußbodenheizungsrohr bei der Verlegung in den
Türbereichen(max.50 cm/Tür) und vom
Fußbodenheizungsverteiler
Lieferung auf der Rolle,

komplett liefern und montieren.

Fabrikat:

Typ:
Menge: 68,000 m

**2.3.1.11 Anschlußverschraubung, 3/4" x 17 mm**
Anschlußverschraubung, 3/4" x 17 mm
Verschraubung,
für den Anschluss von Fußbodenheizungsrohren
an Heizkreisverteiler mit Eurokonus, Messing
vernickelt,

komplett liefern und montieren.

Fabrikat:

Typ:
Menge: 136,000 St

**2.3.1.12 Wärmedämmplatte,**
Wärmedämmplatte,
Plattendicke: 50 mm,
EPS-Dämmung, WLG 035, Druckspannung bei
10% Stauchung: CS(10)i=100 kPa nach DIN EN 13163
Anwendungsgebiet: DEO nach DIN V 4108-10
Verkehrslast: bis 5,0 kPa
Zusatzdämmung für Flächenheizungen,
FCKW frei, zur Verlegung auf dem Rohfußboden.
in den Preis sind das Anarbeiten der Wärmedämmplatte
an
die auf dem Rohfußboden verlegten Rohr- und
Elektroleitungen mit einzukalkulieren.

komplett liefern und verlegen, inklusive aller
Anpassungsarbeiten.

Fabrikat:

Typ:
Menge: 745,000 m²

**2.3.1.13 Wärmedämmplatte,**
Wärmedämmplatte,
Plattendicke: 20 mm,
EPS-Dämmung, WLG 035, Druckspannung bei
10% Stauchung: CS(10)i=100 kPa nach DIN EN 13163
Anwendungsgebiet: DEO nach DIN V 4108-10
Verkehrslast: bis 5,0 kPa
Zusatzdämmung für Flächenheizungen,
FCKW frei, zur Verlegung auf dem Rohfußboden.
in den Preis sind das Anarbeiten der Wärmedämmplatte
an
die auf dem Rohfußboden verlegten Rohr- und
Elektroleitungen mit einzukalkulieren.

komplett liefern und verlegen, inklusive aller
Anpassungsarbeiten.

Fabrikat:

Typ:
Menge: 745,000 m²

**2.3.1.14 Zementgebundene Ausgleichsschüttung im EG, als**
Zementgebundene Ausgleichsschüttung im EG, als
Ausgleich für Unnebenheiten und Raumverfüllung
zwischen
den haustechnischen Gewerken.
Die Estrichnorm  DIN  18560/2 ist zu beachten.
komplett liefern und einbauen, inklusive aller
Anpassungsarbeiten.

Fabrikat:

Typ:
Menge: 55,000 m²

**2.3.1.15 Estrichzusatzmittel,**
Estrichzusatzmittel,
20 kg Estrichzusatzmittel,
Zusatz für Zementestrich (Heizestriche),
für Normalestrich,
zur Verbesserung der Wärmeleitfähigkeit,
sowie des Biegezuges und der
Druckfestigkeit,

komplett liefern und dem Estrichleger übergeben.

Fabrikat:

Typ:
Menge: 6,000 Stk

**2.3.1.16 Dehnungsfugenprofil 10/80,**
Dehnungsfugenprofil 10/80,
Länge 1800 mm
Dehnungsfugenprofil, selbsklebend
mit Klebefuß,
zur sicheren Estrichunterbrechung
und Ausbildung von Dehnungsfugen,
mit PE-Kern,
formstabil,
Baustoffklasse B2,

komplett liefern und verlegen.

Fabrikat:

Typ:
Menge: 98,000 m

**2.3.1.17 Trennfolie, 0,1 mm stark**
Trennfolie, 0,1 mm stark
Als Trennschicht,
für die Verlegung von EPS auf
Bitumenuntergründen im EG und als Abschlußlage vor
Estrichlegung,

komplett liefern und verlegen.

Fabrikat:

Typ:
Menge: 782,000 m²

**2.3.1.18 Heizkreisverteiler im Unterputzverteilerschrank in den Räumen**
Heizkreisverteiler im Unterputzverteilerschrank in den
Räumen
1.04,(Abstellraum) 1.05,(Pumi)
12 x 670  Heizkreisverteiler 1",
aus Edelstahl,
mit 3/4" Eurokonus,
mit Durchflussmengenmesser 1-5l/min.
flachdichtend mit Überwurfmutter 1",
mit verzinkten/gedämmten Wandhalterungen,
links- und rechtsseitiger Anschluss,
mit 1 Entlüftungsventil sowie Thermometer und
KFE-Hahn je Verteilerbalken,
für Stellantriebe  230 V,

komplett liefern und montieren.

Fabrikat:

Typ:
Menge: 2,000 St

**2.3.1.19 Heizkreisverteiler im Unterputzverteilerschrank in dem Raum**
Heizkreisverteiler im Unterputzverteilerschrank in dem
Raum
1.14 8Kinderwagen)
10 x 570  Heizkreisverteiler 1",
aus Edelstahl,
mit 3/4" Eurokonus,
mit Durchflussmengenmesser 1-5 l/min.
flachdichtend mit Überwurfmutter 1",
mit verzinkten/gedämmten Wandhalterungen,
links- und rechtsseitiger Anschluss,
mit 1 Entlüftungsventil sowie Thermometer und
KFE-Hahn je Verteilerbalken,
für Stellantriebe  230 V,

komplett liefern und montieren.

Fabrikat:

Typ:
Menge: 1,000 St

**2.3.1.20 Heizkreisverteiler im Unterputzverteilerschrank in dem Raum**
Heizkreisverteiler im Unterputzverteilerschrank in dem
Raum
1.31 (Abstellen)
9 x 520 Heizkreisverteiler 1",
aus Edelstahl,
mit 3/4" Eurokonus,
mit Durchflussmengenmesser 1-5 l/min.
flachdichtend mit Überwurfmutter 1",
mit verzinkten/gedämmten Wandhalterungen,
links- und rechtsseitiger Anschluss,
mit 1 Entlüftungsventil sowie Thermometer und
KFE-Hahn je Verteilerbalken,
für Stellantriebe  230 V,

komplett liefern und montieren.

Fabrikat:

Typ:
Menge: 2,000 St

**2.3.1.21 Heizkreisverteiler im Aufputzverteilerschrank in dem Raum**
Heizkreisverteiler im Aufputzverteilerschrank in dem
Raum
1.21, Technik HLS
12 x 670  Heizkreisverteiler 1",
aus Edelstahl,
mit 3/4" Eurokonus,
mit Durchflussmengenmesser 1-5l/min.
flachdichtend mit Überwurfmutter 1",
mit verzinkten/gedämmten Wandhalterungen,
links- und rechtsseitiger Anschluss,
mit 1 Entlüftungsventil sowie Thermometer und
KFE-Hahn je Verteilerbalken,
für Stellantriebe  230 V,

komplett liefern und montieren.

Fabrikat:

Typ:
Menge: 2,000 St

**2.3.1.22 Unterputzverteilerschrank, Einbautiefe von 110-125 mm,**
Unterputzverteilerschrank, Einbautiefe von 110-125 mm,
Stahlblech feuerverzinkt, Farbe verkehrsweiß, RAL
9016,
höhenverstellbar von 675-855 mm, Rahmengröße 547mm,
109 mm, L1 = 1135 mm, L2 = 1195 mm.
Montage im Raum 1.04 und 1.05 in vorbereitete
Wandnische.

komplett liefern und montieren

Fabrikat:

Typ:
Menge: 2,000 St

**2.3.1.23 Unterputzverteilerschrank, Einbautiefe von 110-125 mm,**
Unterputzverteilerschrank, Einbautiefe von 110-125 mm,
Stahlblech feuerverzinkt, Farbe verkehrsweiß, RAL
9016,
höhenverstellbar von675-855 mm, Rahmengröße 547mm,
109 mm, L1 = 985 mm, L2 = 1045 mm.
Montage im Raum 1.14 und 1.31 in vorbereitete
Wandnische.

komplett liefern und montieren

Fabrikat:

Typ:
Menge: 2,000 St

**2.3.1.24 Aufputz-Verteilerschrank, in den Raum Technik HLS 1.21**
Aufputz-Verteilerschrank, in den Raum Technik HLS 1.21
Einbautiefe von 140 mm,
Stahlblech feuerverzinkt, Farbe verkehrsweiß, RAL
9016,
höhenverstellbar von 630-790 mm,
L1 = 1125 mm, L2 = 1175 mm.
Rahmen und Tür, Abschlußblende abnehmbar für sichere
Rohrführung im Anschlußbereich, Universalhalterung für
Heizkreisverteiler.
.

komplett liefern und montieren

Fabrikat:

Typ:
Menge: 2,000 St

**2.3.1.25 Kugelhahnset,**
Kugelhahnset,
für vorher genannte Heizkreisverteiler 1",
aus Messing vernickelt,

komplett liefern und auf Heizkreisverteiler montieren.

Fabrikat:

Typ:
Menge: 6,000 St

**2.3.1.26 Differenzdruckregelset DN 25,**
Differenzdruckregelset DN 25,
zur dynamischen Differenzdruckregelung an jeden
Verteiler, mit Impulsleitung, Regulierventil, 2 Nippel
G1"
Regelbereich  von 100-600 mbar,

komplett liefern und montieren.

Fabrikat:

Typ:
Menge: 6,000 St

**2.3.1.27 Zylinderschloss**
Zylinderschloss
passend für Verteilerschrank,

komplett liefern und montieren.

Fabrikat:

Typ:
Menge: 6,000 St

**2.3.1.28 Stellantrieb für die Heizkreise,**
Stellantrieb für die Heizkreise,
für 360° Montagelage, stromlos geschlossen,
Anschlußgewinde M 30x1,5 mm,
die Funktionsanzeige erfolgt durch die Hubkappe.
Farbe weiß, RAL 9010.
Für 230 V geeignet, Schutzart IP 54

komplett liefern und montieren.

Fabrikat:

Typ:
Menge: 68,000 St

**2.3.1.29 Elektrische Anschlüsse sämtlicher in diesem LV enthaltener mit Strom zu**
Elektrische Anschlüsse sämtlicher in
diesem LV enthaltener mit Strom zu
versorgender Einrichtungen, die nicht Leistung des Elt
Betriebes
sind.
Die Leistung beinhaltet u.a.:

Erstellen der erforderl. Planungsunterlagen wie Kabellisten mit verbindlichen
Bez.-Nummern, den erforderl. Koordinationsgesprächen mit dem Gewerk Elektro,
Anfertigen von Stromlaufplänen,
Klemmanschlußplänen etc.,pausfähig,
incl. Lieferung der vorstehenden
Planungsunterlagen.

Liefern und montieren sämtlicher Geräte
und Bauteile einschließlich aller erforderlichen Schalter, Schaltelemente
(z. B. Relais, Schütze u. a.), Elektrokabel (einschließlich der Verkabelung,
im Kabelkanal bzw. im Kunststoff-
Schutzrohr), die zum Umfang der Anlage
gehören.

Anschließen sämtl. Geräte und Bauteile
einschl. Verkabelung, die zum
Umfang der Anlage gehören, wie
Ventilatoren, Regel- und Leistungsteile
Stellantriebe usw. entsprechend dem
Schaltplan an die bauseits beigestellten
und eindeutig bezeichneten Leitungsenden, Leitungen an den Geräten einführen,abmanteln, ablängen, abisolieren,
incl. liefern von Kleinmaterial wie
Verschraubungen etc.
incl. Montageüberwachung der Anlage,
während der gesamten Bauzeit,
incl. Inbetriebnahme, Einstellen der
Zeitwerte usw. in Absprache mit dem
zukünftigen Betreiber.

Zur o. g. Leistung gehören z.B.:

- Anschluß von 4 Heizungsumwälzpumpen inkl. Mische
- Anschluß von 8 Basiseinheiten FBH
- Anschluß Außenfühler
- Anschluß von 68 Stellantrieben im FB Verteilerschrank
Menge: 1,000 psch

**2.3.1.30 Diagonalhalter**
Diagonalhalter
für Rohrfixierung bei Diagonalverlegung
für Rohr d 17 mm

komplett liefern und montieren.

Fabrikat:

Typ:
Menge: 75,000 St

**2.3.1.31 Basiseinheit, 230 V**
Basiseinheit, 230 V
für 6 Raumthermostate/12 Heizkreise
zur Montage im Verteilerkasten
Schutzart: IP 20, CE-Konform nach EN 60730,

komplett liefern und auflegen.

Fabrikat:

Typ:
Menge: 8,000 St

**2.3.1.32 Temperaturwächter, Anlegethermostat,**
Temperaturwächter, Anlegethermostat,
Einstellbereich 30-90°C
Zur Montage an der Vorlaufleitung Fußbodenheizung.

Komplett liefern und montieren
Menge: 2,000 St

#### Untertitel 2.4 Sonstige Leistungen Heizungstechnik

**2.4.1 Mauerdurchführungen für oberirdische Gebäudeaußenwände,**
Mauerdurchführungen incl. Edelstahlwellschläuche DN32
für oberirdische Gebäudeaußenwände,
in allen gängigen Wandaufbauten verwendbar,
getrennte Verlegung der Rohre und Kabel,
separate Führung von Spannungs- und Steuerleitungen.
Luftdicht nach DIN EN 13829, integrierte Wärmedämmung
erfüllt die GEG-Forderung.
Dicht gegen Spritzwasser, IP44 nach DIN EN 60529,
Schalldämmung nach DIN 4109-2,
Korrosionsfrei.
Keine Wärmebrücken durch thermische Trennung

Abmessungen:

Futterrohre 199-204 mm(max.220 mm)
Wanddicke 120 - 500 mm möglich

Innen- und Außenabdichtung 300 mm

Achsabstand der Rohrdurchführung 99 mm

Für Kabeldurchführung stehen max. 4 Ltg. je 5 bis 17
mm zur
Verfügung

komplett liefern und montieren.

Fabrikat:

Typ:
Menge: 2,000 St

**2.4.2 Kompriband(3,3m) zur Abdichtung auf unebenen**
Kompriband (3,3m) zur Abdichtung auf unebenen
Wandoberflächen für zuvor genannter Wanddürchführung.

komplett liefern und montieren.
Menge: 1,000 St

*Hinweis*
Kalkulationshinweis:

Bohrungen ab 25mm Durchmesser erfolgen ausschließlich
in
dafür vorgesehenen Bereichen. Sind Abweichungen hiervon
notwendig ist dies zuvor mit der Bauüberwachung
abzustimmen
und freigeben zu lassen. In diesem Fall ist die
Bewehrungslage
im Vorfeld zu orten und bei der Erstellung der Bohrung
zu
beachten. Schäden an der Bewehrung sind der
Bauüberwachung unverzüglich anzuzeigen.

Bohrungen und Kernbohrungen sind, sofern kein
brandschutztechischer Verschluss notwendig ist, mind.
luftdicht
zu verschließen. Dies ist in die Positionen
einzukalkulieren.

In den nachstehenden Positionen bedeutet Untergrund
senkrechte eine Wandbohrung und Untergrund waagerecht
eine Deckenbohrung.

In die Kalkulation ist das anzeichnen vor Ort mit
einzukalkulieren.

**2.4.3 Kernbohrung, senkrecht zur Untergrundfläche,**
Kernbohrung, senkrecht zur Untergrundfläche,
Untergrundfläche senkrecht, aus unbewehrtem Beton,
Normalbeton, Bohrdurchmesser über 50 bis 100 mm,
Bohrtiefe
über 17,5 bis 20 cm, Wichte des Abbruchstoffes DIN EN
1991-1-1 24 kN/m3, Arbeitshöhe bis 3,0 m
Geräteeinsatz ist möglich, max. Gesamtgewicht bis 1 t,
Ausführung innerhalb des Bauwerks,
aufgenommene Stoffe sammeln, ohne Zerkleinerung, auf
LKW
des AN laden,
Abfall ist nicht gefährlich, nicht schadstoffbelastet,
Zuordnung
LAGA Z 0 (uneingeschränkter Einbau).
Menge: 1,000 St

**2.4.4 Kernbohrung, senkrecht zur Untergrundfläche,**
Kernbohrung, senkrecht zur Untergrundfläche,
Untergrundfläche waagerecht, Bohrkernsicherung nicht
erforderlich, aus unbewehrtem Beton, Normalbeton,
Bohrdurchmesser über 50 bis 100 mm, Bohrtiefe über 20
bis 25
cm, Wichte des Abbruchstoffes DIN EN 1991-1-1 24 kN/m3,
Arbeitshöhe bis 3,0 m über der Standfläche des hierfür
erforderlichen Gerüstes,
Geräteeinsatz ist möglich, max. Gesamtgewicht bis 1 t,
Ausführung innerhalb des Bauwerks,
aufgenommene Stoffe sammeln, ohne Zerkleinerung, in vom
AG gestellten Behälter lagern, Behältergröße über 0,5
bis 1 m3,
auf LKW des AN laden,
Abfall ist nicht gefährlich, nicht schadstoffbelastet,
Zuordnung
LAGA Z 0 (uneingeschränkter Einbau).
Menge: 1,000 St

**2.4.5 Öffnung herstellen, rund,**
Öffnung herstellen, rund,

Dicke Wand '100' mm,

Höhe Wand bis '3.25' m, Einfachständerwerk,

Durchmesser '6' cm,

Ausführung an nichttragender innerer Trennwand, Öffnung
beidseitig, Bekleidung aus Gipsplatten, Bauplatten Typ
A, 1.
Seite 2-lagig, Dicke 1. Seite 1. Lage 6 mm, Dicke 1.
Seite 2.
Lage 6 mm,
2. Seite 2-lagig, Dicke 2. Seite 1. Lage 6 mm, Dicke
2. Seite 2.
Lage 6 mm, Arbeitshöhe der zu bearbeitenden Fläche bis
3,5 m
über der Standfläche des hierfür erforderlichen
Gerüstes.
Menge: 44,000 St

**2.4.6 Öffnung herstellen, rund,**
Öffnung herstellen, rund,

Dicke Wand '100' mm,

Höhe Wand bis '3.00' m, Einfachständerwerk,

Durchmesser '8' cm,

Ausführung an nichttragender innerer Trennwand, Öffnung
beidseitig, Bekleidung aus Gipsplatten, Bauplatten Typ
A, 1.
Seite 2-lagig, Dicke 1. Seite 1. Lage 6 mm, Dicke 1.
Seite 2.
Lage 6 mm,
2. Seite 2-lagig, Dicke 2. Seite 1. Lage 6 mm, Dicke
2. Seite 2.
Lage 6 mm, Arbeitshöhe der zu bearbeitenden Fläche bis
3,5 m
über der Standfläche des hierfür erforderlichen
Gerüstes.
Menge: 12,000 St

**2.4.7 Öffnung herstellen, rund,**
Öffnung herstellen, rund,

Dicke Wand '100' mm,

Höhe Wand bis '3.25' m, Einfachständerwerk,

Durchmesser '9' cm,

Ausführung an nichttragender innerer Trennwand, Öffnung
beidseitig, Bekleidung aus Gipsplatten, Bauplatten Typ
A, 1.
Seite 2-lagig, Dicke 1. Seite 1. Lage 6 mm, Dicke 1.
Seite 2.
Lage 6 mm,
2. Seite 2-lagig, Dicke 2. Seite 1. Lage 6 mm, Dicke
2. Seite 2.
Lage 6 mm, Arbeitshöhe der zu bearbeitenden Fläche bis
3,0 m
über der Standfläche des hierfür erforderlichen
Gerüstes.
Menge: 10,000 St

**2.4.8 Abfall Kernbohrarbeiten**
Aus Kernbohrarbeiten anfallende Bohrkerne und Bohrmehl
aus
Beton aufnehmen, innerhalb des Bauwerks transportieren
und
in den bauseits bereitgestellten Container einfüllen.
Material
nicht schadstoffbelastet, mineralischer Bauschutt.

Leistung umfasst:
Aufnehmen an Anfallstelle
inneren Transport zur Containerposition
Einwurf in Container
Sauberhalten des Arbeitsbereichs
Menge: 29,000 St

*Hinweis*
Schließung der Heizungsleitungen mit 100 % Dämmung
in den Wanddurchbrüchen mit Mörtel der Gruppe III
einschließlich glätten des Mörtels, möglichst ohne
Verschmutzung der Dämmung und des Raumes. Räume mit
verputzten  Durchbrüchen  sind besenrein zu verlassen.

**2.4.9 Durchbruchsöffnung in 24er Wand**
Durchbruchsöffnung in 24er Wand
im  Durchbruch 32 x 15 Heizung zwischen Raum 1.14 und
Raum 1.32

Komplett verschließen sonst wie zuvor beschrieben
Menge: 1,000 St

**2.4.10 Durchbruchsöffnung in 24er Wand**
Durchbruchsöffnung in 24er Wand
im  Durchbruch 32 x 15 Heizung zwischen Raum 1.12 und
Raum 1.30

Komplett verschließen sonst wie zuvor beschrieben
Menge: 1,000 St

**2.4.11 Durchbruchsöffnung in 24er Wand**
Durchbruchsöffnung in 24er Wand
im  Durchbruch 32 x 15 Heizung zwischen Raum 1.09 und
Raum 1.05

Komplett verschließen sonst wie zuvor beschrieben
Menge: 1,000 St

**2.4.12 Durchbruchsöffnung in 24er Wand**
Durchbruchsöffnung in 24er Wand
im  Durchbruch 32 x 15 Heizung zwischen Raum 1.09 und
Raum 1.04

Komplett verschließen sonst wie zuvor beschrieben
Menge: 1,000 St

**2.4.13 Durchbruchsöffnung in 11,5er Wand**
Durchbruchsöffnung in 11,5er Wand
im  Durchbruch 32 x 15, zwischen Raum 1.31 und Raum
1.30.
mit Rohrleitungen Heizung belegt:

Komplett verschließen sonst wie zuvor beschrieben
Menge: 1,000 St

**2.4.14 Anfertigung von Montageplänen,**
Anfertigung von Montageplänen,
für Heizung

Die Montagepläne sind vom Auftragnehmer
anzufertigen und der Bauüberwachung 14 Tage
vor Beginn der Arbeiten vorzulegen.
Ohne freigegebene Pläne darf nicht
gearbeitet werden. Pläne müssen in Papierform und
Digital vorgelegt werden.

Durchführung der behördlich vorgeschriebenen Abnahmeprüfungen incl. Gebühren
Menge: 1,000 St

**2.4.15 Revisionsunterlagen,**
Revisionsunterlagen,
Heizung

Die vom AN mitzuliefernde Dokumentation zur
Abnahme ist 14 Tage vor dem Abnahmetermin
2 -fach, in A4-Ordner, 1x Digital auf Stift.
dem AG zu übergeben.

Sie beinhaltet die:

- die vom Auftragnehmer erstellten und im
  Zuge der Montage revidierten Ausführungs-
  und Montagepläne im "dwg" oder im "dxf" Format
- Betriebsbeschreibungen sämtlicher
  erstellter Anlagen
- sämtliche zum Betrieb erforderliche
  Bedienungsanweisungen
- Wartungsanweisungen einschließlich einer
  kompletten Wartungs- und Ersatzteilliste
  mit ausführlicher Beschreibung der zu
  wartenden Teile und der erforderlichen
  Wartungszyklen
- Beschreibung der Regelanlagen
  incl. Stromlaufplänen und ausführlicher
  Bedienungsanleitung
- sämtliche Messprotokolle über Leistungs-
  und Druckprüfungen
- Prüfatteste und Zulassungen für alle
  zulassungspflichtigen Bauteile
- Wartungsbuch
- TÜV-Prüfungsbuch
- Protokolle aller Abnahmen
- sämtliche Genehmigungen
- Nachweis der Einweisung des Bedienungspersonals

Alle Unterlagen sind vollständig in
deutscher Sprache zu verfassen.
Menge: 1,000 St

**2.4.16 Revieklappe für Durchlauferhitzer in Vorwand,**
Revieklappe für Durchlauferhitzer in Vorwand,
Abhängig vom Fliesenmaß.
Kalkuliert wird mit 400 x 300 mm

komplett liefern und montieren.
Menge: 8,000 St

**2.4.17 Aufbauen, Abbauen fahrbares Gerüst, einschl. Grundeinsatzzeit**
Aufbauen, Abbauen fahrbares Gerüst, einschl.
Grundeinsatzzeit
(4 Wochen),
Systemgerüst DIN EN 12810-1, Lastklasse 3 (2 kN/m²),
eine
genutzte Gerüstlage, Höhe der obersten Gerüstlage 1,5
m, im
Gebäude.
Menge: 1,000 St

**2.4.18 Zusätzliche Druck- und Dichtheitsprüfung von Rohrleitungen,**
Zusätzliche Druck- und Dichtheitsprüfung von
Rohrleitungen,
aus nichtrostendem Stahl DIN EN 10297-2, nahtlos,
Betriebsmedium Heizungswasser, Außendurchmesser bis 63
mm,

max. Rohrleitungslänge '520' m, im Gebäude, Ausführung
DIN

EN 14336, Prüfmedium Wasser, einschl. aller
erforderlicher
Anlagen, Abdichtungen, Verankerungen, Rohrverschlüsse,
Wasser wird auf der Baustelle beigestellt und ist nach
Gebrauch
schadlos zu beseitigen.
Menge: 10,000 St

**2.4.19 Spülen der Rohrleitung/Leitungsanlage, bis DN 40, mit**
Spülen der Rohrleitung/Leitungsanlage, bis DN 40, mit
Spülgerät, Rohrleitung aus Rohr aus nichtrostendem
Stahl, für
Heizungswasser, Installation der Spüleinrichtungen
einschl.
Anschluss und Sicherung von Abwasserschläuchen, sowie
Wiederverschließen nach dem Spülvorgang, Gesamtlänge
Verteilleitungssystem ca. 419 m.
Menge: 2,000 St

**2.4.20 Spülen der Rohrleitung/Leitungsanlage, bis DN 65, mit**
Spülen der Rohrleitung/Leitungsanlage, bis DN 65, mit
Spülgerät, Rohrleitung aus Rohr aus nichtrostendem
Stahl, für
Heizungswasser, Installation der Spüleinrichtungen
einschl.
Anschluss und Sicherung von Abwasserschläuchen, sowie
Wiederverschließen nach dem Spülvorgang, Gesamtlänge
Verteilleitungssystem 101 m.
Menge: 2,000 St

**2.4.21 Pauschale für die Anlagen-Erstbefüllung**
Pauschale für die Anlagen-Erstbefüllung
einschl. aller dafür erforderlichen Hilfs- und
Betriebsmittel.

Wasserinhalt: 530 Liter

einschl. Mietgerät zur Anlagenerstbefüllung gemäß VDl
2035
Trinkwasserparameter gemäß Midewa
Wasserversorgungsunternehmen

Hinweis:
Ergänzungswasser mit entsprechender Qualität gemäß VDl
2035 Blatt 1+2, Anschluss erfolgt über die Füllarmatur.
Menge: 1,000 St

**2.4.22 Beprobung und Dokumentation der Füllwasserparameter**
Beprobung und Dokumentation der Füllwasserparameter
gemäß VDl 2035 Blatt 2 in einem Anlagenbuch und
Übergabe an den Anlagenbetreiber.
Menge: 1,000 St

**2.4.23 pH-Wert-Korrekturzugabe von 10 g/m³ Trinatriumphosphat**
pH-Wert-Korrekturzugabe von 10 g/m³ Trinatriumphosphat
(Na3P04) oder 5 g/m³ Natriumhydroxid (NaOH), falls sich
nach kurzer Betriebszeit im Heizungswasser ein schwach
alkalischer pH-Wert von>8,3 nicht von selbst
einstellt. Vor weiteren Korrekturen sind 2-4 Wochen
abzuwarten.
Probennahme und -analyse des Heizungswassers ist in die
Kosten einzukalkulieren.
Menge: 1,000 m³

**2.4.24 Einweisung des Bedienungs- und Wartungspersonals**
Einweisung des Bedienungs- und Wartungspersonals
Anzahl der Teilnehmer max. 5

Dauer der Schulung/Einweisung '1' h, vor Ort, die
durchgeführte

Einweisung wird protokolliert.
Menge: 1,000 St

*Hinweis*
Zur Verfügung gestellt werden durch den AG
Sanitärcontainer
(WC- und Waschen, ) in ausreichender Anzahl. Eigene
Personalcontainer können in der vorh. Containeranlage
nicht
gestellt werden.

Es ist untersagt, im zu errichtenden Gebäude
Pausenunterkünfte einzurichten. Im Gebäude werden keine
Räume für Aufenthalt und Materiallagerung zur Verfügung
gestellt.

Die AN können eigene Container  für Material bringen
und auf
den gem. BE Plan vorgesehenen Flächen aufstellen. Die
Container sind auf eigene Kosten und
eigenverantwortlich
anzuschließen.
Containerstellflächen des AN und Lagerplätze werden
grundsätzlich durch die Bauüberwachung des AG
zugewiesen;

**2.4.25 Mitzuliefernde Unterlagen**
Mitzuliefernde Unterlagen in Erledigung und Ergänzung
der
VOB/C DIN mit alle für einen sicheren und
wirtschaftlichen
Betrieb und den gesetzlichen Anforderungen
erforderlichen
Anleitungen nach DIN EN 62079 "Erstellen von
Anleitungen"
und darüber hinaus gemäß Vorgabe AG:
in 2 - facher Ausfertigung (Papierform),
abgeheftet in A4-Ordner(n)
Zeichnungen gefaltet, mit Lochverstärkung
sowie auf Datenträger als pdf-Datei und bei Zeichnungen
zusätzlich im geforderten CAD-Schnittstellenformat,
sowie alle Dokumente zur digitalen Einstellung auf
einen
Projektserver.
Abschnitte der Unterlagen gemäß dem Inhaltsverzeichnis
durch Trennblätter getrennt
für angebotene Anlagen, unterteilt mit folgender
Gliederung,
mit einem Register pro Gliederungspunkt:

Die Bestandsunterlagen sind Gewerke übergreifend in
einheitlichem Layout zu liefern. Hierbei sind je
Kostengruppe
und analog der vorliegenden Leistungsbeschreibung,
separate
Datensätze anzufertigen. Hierbei sind die internen
Richtlinien
des Bauherrn zur Dokumentation und Dateiformate sowie
die
vorgegebene Ordnerstruktur zu beachten.

0 Deckblatt (in Klarsichthülle)
mit nachstehenden Angaben:
- Bauherr mit Anschrift
- Geb.-Nr. mit Anschrift der Liegenschaft
- Projektbezeichnung
- Gewerk
- Errichterfirma mit Anschrift, Tel.-u. Fax-Nr.,
  E-Mail-u. Internet-Adresse, Rufnummer Notdienst
-Tag derVOB-Abnahme

1 Unternehmererklärungen/ Errichterbescheinigungen

2 Technische Angaben
2.1 Anlagen-und Funktionsbeschreibung
(vollständige Beschreibung, was wurde gemacht, wo wurde
angebunden, abgesichert, etc.)
basierend auf der Anlagenbeschreibung im Vortexte des
LVs.

2.2 Anlagenberechnung
(techn. Auslegung, Kennlinien, Betriebspunkte, etc.)

3 Anlage und Einbauten
3.1 Herstellerverzeichnis
mit tabellarischem Aufbau:
- Pos.-Nr. (gem. Zeichnungen Pkt. 7.1)
- Anlagebauteil
- Fabrikat
- Modell/Typ
- Lieferant/Unterlieferant mit Anschrift, Tel.-u.
  Fax-Nr., E-Mail-u. Internet-Adresse

3.2 Sonstige Listen
(Ersatzteil-, Stück- u. Informationslisten
mitArtikel-Nr.,
Einbauorten, Durchflussmedien etc.; für alle dem
Verschleiß
unterliegenden Teile, deren Lebensdauer geringer ist
als die der
Gesamtanlage)

3.3 Produktdatenblätter, Gerätedaten
3.4 Konformitätserklärungen, Garantiekarten
3.5 Verwendbarkeitsnachweise
(allgemeine bauaufsichtliche Zulassungen /
Prüfzeugnisse /
Zustimmungen /
Leistungserklärungen / Bescheinigungen)

4 Technische Unterlagen für den Anlagenbediener
4.1 Bedienungsanleitungen/-vorschriften
4.2 Reinigungs-und Pflegeanweisungen

5 Technische Unterlagen für das Fachgewerk
5.1 Montage-u. Wartungsanleitungen
5.2 Störungsbeseitigung (Diagnosehefte,
Fehlersuchtabellen
zur Eingrenzung einfacher Fehler)

6 Protokolle
6.1 Prüfungen und Atteste
(Abnahmen, Einweisungen, Prüfprotokolle (Druckproben,
Spülen, etc.), Inbetriebnahmen, Funktionsprüfungen)

6.2 Sonstige Nachweisunterlagen
(Einstellwerte, Einregulierungen, Messungen,
Soll/lst-Vergleiche, etc.)

7 Zeichnungen und Pläne
7.1 Revisionszeichnungen
(Grundrisse, Ansichten & Schnitte, Schemata,
Schaltpläne,
Übersichtspläne, Details, farbig, im Maßstab der
Ausführungszeichnungen, Anlagenteile mit Pos.-Nr.
versehen u.
in einer Legende geordnet mit
Bezeichnung/Fabrikat/Typ/wichtigste techn. Daten
angeben
(Pos.-Nr. analog Pkt.3.1)

8 Instandhaltungen
8.1 Wartungsprotokolle der Hersteller
8.2 Wartungs-u. Inspektionsverzeichnis
(Arbeitskarte der zyklisch durchzuführenden notwendigen
Wartungstätigkeiten gem. AMEV-Richtlinie (Wartung
2018),
einschl. Pos.-Nr. der Anlagenbauteile analog des
Herstellerverzeichnisses

Revisions-Zeichnungen
sind wie folgt auszuführen:
Zeichnungen farbig und mit Lochverstärkern.
für komplette Anlage im Maßstab der
Ausführungszeichnungen bestehend aus Grundrissen,
Strangschemen, Schaltschemen und Detailplänen.
Anlagenteile mit Positionsnummern,
mit Bezeichnung aller Einrichtungsgegenstände, Geräte
und
Armaturen ist mit Pos.-Nr. ist in einer Legende,
geordnet
nach Pos.-Nr.
mit Legende mit Fabrikat und Typ sowie den wichtigsten
technischen Daten
mit Bezeichnung und Kennzeichnungen in allen Unterlagen
und Plänen gleichlautend,
mit Kanalabmessungen, Rohrdurchmessern
mit hydraulisch erforderliche Einstellwerte an
Regulier- und
Drosseleinrichtungen.
Zeichnungen (auf Datenträger)
- im vektorisierten DWG-/DXF-Format.
- mit vorgegebener Layerstruktur
Datenaustauschvormat Autocad-2002 oder höher.

Ein vollständiger Revisionsordner ist mindestens acht
Wochen
vor der Abnahme zur Prüfung vorzulegen.
Menge: 1,000 St

*Hinweis*
Beschilderung der Anlagenteile,
Rohrtrassen sowie Absperr- und
Bedienarmaturen.

Sämtliche Leitungen sind mit Medienart
und Flußrichtung, ggf. mit Fördermenge
zu beschriften.

**2.4.26 Rohrleitungskennzeichnungspfeile**
Rohrleitungskennzeichnungspfeile

Kennzeichnungsschilder für Rohrleitungen mit folgenden
Eigenschaften:
als Klebeband auf Rohr oder auf Rohrdämmung:
Beschriftung nach Vorgabe,
als Banderole, überlappend geklebt,
Farben nach DIN 2403.

mit selbstklebender Kunststofffolie
zum Aufkleben,
bei isolierten Leitungen auf die
Isolierung zur Markierung der
Fließrichtung und des Mediums.

Rohrleitungskennzeichnung als umlaufende
Kennzeichnungsbinde mit Angabe des Mediums
sowie der Flußrichtung.

Pfeilabstände:  10 m und an den Abgängen.

Vor der Bestellung ist der Bauleitung ein
Muster zur Freigabe vorzulegen.
Menge: 20,000 St

**2.4.27 Bezeichnungsschilder Größe 120 x 52 mm**
Bezeichnungsschilder Größe 120 x 52 mm,
nach DIN 825, ein- oder
mehrzeilig, nach Erfordernis, bestehend aus:

Halterung, Grundplatte und Anschweißgrundplatte, zur Anbringung an Rohren
oder Befestigungskonstruktionen mit abschraubbarer Frontplatte und Kunststoff-
Klemmrahmen, einem Rohrauflagebock,
galvanisiertem Bandstahl für die einzelnen Rohrdurchmesser.

Um eine Einheitlichkeit zu erreichen,
ist eine Ausführung der Schilder für das
Gesamtvorhaben zu wählen.

Schilderliste Heizung:

  Wärmepumpe
  2 x
  Pufferspeicher
  1 x
  Heizungsverteiler/Sammler  1 x

  Heizungsvorlauf
  2 x
  Heizunsrücklauf
  2 x

komplett liefern, beschriften und montieren.
Menge: 8,000 St

**2.4.28 Bezeichnungsschild für Verteiler**
Bezeichnungsschild für Verteiler
zur Kennzeichnung der Heizkreise, aus verzinktem Stahlb
lech mit Klarsichtabdeckung für dreizeilige
Beschriftung zum Anschrauben an die Wärmedämmung.
Größe: 100 x 50 mm
Farben:
rot für Vorlauf  4 St.
blau für Rücklauf 4 St.

Bezeichnung:

HK: West  1 St.
HK: Ost  1 St.
HK: Einspeisung vom Pufferspeicher  ! St.

komplett liefern und montieren.

Fabrikat:

Typ:
Menge: 10,000 St

**2.4.29 Elektrische Anschlüsse sämtlicher in diesem LV enthaltener mit Strom zu**
Elektrische Anschlüsse sämtlicher in
diesem LV enthaltener mit Strom zu
versorgender Einrichtungen.
Die Leistung beinhaltet u.a.:

Erstellen der erforderl. Planungsunterlagen wie Kabellisten mit verbindlichen
Bez.-Nummern, den erforderl. Koordinationsgesprächen mit dem Gewerk Elektro,
Anfertigen von Stromlaufplänen,
Klemmanschlußplänen etc.,pausfähig,
incl. Lieferung der vorstehenden
Planungsunterlagen.

Liefern und montieren sämtlicher Geräte
und Bauteile einschließlich aller erforderlichen Schalter, Schaltelemente
(z. B. Relais, Schütze u. a.), Elektrokabel (einschließlich der Verkabelung,
im Kabelkanal bzw. im Kunststoff-
Schutzrohr), die zum Umfang der Anlage
gehören.

Anschließen sämtl. Geräte und Bauteile
einschl. Verkabelung, die zum
Umfang der Anlage gehören, wie
Ventilatoren, Regel- und Leistungsteile
Stellantriebe usw. entsprechend dem
Schaltplan an die bauseits beigestellten
und eindeutig bezeichneten Leitungsenden, Leitungen an den Geräten einführen,abmanteln, ablängen, abisolieren,
incl. liefern von Kleinmaterial wie
Verschraubungen etc.
incl. Montageüberwachung der Anlage,
während der gesamten Bauzeit,
incl. Inbetriebnahme, Einstellen der
Zeitwerte usw. in Absprache mit dem
zukünftigen Betreiber.

Zur o. g. Leistung gehören z.B.:

- Anschluß von 2 Heizungsumwälzpumpen inkl. Mischer
- Anschluß Wärmepumpenanlage
- Anschluß Basiseinheiten FBH
- Anschluß aller Raumthermostaten
- Anschluß Außenfühler
Menge: 1,000 psch

**2.4.30 Befestigungssystem für Rohrunterstützungen, Festpunktkonstruktionen, Gleit-**
Befestigungssystem für Rohrunterstützungen, Festpunktkonstruktionen, Gleitlager usw. in den Technikzentralen,
Schächten und an den Rohrleitungstrassen aus St 37-2, feuerverzinkt in Form
von Montageschienen, Haltern, Bodenplatten, Knotendreiecken, Fertigkonsolen und
Streben, einschl. der dazugehörigen und
im Preis  einbezogenen Befestigungs-
und Kleinteile, wie Schrauben, Muttern,
Scheiben, Federn, Dübeln usw., Rohrschellen, schalldämmende Materialien zur
Schallentkopplung, erforderliche Bohrungen ggf. mit statischem Nachweis.
Schnittkanten werden vor Ort mit Kaltzinkanstrich korrosionsgeschützt.

In allen erforderlichen Ausführungen,
komplett liefern und montieren.
Menge: 85,000 kg

**2.4.31 Vollflächige Auslegung des Raumes 1,17 HLS Technik**
Vollflächige Auslegung des Raumes 1,17 HLS Technik
mit Malervlies und 6,5 mm Sperrholz-Multiplex zum
Schutz der
schon verlegten Fliesen.

Material komplett liefern und verlegen
Menge: 22,300 m²

**2.4.32 MONITORING Wärmeversorgungsanlage**
MONITORING Wärmeversorgungsanlage

folgende Messgrößen sind für den effizienten Betrieb
der Anlage von Bedeutung und müssen sinnvollerweise in
den ersten 3 Jahren begleitend zu Beginn jeder
Heizperiode überprüft/ ggf. nachjustiert werden.

·  Die Anzahl der Anlaufstarts der Wärmepumpen pro
Tag

·  Die Menge an thermischer Energie, die in die
  beheizten Räume gelangt

·  Die Qualität der Heizkurve, also die Beziehung
  zwischen Außen- und Vorlauftemperatur.

komplette Leistung wie oben beschrieben, mindestens 3
Anfahrten zum Objekt sind einzukalkulieren.
Menge: 1,000 Psch

**2.4.33 Dichtheits- und Belastungsprüfung**
Dichtheits- und Belastungsprüfung
Prüfmethode trocken

Das fertiggestellte Leitungssystem ist
entsprechend den Vorschriften der
DIN EN 806-4, Kapitel 6
einer Dichtheitsprüfung zu unterziehen. Die Dichtheitsprüfung ist mit
ölfreier Druckluft oder mit Inertgasen
vorzunehmen. Der
Prüfdruck beträgt 150 mbar, die Prüfzeit muß mind.
120 Minuten betragen(bis 100 Liter Leitungsvolumen),
für je weitere 100 Liter Leitungsvolumen ist die
Prüfzeit um 20 Minuten u.s.w.
zu erhöhen.

Während der Prüfzeit darf kein Druckabfall erkennbar sein. Die Dichtigkeit
ist mittels schreibender Überwachung
nachzuweisen.

Belastungsprüfung mit erhöhtem Druck,
Temperaturabgleich und Beharrungszustand bei
Kunststoffwerkstoffen werden abgewartet, danach
beginnt die Prüfzeit.
Sie beträgt: 10 Minuten
Manometer mit Messgenauigkeit 0,1 bar
Nennweite < gleich DN 50 mit Prüfdruck max. 3 bar
Nennweite > gleich DN 50 mit Prüfdruck max. 1 bar

Druckprüfung ist beim überwachenden Ing. Büro
schriftlich anzumelden, unterbleibt die Anmeldung muß
die Druckprüfung in Anwesenheit des Überwachers
wiederholt werden. Die Prüfung wird nur einmal bezahlt.

Leistung wie beschrieben durchführen.
Menge: 1,000 Psch

**2.4.34 Winterbau-Heizungsanlage,**
Winterbau-Heizungsanlage,
elektrisch, 8 Wochen vorhalten.
Winterbauheizungsanlage mit mehrstufigen
Gebläse,mit Überhitzungsschutz,
Mobilität fahrbar.
Elektrisch montieren inkl. Leitungen, Kabel und
Verteilung, incl. 20 m Verlängerungskabel
einschließlich vorhalten und demontieren, umsetzen
erfolgt bauseits durch die am Bau arbeitenden
Firmen.

Technische Daten:
- Gebläsestufen  3
- Heizleistung elektrisch  6 - 9 - 12 KW
- Stromaufnahme max.  18 A (12KW)
- Absicherung/Stecker  32 A / CEE 32 A, 5-polig
- Schallpegel (Abstand 3 m) 63 dB (A)
- Schlauchanschluß Durchmesser 300 mm
-Temperaturerhöhung  (dT) 60°C
- Spannung  400 V/50  Hz
- Schutzart  IP 44
-Luftmenge ca. 600 m³/h bei 130 Pa, Ventilator axial

komplett liefern und betriebsbereit montieren.

Fabrikat:

Typ:
Menge: 1,000 St

**2.4.35 Aufbau/ Abbau Stromheizgerät,**
Aufbau/ Abbau Stromheizgerät,
Antransport, Aufbau und Abbau des
zuvor beschrieben Stromheizgerätes,
einschließlich allen erforderlichen Zubehörs.
Menge: 1,000 St

**2.4.36 Für Mietdauer nach Ablauf der ausgeschriebenen**
Für Mietdauer nach Ablauf der ausgeschriebenen
Laufzeit

sonst wie in vorheriger Position beschrieben.
Menge: 1,000 Tag

**2.4.37 Wartungsangebot für die Wartung der Heizungsanlage**
Wartungsangebot für die Wartung der Heizungsanlage,
einschließlich Wärmepumpen,
für die Dauer der Gewährleistung (4 Jahre), Der Preis
ist für die Dauer von 4 Jahren zu kalkulieren und
einzutragen. Der Preis kann in den 4 Jahren nicht
erhöht werden. Der Preis muß auskömmlich sein.

Wartungskosten für 4 Jahre: Pro Jahr

Instandhaltung der Heizungsanlage, Wartung, Inspektion,
Instandsetzung, Umfang gemäß Herstellervorgaben,
jährlich.
zuzüglich Verschleiß- und Ersatzteile.

es sind aktuelle AMEV-Vertragsmuster zu verwenden.
Ausführung der Arbeiten zu regulären Arbeitszeiten.

Ein entsprechendes Vertragsmuster ist dem Auftraggeber
vorzulegen.
Die TAnlVO, sowie die Bauordnung des Landes
Sachsen-Anhalt sind zu beachten.
Menge: 1,000 St

**2.4.38 Stundenlohnarbeiten durch Helfer/-in**
Stundenlohnarbeiten durch Helfer/-in
der Verrechnungssatz für die jeweilige Arbeitskraft
umfasst
sämtliche Aufwendungen wie Lohn- und Gehaltskosten,
Lohn-
und Gehaltsnebenkosten, Zuschläge, lohngebundene und
lohnabhängige Kosten, sonstige Sozialkosten,
Gemeinkosten,
Wagnis und Gewinn.
Menge: 1,000 h

**2.4.39 Stundenlohnarbeiten durch Monteur/-in**
Stundenlohnarbeiten durch Monteur/-in
der Verrechnungssatz für die jeweilige Arbeitskraft
umfasst
sämtliche Aufwendungen wie Lohn- und Gehaltskosten,
Lohn-
und Gehaltsnebenkosten, Zuschläge, lohngebundene und
lohnabhängige Kosten, sonstige Sozialkosten,
Gemeinkosten,
Wagnis und Gewinn.
Menge: 1,000 h

**2.4.40 Stundenlohnarbeiten durch Obermonteur/-in**
Stundenlohnarbeiten durch Obermonteur/-in
der Verrechnungssatz für die jeweilige Arbeitskraft
umfasst
sämtliche Aufwendungen wie Lohn- und Gehaltskosten,
Lohn-
und Gehaltsnebenkosten, Zuschläge, lohngebundene und
lohnabhängige Kosten, sonstige Sozialkosten,
Gemeinkosten,
Wagnis und Gewinn.
Menge: 1,000 h

*Hinweis*
Lohnzuschläge

Falls Arbeiten auf Anordnung des AG in
Überstunden ausgeführt werden müssen,
werden folgende Zuschläge pro geleistete
Stunde in Rechnung gestellt.

Alle Überstunden, die dem Zweck dienen,
die vereinbarten Termine zur Fertigstellung der Arbeiten einzuhalten, werden
nicht besonders vergütet.

**2.4.41 Zuschlag zum Stundenverrechnungssatz**
Zuschlag zum Stundenverrechnungssatz
Obermonteur,
Gewerk Lüftungstechnik.
Menge: 1,000 h

**2.4.42 Zuschlag zum Stundenverrechnungssatz**
Zuschlag zum Stundenverrechnungssatz
Facharbeiter,
Gewerk Lüftungstechnik.
Menge: 1,000 h

### Titel 3 Lüftungsanlagen

#### Untertitel 3.1 Dezentrale Einzelraumlüfter

**3.1.1 Unterputzgehäuse**
Unterputzgehäuse
Brandschutzgehäuse zur Aufnahme eines Ventilators
ca.100 m³h / ca.300 Pa
Einbau in die Decken der Fensterlosen Räume im
Kindergarten
Wengelsdorf.
Mit wartungsfreier Brandschutz-Absperrvorrichtung gegen
Brandübertragung
Metall-Ausblasstutzen DN 75/80 mit Metall-Absperrklappe
und selbsttätiger Auslösevorrichtung.
Absperrklappe dient zusätzlich als
Kaltrauchklappe.
Einbau im vorgesehen Raster der Decken

Zugelassen für  Deckeneinbau.
Geringe Bautiefe des Unterputzgehäuses und der
Abdeckung.
Mit Putzschutzdeckel.
Kunststoffteile normal entflammbar nach Klasse B 2.
Allgemeine bauaufsichtliche Zulassung,

Technische Daten
Ausführung : Metall-Ausblasstutzen seitlich mit
Metall-Absperrklappemit selbsttätiger
Auslöseeinrichtung, mit Brandschutzgehäuse, kein
Zweitraumanschluss
Einbauort :  Unterhangdecke
Einbauart : Unterputz
Material :  Kunststoff
Farbe :  Standardfarbe
Masse ca : 2,60 kg
Brandschutz : ja
Ausblasrichtung : seitlich/oben
Anschlussdurchmesser : 75 mm / 80 mm

Einbauort: in den Räumen: 1.04; 1.05; 1.21; 1.22;
1.23; 1.24;
1.25; 1.27; 1.28; 1.30;

Komplett liefern und montieren

Fabrikat:

Typ:
Menge: 10,000 St

**3.1.2 Ventilatoreinsatz mit Abdeckung und Filter zum Einbau in zuvor**
Ventilatoreinsatz mit Abdeckung und Filter zum Einbau
in zuvor
genannten Unterputzgehäuse.

Ausführung mit Feuchtesteuerung und Grundlastschaltung:
Automatisches
Ein-/Ausschalten über Feuchtesteuerung möglich.
Vollautomatische Feuchtesteuerung.
Ventilator überwacht die Raumluftfeuchte eigenständig
und entlüftet automatisch.
Nicht drehzahlsteuerbar.
Nicht für Zweitraumlüftung geeignet.
Manuelle Bedienung über einen Schalter möglich, z. B.
Einschalten der Volllast per Lichtschalter.
Standardschaltung: Ventilator läuft im
Grundlastbetrieb, Feuchtesteuerung ist aktiv, bei
Überschreitung des Einschaltpunkts Volllastbetrieb, bei
Unterschreitung des Ausschaltpunkts Grundlastbetrieb.
Weitere Schaltungsvarianten: Ventilatorbetrieb mit oder
ohne Grundlastbetrieb; manuelle Zuschaltung der
Volllast; Ein- bzw. Ausschalten des Ventilators durch
einen Schalter.
Einschalten der Volllast durch den Lichtschalter und
damit verbunden eine Nachlaufsteuerung
(Nachlaufzeit 15min) des Ventilators.

Der Ventilator läuft so lange bis die Luftfeuchtigkeit
im Raum unter die Ausschaltfeuchte gefallen ist.
Merkmale:
Ventilator mit Abdeckung
Filter zum Einbau in Unterputzgehäuse
Für Einraum- oder Zweiraumentlüftung mit einem
einzelnen Ventilator
Problemloser Filterwechsel ohne Werkzeug.
Einfache und schnelle Montage des Ventilators im
Gehäuse
Farbe: Standardfarbe
Schutzklasse II,.
energiesparender Motor.
Motor mit thermischem Überlastungsschutz.
Wartungsfrei, mit beidseitig geschlossenen Kugellagern.
Volumenstrom-Kennlinie und Leckluftrate geprüft vom TÜV
Leckluftvolumenstrom < 0,01 m³/h.
Technische Daten
Ausführung : Feuchtesteuerung
Fördervolumen : ca.35 m³/h / 101 m³/h
Drehzahl : 850 1/min / 1.900 1/min
Luftrichtung : Entlüftung

Spannungsart : Wechselstrom
Bemessungsspannung : 230 V
Netzfrequenz : 50 Hz
Leistungsaufnahme : 9 W / 29,5 W
IMax : 0,09 A / 0,14 A
Schutzart : IP X5
Netzzuleitung : 5 x 1,5 mm²
Einbauort :  Decke
Einbauart : Unterputz
Systemart : dezentral
Material : Kunststoff
Farbe : verkehrsweiß
Masse ca. : 1,49 kg

Filterklasse : (G2)
Ausblasrichtung : seitlich
Breite ca.: 250 mm
Höhe  ca.: 250 mm
Tiefe  ca.: 150 mm

Fördermitteltemperatur bei IMax : 40  C
Nachlaufzeit : 15 min (Nachlaufzeit bei Verwendung
eines
optionalen Schalters (z.B. Lichtschalter) verfügbar)
Schalldruckpegel : 26 dB(A) / 45 dB(A)

Komplett liefern und montieren

Fabrikat:

Typ:
Menge: 10,000 St

**3.1.3 Montagehalter zum Einbau von Unterputzgehäuse an Wänden,**
Montagehalter zum Einbau von Unterputzgehäuse an
Wänden,
Decken oder in
Schächten.
Mit Langlöchern zur genauen Justierung der
Ventilatorgehäuse.
Liefereinheit:
2 L-förmige Winkelbleche
4 Montageschrauben.
Technische Daten
Material : Stahlblech, verzinkt
Masse ca. : 0,46 kg

Breite ca. :  40 mm
Höhe ca. : 350 mm
Tiefe ca.:  50 mm

Komplett liefern und montieren

Fabrikat:

Typ:
Menge: 10,000 St

#### Untertitel 3.2 Rohrleitungssystem und Zubehör

*Hinweis*
Wickelfalzrohr aus verzinktem Blech nach
DIN EN 12237 und DIN EN 1506, Dichtigkeitsklasse D,
mit Lippendichtung,
DN 100 - DN 125

Rohrschnittkannten sind nachzuverzinken,

komplett liefern und montieren.

Fabrikat:

Typ:

**3.2.1 Wickelfalzrohr aus verzinktem Blech**
Wickelfalzrohr aus verzinktem Blech
nach DIN EN 12237, DN 100,
als Abluftleitung,

Sonst wie zuvor beschrieben

komplett liefern und montieren
Menge: 66,000 m

**3.2.2 Wickelfalzrohr aus verzinktem Blech**
Wickelfalzrohr aus verzinktem Blech
nach DIN EN 12237, DN 125,
als Abluftleitung,

Sonst wie zuvor beschrieben

komplett liefern und montieren
Menge: 14,000 m

**3.2.3 Bogen, aus verzinktem Blech, gepresst,**
Bogen 90 °, aus verzinktem Blech, gepresst,
nahtgeschweißt und kalibriert, DN 100.

komplett liefern und montieren
Menge: 24,000 St

**3.2.4 Bogen, aus verzinktem Blech, gepresst,**
Bogen 90 °, aus verzinktem Blech, gepresst,
nahtgeschweißt und kalibriert, DN 125.

komplett liefern und montieren
Menge: 6,000 St

**3.2.5 Red Stück, aus verzinktem Blech, gepresst,**
Red Stück, aus verzinktem Blech, gepresst,
nahtgeschweißt und kalibriert, DN 125 auf DN 100

komplett liefern und montieren
Menge: 6,000 St

**3.2.6 T-Stück 125 x 125 x 125 aus verzinkten Blech,**
T-Stück 125 x 125 x 125 aus verzinkten Blech,
zentrisch gebaut.
Zum Einbau in die Entlüftungsleitung.

komplett liefern und montieren
Menge: 2,000 St

**3.2.7 T-Stück 125 x 100 x 125 aus verzinkten Blech,**
T-Stück 125 x 100 x 125 aus verzinkten Blech,
zentrisch gebaut.
Zum Einbau in die Entlüftungsleitung.

komplett liefern und montieren
Menge: 2,000 St

**3.2.8 Flanschverbindungen DN 100 mit Spannring**
Flanschverbindungen DN 100 mit Spannring

komplett liefern und montieren
Menge: 18,000 St

**3.2.9 Flanschverbindungen DN 125 mit Spannring**
Flanschverbindungen DN 125 mit Spannring

komplett liefern und montieren
Menge: 8,000 St

**3.2.10 Dachhaube, Stahlblech verzinkt**
Dachhaube, Stahlblech verzinkt
für Fortluft, zum Anschluß an runde Rohrleitungen,
mit seitlich umlaufender Regenschürze und
innenliegenden
Schutzgitter, mit Einsteckende
Nennweite: DN 100

komplett liefern und montieren
Menge: 8,000 St

**3.2.11 Dachhaube, Stahlblech verzinkt**
Dachhaube, Stahlblech verzinkt
für Fortluft, zum Anschluß an runde Rohrleitungen,
mit seitlich umlaufender Regenschürze und
innenliegenden
Schutzgitter, mit Einsteckende
Nennweite: DN 125

komplett liefern und montieren
Menge: 2,000 St

**3.2.12 Dachdurchführung, Stahlblech verzinkt, DN 100**
Dachdurchführung, Stahlblech verzinkt, DN 100
Bestehend aus: Doppelwandigem Wickelfalzrohr mit
Mineralwollisolierung, unten mit Endkappe zur
Abdeckung der
Isolierung.
Außenrohr mit wasserdicht angebauter
Polymergummiplatte/
verzinkter Platte, die der Dachstruktur angepasst
werden kann
Dachdurchführung mit wärmeisoliertem Rohr, zur
Vermeidung
von Kondensatbildung mit harmonischem Übergang zwischen
Dachdurchführung und Haube.

komplett liefern und montieren
Menge: 8,000 St

**3.2.13 Dachdurchführung, Stahlblech verzinkt, DN 125**
Dachdurchführung, Stahlblech verzinkt, DN 125
Bestehend aus: Doppelwandigem Wickelfalzrohr mit
Mineralwollisolierung, unten mit Endkappe zur
Abdeckung der
Isolierung.
Außenrohr mit wasserdicht angebauter
Polymergummiplatte/
verzinkter Platte, die der Dachstruktur angepasst
werden kann
Dachdurchführung mit wärmeisoliertem Rohr, zur
Vermeidung
von Kondensatbildung mit harmonischem Übergang zwischen
Dachdurchführung und Haube.

komplett liefern und montieren
Menge: 2,000 St

**3.2.14 Aluminium - Flexrohr, d 100 mm,**
Aluminium - Flexrohr, d 100 mm,
aus Reinaluminium, 2-lagig. Nach DIN EN 13180
Auf 1,25 m Transportlänge gestaucht ergibt
ca. 5 m Anwendungslänge.
Temperaturbeständig bis +200° C
Nicht brennbar nach DIN 4102 Kl. A1.
Biegeradius r kleiner 1 x d.
Rohr zur Verbindung vom Lüfter zum Wickelfalzrohr

komplett liefern und montieren
Menge: 4,000 St

**3.2.15 Enddeckel, passend über Wickelfalzrohr**
Enddeckel, passend über Wickelfalzrohr
DN125
In den Deckel mittig eine Bohrung einbringen
und einen Kupferrohrstutzen 18x1,0, Länge 90 mm,
einkelchen und in den Boden des Enddeckels einlöten.
Die Anfertigung dient als Kondensatablauf.

Komplett anfertigen und einbauen.
Menge: 1,000 St

**3.2.16 Kondensatablauf bestehend aus:**
Kondensatablauf bestehend aus:
1 Stück Pressmuffe mit Anschlag DN 15,
2,5 m biegsames Kupferrohr (Ringbundware)
eine Seite des Rohres an die Muffe anschließen,
andere Seite mittels Gummimanschette in den
WC - Spülkasten einfügen.

Komplett liefern und einfügen
Menge: 1,000 St

*Hinweis*
Rohrleitungen aus nahtlosgezogenen Kupferrohren
DIN EN 1057,
Verbindung mit Pressfittingsystem,
Verlegung in Gebäuden,
einschl. Form- und Verbindungsstücke, Pressfitting,
Schweiß- bzw.
Löt- oder Kleb- sowie Dichtungsmaterial.
Festpunkte, Rohrschlitten mit Schellen, Führungs-
und Tragkonstruktionen werden gesondert vergütet.
einschl. Rohrbefestigungen.
Montagehöhe über Geschoßfußboden bis 3,50 m.

**3.2.17 Kupferrohr DN 15, 18 x 1,0 mm,**
Kupferrohr DN 15, 18 x 1,0 mm,
sonst wie vor in vollem Wortlaut beschrieben.
Menge: 8,000 m

**3.2.18 Muffe Cu, mit Anschlag,**
Muffe Cu, mit Anschlag,
18 mit Pressanschluß
und Dichtelement

Komplet liefern und montieren
Menge: 4,000 St

**3.2.19 T-Stück,**
T-Stück,
Cu, 18 mm .

Sonst wie zuvor beschrieben
Menge: 1,000 St

**3.2.20 Befestigungssystem für Luftkanalunter-**
Befestigungssystem für Luftleitungsunterstützung aus St 37, verzinkt in Form
von Montageschienen,Haltern, Bodenplatten, Knotendreiecken, Fertigkonsolen und Streben, einschließlich
der dazugehörigen Befestigungs- und
Kleinteile

komplett liefern und montieren
Menge: 72,000 kg

**3.2.21 Lüftungsschellen, zweiteilig mit Schallschutzeinlage**
Lüftungsschellen, zweiteilig mit Schallschutzeinlage
für DIN 4109, 2-Punktbefestigung mit Muttern und
Gewindestange M 8 für Lüftungsrohr DN 100 mm

komplett liefern und montieren
Menge: 18,000 St

**3.2.22 Lüftungsschellen, zweiteilig mit Schallschutzeinlage**
Lüftungsschellen, zweiteilig mit Schallschutzeinlage
für DIN 4109, 2-Punktbefestigung mit Muttern und
Gewindestange M 8 für Lüftungsrohr DN 125 mm

komplett liefern und montieren
Menge: 10,000 St

**3.2.23 Gewindestange M8,**
Gewindestange M8,
1 m Länge

komplett liefern und montieren
Menge: 15,000 m

*Hinweis*
Dämmung von Lüftungsleitungen (Wickelfalzrohr)
in Schächten, Mauerschlenzen, Zwischendecken und
anderen verdeckten Bereichen, bestehend aus:

Mineralfaserschalen mit reiner Alufolie
kaschiert, Raumgewicht 90 bis 100 kg/m3.

Die Schalen sind um das Rohr gelegt, die Fu-
gen und Stöße mit 100 mm breitem Alu-Klebe-
band diffusionsdicht geklebt und zusätzlich mit verzinktem Eisendraht,
Durchmesser 0,65 mm 5x pro Meter
umwickelt.

Die Wärmeleitfähigkeit der Dämmstoffe
darf bei +20 grd.C den Wert 0,035 W/m K
nicht überschreiten. Maßgebend ist das GEG.
Es dürfen nur korrosionsgeschützte Verbindungselemente verwendet werden.
Die Ausführung erfolgt nach den entspr.
AGI-Arbeitsblättern.

Enthalten sind:

- Farbkennzeichnungsringe nach DIN 2403
  nach Absprache mit der Bauleitung anzubringen.
- Zuschläge für Wärmedämmung an Formteilen
  im Rohrnetz sowie für alle Sondermaßnahmen
  z.B. Ausschnitte, Paßstücke, Abkantungen,
  Abflachungen, Endausbildungen, Stützen,
  Knicke, Einsätze,Blenden, Konen,
  Manteleinschnürungen, Übergangsstücke,
  Durchdringungen ect.

Ummantelung und Dämmstoffdicke nach Zeichnungsangabe
des Planungsbüros.

Dämmung Alu-kaschiert
komplett liefern und montieren.

**3.2.24 Dämmung Alu - Flexrohr DN 100**
Dämmung Alu - Flexrohr DN 100
Alu-kaschiert, 50 mm

sonst wie zuvor beschrieben.
Menge: 22,000 m

**3.2.25 Dämmung Wickelfalzrohr DN 100**
Dämmung Wickelfalzrohr DN 100
Alu-kaschiert, 50 mm

sonst wie zuvor beschrieben.
Menge: 74,000 m

**3.2.26 Dämmung Wickelfalzrohr DN 125**
Dämmung Wickelfalzrohr DN 125
Alu-kaschiert, 50 mm

sonst wie zuvor beschrieben.
Menge: 17,000 m

**3.2.27 Bindedraht verzinkt,**
Bindedraht verzinkt,
zur Sicherung der Dämmung am Lüftungsrohr
Menge: 340,000 m

#### Untertitel 3.3 Kleinkälte

**3.3.1 Die Kühlung von 2 Technikräumen im Kindergarten in**
Die Kühlung von 2 Technikräumen im Kindergarten in
Wengelsdorf erfolgt mit einem Multi-Split-Klimagerät,
bestehend
aus einem Außenteil und aus zwei Innenteilen
(Wandgeräte).
Die Regelung erfolgt über Kabelfernbedienung für jeden
Raum
separat.
Zur Kühlung des Raumes ELT 1.25 und Kühlung des
Einlaufgefäßes für die DEA im Technikraum HLS 1,21
werden
je ein Innengerät mit den ca. Abmessungen als Wandgerät
montiert.
B x H x T:  870 x 290 x 230 in mm ( 2 Stück )
Masse ca. 10 Kg

Der Inverter( Klima-Außenteil wird auf das Schrägdach
mittels
Konsole gestellt und befestigt).
Ca. Abmessungen des Außengerätes, B x H x T: 915 x 640
x
290 in mm ( 1 Stück )
Masse ca. 49 Kg
Kälteleistung: 1,7 - 5,5 kW Außengerät
Kälteleistung:  ca. 2,5 kW je Innengerät
El. Leistungsaufnahme: max. 2,1 KW
Anschlußspannung: 230V / 50 Hz am Außenteil
Absicherung: 16; träge

Energieeffizienz: A++ beim Kühlen
Kältemittel R32- FCKW frei

Komplettmontage der Anlage ( Innenteile und Außenteil
Lieferung einer Schrägdachkonsole
Aufstellung des Klima-Außenteiles auf der
Schrägdachkonsole
Bohrung durch die Trempelwand incl. Verschließen der
Öffnung
Lieferung  und Verlegung der isolierten
Kältemittelleitungen
(6/10mm und 6/12 mm) von den Innenteilen bis zum
Außenteil
im Kabelkanal 60 x 90 mm, Farbe weiß. Länge der
Kältemittelleitung: 30 m
Lieferung und Verlegung der elektrischen Steuerleitung
von den
Innenteilen bis zum Außenteil
Lieferung und Einbau einer Kondensatpumpe
Lieferung und Verlegung der Kondensatleitung DN 32 an
die
Abflußleitung ca.6m, Geruchverschluß im LV
Abwasseranlagen
ausgeschrieben.
Anlage mit Stickstoff abdrücken, Druckprobe, nach
bestandener
Druckprobe mit Kältemittel R32 befüllen
Inbetriebnahme, Übergabe und Einweisung des Bauherrn.

Anlage wie vorher beschrieben, komplett liefern und
montieren
Bei Selbstmontage durch den HLS Betrieb ist der gültige
Kälteschein in Kopie dem Planungsbüro vor Beginn der
Montage zu übergeben.

Fabrikat:

Typ Außenteil:

Typ Innenteil Raum 1.21:

Typ Innenteil Raum 1.25:
Menge: 1,000 St

**3.3.2**
Montage Schrägdachkonsole für Inverter.
Zur Befestigung der Konsohle auf dem Dach werden
6 Stück 10er Sechskantschrauben, Länge max. 250 mm,
benötigt. Entsprechende Dübelgröße 12er,
Dübeldurchmesser
12 mm, Bohrlochdurchmesser 12 mm, Schraubendurchmesser
10 mm.
Vor der Verlegung der Dämmung werden die 6 Löcher in
das
Betondach gebohrt und durch Gewindestangen nach oben
markiert. Nach der Dämmungsverlegung ca. 160 bis 180 mm
Dämmstärke. Der Dachdecker stellt dann die Dichtheit
der
Schrauben her.

Leistung komplett erfüllen und Material liefern
Menge: 1,000 St

**3.3.3 Fernbedienungskabel für die Split Kabel-Fernbedienung**
Fernbedienungskabel für die Split Kabel-Fernbedienung

Verbindungskabel zwischen der Kabel-Fernbedienung  und
dem zugehörigen Split-Innengerät.

Die Kabellänge beträgt 8 Meter pro Raum

Komplett liefern und übergeben
Menge: 2,000 St

**3.3.4 Inbetriebnahme und Einregulieren**
Inbetriebnahme und Einregulieren

Komplett durchführen
Menge: 1,000 St

**3.3.5 Kondensatleitung,**
Kondensatleitung, Cu 16 mm(innen), weich vom Ringbund,
zur Verlegung vom Innengerät zum GL Anschluß (freier
Auslauf)
.

Komplett liefern und montieren

Fabrikat:

Typ:
Menge: 4,000 m

**3.3.6 Kondensatpumpe**
Kondensatpumpe,
für Klimaanlagen bis 10 kW
Kondensatpumpe,
bestehend aus Reservoir (Tank) und Pumpeneinheit,
welche
zuverlässig einlaufendes Kondensat aus Klima-
Splitgeräten bis 10 kW entsorgt. Die Hebeanlage
fördert bis zu 6 m hoch bzw. 60 m weit und lässt sich
platzsparend in Zwischendecken bzw. hinter
Splitwandgeräten installieren.Mit allen notwendigen
Anschlußmaterialien.

Komplett liefern und montieren
Menge: 2,000 St

**3.3.7 Brandschutzbandage**
Brandschutzbandage
zur Abschottung der Wanddurchführung zum Trempel
von nicht brennbaren Rohren mit brennbarer Isolierung
aus
Synthese-Kautschuk
gemäß allgemein bauaufsichtliche Zulassung.
Bitte übergeben sie den gültigen
Verwendbarkeitsnachweis vor
Montagebeginn an die Bauleitung.

Komplett liefern und montieren

Fabrikat:

Typ:
Menge: 5,000 m

#### Untertitel 3.4 Sonstige Leistungen Lüftungstechnik

*Hinweis*
Kernbohrungen in Decken
(Stahlbeton)
zum Nachweis

Zur Verlegung von Lüftungsleitungen

Kerndurchmesser:  110 mm
Deckenstärke  220 mm

Einschließlich Einmessen der Bohrposition in Absprache mit der Bauleitung.

Einschließlich Beräumen des Bauschutts
sowie des brandschutztechnisch fachgerechten Verschließens der verbleibenden
Öffnung nach Verlegen der Installationen.

**3.4.1 Desgleichen wie vorher, jedoch für Küchenabluft DN 125:**
Desgleichen wie vorher, jedoch für Küchenabluft DN 125:
Kerndurchmesser:  bis  130 mm
Deckenstärke:  bis 220 mm
Menge: 1,000 St

**3.4.2 Desgleichen wie vorher, jedoch für Lüftung DN 100:**
Desgleichen wie vorher, jedoch für Lüftung DN 100:

pro  Dürchführung 1 Bohrung
Kerndurchmesser:  bis 152 mm
Deckenstärke:  bis 180 mm
Menge: 2,000 St

**3.4.3 Stemmarbeiten in Wänden aus Mauerwerk oder Beton zum besonderen**
Stemmarbeiten in Wänden aus
Mauerwerk oder Beton zum besonderen
Nachweis

einschließlich Einmessen in Absprache
mit der Bauleitung und Beräumen des
Bauschutts.

Das Beschädigen oder Schwächen
vorhandener Träger ist prinzipiell
unzulässig!

Einschließlich des bau- und brandschutztechnischen Verschließens der
verbleibenden Wanddurchbrüche
in F90-Qualität.

Schlitze für Sanitärleitungen an
Einrichtungsgegenständen ohne
Vorwand.
Menge: 0,500 m³

**3.4.4 Schließen des Ringspaltes**
Schließen des Ringspaltes
am Lüftungsrohr bei Vertikalverlegung
bis 15 mm Ringspaltbreite mittig
mit A1 Dämmwolle ausstopfen,
für Rohrleitungen DN 100 im Deckenbereich (max.
Deckenstärke 220 mm) für Fortluft.
oben und unten Verpressen des Ringspaltes
beidseitig max. 40 mm tief.

Leistung komplett ausführen
Menge: 2,000 St

**3.4.5 Schließen des Ringspaltes**
Schließen des Ringspaltes
am Lüftungsrohr bei Vertikalverlegung
bis 15 mm Ringspaltbreite mittig
mit A1 Dämmwolle ausstopfen,
für Rohrleitungen DN 125 im Deckenbereich (max.
Deckenstärke 220 mm) für Fortluft.
oben und unten Verpressen des Ringspaltes
beidseitig max. 40 mm tief.

Leistung komplett ausführen
Menge: 1,000 St

**3.4.6 Brandschutzinjektage**
Kartusche 300 ml, incl. 1 Brandschutz-Schild
mit Brandschutzinjektage
zu verwenden für die vorgenannten
Positionen. 4 Kartuschen .

Leistung komplett ausführen.

Fabrikat:

Typ:
Menge: 4,000 Kart

**3.4.7 Befestigungssystem für Lüftungsleitungen**
Befestigungssystem für Lüftungsleitungen
für Rohrunterstüt-zungen, Festpunktkonstruktionen,
Gleitlager usw. in den Technikzentralen,
Schächten und an den Rohrleitungstrassen aus St 37-2, feuerverzinkt in Form
von Montageschienen, Haltern, Bodenplatten, Knotendreiecken, Fertigkonsolen und
Streben, einschl. der dazugehörigen und
im Preis  einbezogenen Befestigungs-
und Kleinteile, wie Schrauben, Muttern,
Scheiben, Federn, Dübeln usw., Rohrschellen, schalldämmende Materialien zur
Schallentkopplung, erforderliche Bohrungen ggf. mit statischem Nachweis.
Schnittkanten werden vor Ort mit Kaltzinkanstrich korrosionsgeschützt.

In allen erforderlichen Ausführungen,
komplett liefern und montieren.
Menge: 62,000 kg

**3.4.8 Sorgfältige Reinigung der Baustelle**
Sorgfältige Reinigung der Baustelle
von allen Material- u. sonstigen Rückständen sowie allen Nebenleistungen

Feinreinigung sämtlicher Anlagenteile
und Komponenten die zum LU des Gewerks
Lüftung gehören.

Zur Feststellung der Erledigung der
Reinigungsarbeiten ist mit der
Bauleitung eine Abnahme zu vereinbaren.
Diese Abnahme ist zu protokollieren.
Menge: 1,000 psch

**3.4.9 Funktionsmessung**
Funktionsmessung durchführen
für den Leistungsbereich RLT-Anlagen DIN 18 379,
nach VDI 2079 und VDI 2080,
Luftvolumenstromverteilung in den Luftleitungen
aller Anlagen und an den Luftauslässen.
Menge: 1,000 psch

**3.4.10 An- und Abfuhr der Materialien Lüftung**
An- und Abfuhr der Materialien Lüftung
Vorhalten sowie Hin- und Rücktransport
der Werkzeuge,
Baustelleneinrichtung und Montageleitung
sowie Rüstungen aller Art.
Menge: 1,000 psch

**3.4.11 Bezeichnungsschilder Größe 120 x 52 mm**
Bezeichnungsschilder Größe 120 x 52 mm
aus Resopal, nach DIN 825, ein- oder
mehrzeilig, nach Erfordernis, bestehend aus:

Halterung, Grundplatte und Anschweißgrundplatte, zur Anbringung an Rohren
oder Befestigungskonstruktionen mit abschraubbarer Frontplatte und Kunststoff-
Klemmrahmen, einem Rohrauflagebock,
galvanisiertem Bandstahl für die einzelnen Rohrdurchmesser.

Um eine Einheitlichkeit zu erreichen,
ist eine Ausführung der Schilder für das
Gesamtvorhaben zu wählen.

Schilderliste:

  10 x RLT Fortluft

komplett liefern und montieren.
Menge: 10,000 St

**3.4.12 Bemusterung von Einbauteilen Lüftung von formaler**
Bemusterung von Einbauteilen Lüftung von formaler
und grundsätzlicher Bedeutung
Beschilderungen, Mäntel für Isolierungen,
Anstriche im Sichtbereich, usw. vor der
Bestellung mit der Bauleitung durchführen.
Menge: 1,000 psch

**3.4.13 Einweisung des Bedienpersonals**
Einweisung des Bedienperson in die Lüftungsanlagen
durch Fachpersonal.
Das einzuweisende Personal wird vom
Bauherrn benannt.
Wenn erforderlich, sind Teileinweisungen
schon während der Bauzeit durchzuführen.
Das Bedienpersonal des Bauherrn ist so
einzuweisen, dass es in der Lage ist,
die Anlage in vollem Umfang selbständig
zu bedienen und auf Störungen richtig zu
reagieren.
Diese Einweisung ist durch das
Bedienpersonal protokollarisch zu
bestätigen. Das Protokoll erhält das Bauüberwachende
Büro.

Einschließlich aller Lohnnebenkosten,
durchgeführt von einem
Montage-Ingenieur.
Menge: 1,000 psch

**3.4.14 Revisionsunterlagen,**
Revisionsunterlagen,
für Lüftungsanlagen

Die vom AN mitzuliefernde Dokumentation zur
Abnahme ist 14 Tage vor dem Abnahmetermin
3 -fach, in A4-Ordner
dem AG zu übergeben.Spätestens zur Einreichung der
Schlußrechnung.

Sie beinhaltet die:

- die vom Auftragnehmer erstellten und im
  Zuge der Montage revidierten Ausführungs-
  und Montagepläne im "dwg" oder im "dxf" Format
  incl. Nutzung aller Applikationen.
- Betriebsbeschreibungen sämtlicher
  erstellter Anlagen
- sämtliche zum Betrieb erforderliche
  Bedienungsanweisungen
- Wartungsanweisungen einschließlich einer
  kompletten Wartungs- und Ersatzteilliste
  mit ausführlicher Beschreibung der zu
  wartenden Teile und der erforderlichen
  Wartungszyklen
- Beschreibung der Regelanlagen
  incl. Stromlaufplänen und ausführlicher
  Bedienungsanleitung
- sämtliche Messprotokolle über Leistungs-
  und Druckprüfungen
- Prüfatteste und Zulassungen für alle
  zulassungspflichtigen Bauteile
- Wartungsbuch
- TÜV-Prüfungsbuch
- Protokolle aller Abnahmen
- sämtliche Genehmigungen
- Nachweis der Einweisung des Bedienungspersonals

Alle Unterlagen sind vollständig in
deutscher Sprache zu verfassen.
Menge: 1,000 psch

**3.4.15 Wartungsangebot für die Wartung der Lüftungsanlage**
Wartungsangebot für die Wartung der Einzelraumlüfter
für die Dauer der Gewährleistung(4 Jahre), Der Preis
ist für die Dauer von 4 Jahren zu kalkulieren und
für ein Jahr unten einzutragen. Der Preis kann in den 4
Jahren nicht erhöht werden.

Der Preis muß auskömmlich sein.

Wartungskosten für 4 Jahre: Pro Jahr
Menge: 1,000 St

*Hinweis*
Für eventuell erforderliche Arbeiten,
die nicht im Leistungsverzeichnis erfaßt
sind und ausschließlich auf ausdrückliche
Anforderung durch die Bauleitung und
gegen Nachweis zur Ausführung kommen,
werden verrechnet für:

*Hinweis*
Stundenlohnarbeiten

Stundenlohnarbeiten dürfen nur auf ausdrückliche Anordnung der Bauleitung ausgeführt werden und sind durch täglich
bei der Bauleitung einzureichende Stundenlohnzettel zu belegen, andernfalls
erfolgt keine Vergütung.

Die Verrechnungssätze gelten unabhängig
von der Anzahl der abgerechneten Stunden.

Anzubieten und in die LV-Positionen einzutragen ist für die jeweiligen Berufsgruppen ein aus den Einzelberufen gemittelter Verrechnungssatz (Euro/Stunde),
der sämtliche Aufwendungen enthält, insbesondere die Lohn- und Gehaltskosten,
Gemeinkostenanteile, einschl. der So-
zialkassenbeiträge, vermögenswirksame
Leistungen sowie Lohn- und Gehaltsnebenkosten, einschl. Auslösungen und
Reisekosten.

Wird vom AN eine Hilfeleistung für andere Fachfirmen verlangt, die vom Auftraggeber vergütet werden soll, so darf
die Abstellung der erforderlichen Ar-
beitskräfte und Geräte nur auf Anweisung
der Bauleitung erfolgen. Die Bauleitung
kann für die Abrechnung nur solche
Stundennachweise anerkennen, die vorher
von dem aufsichtsführenden Vertreter
der entsprechenden Fachfirma gegengezeichnet sind.

Abrechnung:

Die nachstehend aufgeführten Stundenlohnarbeiten gelten nur für das Gewerk,
dem sie zugeordnet worden sind.

Die Stundenlohnzettel sind mit der entsprechenden Gewerknummer zu kennzeichnen.

Die Stundenlohnrechnungen sind ebenfalls
mit der zugehörigen Gewerknummer zu
kennzeichnen.

**3.4.16 Stundenlohnarbeiten durch Helfer/-in**
Stundenlohnarbeiten durch Helfer/-in
der Verrechnungssatz für die jeweilige Arbeitskraft
umfasst
sämtliche Aufwendungen wie Lohn- und Gehaltskosten,
Lohn-
und Gehaltsnebenkosten, Zuschläge, lohngebundene und
lohnabhängige Kosten, sonstige Sozialkosten,
Gemeinkosten,
Wagnis und Gewinn.
Menge: 1,000 h

**3.4.17 Stundenlohnarbeiten durch Monteur/-in**
Stundenlohnarbeiten durch Monteur/-in
der Verrechnungssatz für die jeweilige Arbeitskraft
umfasst
sämtliche Aufwendungen wie Lohn- und Gehaltskosten,
Lohn-
und Gehaltsnebenkosten, Zuschläge, lohngebundene und
lohnabhängige Kosten, sonstige Sozialkosten,
Gemeinkosten,
Wagnis und Gewinn.
Menge: 1,000 h

**3.4.18 Stundenlohnarbeiten durch Obermonteur/-in**
Stundenlohnarbeiten durch Obermonteur/-in
der Verrechnungssatz für die jeweilige Arbeitskraft
umfasst
sämtliche Aufwendungen wie Lohn- und Gehaltskosten,
Lohn-
und Gehaltsnebenkosten, Zuschläge, lohngebundene und
lohnabhängige Kosten, sonstige Sozialkosten,
Gemeinkosten,
Wagnis und Gewinn.
Menge: 1,000 h

*Hinweis*
Lohnzuschläge

Falls Arbeiten auf Anordnung des AG in
Überstunden ausgeführt werden müssen,
werden folgende Zuschläge pro geleistete
Stunde in Rechnung gestellt.

Alle Überstunden, die dem Zweck dienen,
die vereinbarten Termine zur Fertigstellung der Arbeiten einzuhalten, werden
nicht besonders vergütet.

**3.4.19 Zuschlag zum Stundenverrechnungssatz**
Zuschlag zum Stundenverrechnungssatz
Obermonteur,
Gewerk Lüftungstechnik.
Menge: 1,000 h

**3.4.20 Zuschlag zum Stundenverrechnungssatz**
Zuschlag zum Stundenverrechnungssatz
Facharbeiter,
Gewerk Lüftungstechnik.
Menge: 1,000 h

USt %: 19,00
